# Válvula de corte

- Propiedad del archivo: CYPE Ingenieros S.A.
- Formato: FIEBDC-3/2016
- Programa: Generador de precios de la construcción. CYPE Ingenieros, S.A.
- Fecha: 17/05/2024
- Divisa: EUR
- Costes indirectos: 3 %
- IVA: 21 %

## I Instalaciones

### IF Fontanería

#### IFW Elementos

**IFW010** Ud Válvula de corte.
Válvula de esfera de policloruro de vinilo clorado (PVC-C), "JIMTEN", de 50 mm de diámetro, para unión encolada.
Incluye: Replanteo. Colocación, conexionado y comprobación de su correcto funcionamiento.
Criterio de medición de proyecto: Número de unidades previstas, según documentación gráfica de Proyecto.
Criterio de medición de obra: Se medirá el número de unidades realmente ejecutadas según especificaciones de Proyecto.

| Código | Ud | Descripción | Rendimiento | Precio | Importe |
|---|---|---|---|---|---|
| mt37avj010p | Ud | Válvula de esfera de policloruro de vinilo clorado (PVC-C), "JIMTEN", de 50 mm de diámetro, para unión encolada. (material) | 1 | 164.21 | 164.210 |
| mt37www010 | Ud | Material auxiliar para instalaciones de fontanería. (material) | 1 | 1.4 | 1.400 |
| mo008 | h | Oficial 1ª fontanero. (mano de obra) | 0.392 | 22.74 | 8.914 |
| mo107 | h | Ayudante fontanero. (mano de obra) | 0.392 | 20.98 | 8.224 |
| % | % | Costes directos complementarios | 2 % | 182.748 | 3.655 |
|  |  | Costes directos |  |  | 186.403 |

Residuos:
- colocación: mt37avj010p Válvula de esfera de policloruro de vinilo clorado (PVC-C), "JIMTEN", de 50 mm de diámetro, para unión encolada; factor de residuo 0.0165006

## Recursos

**mt37avj010p** Ud Válvula de esfera de policloruro de vinilo clorado (PVC-C), "JIMTEN", de 50 mm de diámetro, para unión encolada
Datos técnicos: Coste energético 80.917 MJ; Emisión de CO2 4.052 kg; Código LER 17 02 03; Masa del elemento 0.835 kg; Volumen 0.001392 m3
Residuos:
- embalaje: re150101 Envases de papel y cartón. (componente de residuo); rendimiento 0.042 kg; Código LER 15 01 01; Masa del elemento 1 kg; Volumen 0.001333 m3
