# Punto singular para revestimiento exterior de fachada ventilada, de lamas de madera termotratada. Sistema "LUNAWOOD"

- Propiedad del archivo: CYPE Ingenieros S.A.
- Formato: FIEBDC-3/2016
- Programa: Generador de precios de la construcción. CYPE Ingenieros, S.A.
- Fecha: 22/05/2024
- Divisa: EUR
- Costes indirectos: 3 %
- IVA: 21 %

## F Fachadas y particiones

### FA Fachadas ventiladas

#### FAZ Revestimiento exterior de lamas o listones de madera

**FAZ026** m Punto singular para revestimiento exterior de fachada ventilada, de lamas de madera termotratada. Sistema "LUNAWOOD".
Esquina exterior con junta a testa con perfil, con perfil en L, de madera termotratada Thermowood®, grupo botánico coníferas, procedente del Norte y Nordeste de Europa, "LUNAWOOD", de 43x43 mm, para revestimiento exterior de fachada ventilada, de lamas de madera termotratada, sistema "LUNAWOOD".
Incluye: Replanteo y colocación del remate. Fijación mecánica.
Criterio de medición de proyecto: Longitud medida en verdadera magnitud, según documentación gráfica de Proyecto.
Criterio de medición de obra: Se medirá, en verdadera magnitud, la longitud realmente ejecutada según especificaciones de Proyecto.

| Código | Ud | Descripción | Rendimiento | Precio | Importe |
|---|---|---|---|---|---|
| mt22blu020a | m | Perfil en L, de madera termotratada Thermowood®, grupo botánico coníferas, procedente del Norte y Nordeste de Europa, "LUNAWOOD", de 43x43 mm. (material) | 1 | 6 | 6.000 |
| mo052 | h | Oficial 1ª montador de sistemas de fachadas prefabricadas. (mano de obra) | 0.1 | 22.74 | 2.274 |
| mo099 | h | Ayudante montador de sistemas de fachadas prefabricadas. (mano de obra) | 0.1 | 21.02 | 2.102 |
| % | % | Costes directos complementarios | 2 % | 10.376 | 0.208 |
|  |  | Costes directos |  |  | 10.584 |

Residuos:
- colocación: mt22blu020a; factor de residuo 0.01095

## Recursos

**mt22blu020a** m Perfil en L, de madera termotratada Thermowood®
Datos técnicos: Coste energético 23.486 MJ; Emisión de CO2 -0.164 kg; Código LER 17 02 01; Masa del elemento 0.2 kg; Volumen 0.000182 m3
Residuos:
- embalaje: re170203 Plástico. (componente de residuo); rendimiento 0.002 kg; Código LER 17 02 03; Masa del elemento 1 kg; Volumen 0.001667 m3
