# Protección de aceras y de bordillos

- Propiedad del archivo: CYPE Ingenieros S.A.
- Formato: FIEBDC-3/2016
- Programa: Generador de precios de la construcción. CYPE Ingenieros, S.A.
- Fecha: 18/05/2024
- Divisa: EUR
- Costes indirectos: 3 %
- IVA: 21 %

## 0 Actuaciones previas

### 0C Protecciones provisionales

#### 0CA Aceras y bordillos

**0CA010** m² Protección de aceras y de bordillos.
Protección de aceras y de bordillos existentes que pudieran verse afectados por el paso de vehículos durante los trabajos, mediante extendido de lámina separadora de polietileno, con una masa superficial de 230 g/m² y base de hormigón en masa de 10 cm de espesor, realizada con hormigón HM-30/B/20/X0+XM2 fabricado en central y vertido desde camión.
Incluye: Colocación de la lámina separadora. Replanteo de las juntas de construcción y de dilatación. Tendido de niveles mediante toques, maestras de hormigón o reglas. Riego de la superficie base. Formación de juntas de construcción y de juntas perimetrales de dilatación. Vertido y compactación del hormigón. Curado del hormigón. Demolición del pavimento con martillo neumático. Fragmentación de los escombros en piezas manejables. Retirada y acopio de escombros. Limpieza de los restos de obra. Carga manual de escombros sobre camión o contenedor.
Criterio de medición de proyecto: Superficie medida según documentación gráfica de Proyecto.
Criterio de medición de obra: Se medirá la superficie realmente ejecutada según especificaciones de Proyecto.

| Código | Ud | Descripción | Rendimiento | Precio | Importe |
|---|---|---|---|---|---|
| mt16png010e | m² | Film de polietileno de 0,25 mm de espesor y 230 g/m² de masa superficial. (material) | 1.1 | 0.51 | 0.561 |
| mt10hmf010ttb | m³ | Hormigón HM-30/B/20/X0+XM2, fabricado en central. (material) | 0.105 | 100.76 | 10.580 |
| mq06vib020 | h | Regla vibrante de 3 m. (maquinaria) | 0.084 | 5.23 | 0.439 |
| mq05mai030 | h | Martillo neumático. (maquinaria) | 0.15 | 4.57 | 0.686 |
| mq05pdm010a | h | Compresor portátil eléctrico 2 m³/min de caudal. (maquinaria) | 0.15 | 4.27 | 0.641 |
| mo020 | h | Oficial 1ª construcción. (mano de obra) | 0.055 | 22.13 | 1.217 |
| mo113 | h | Peón ordinario construcción. (mano de obra) | 0.155 | 20.78 | 3.221 |
| mo077 | h | Ayudante construcción. (mano de obra) | 0.028 | 21.02 | 0.589 |
| mo112 | h | Peón especializado construcción. (mano de obra) | 0.15 | 21.12 | 3.168 |
| % | % | Costes directos complementarios | 2 % | 21.102 | 0.422 |
|  |  | Costes directos |  |  | 21.524 |

Residuos:
- colocación: mt16png010e Film de polietileno de 0,25 mm de espesor y 230 g/m² de masa superficial; factor de residuo 0.06
- colocación: mt10hmf010ttb Hormigón HM-30/B/20/X0+XM2, fabricado en central; factor de residuo 0.00121248
- demolición: ruo170101 Hormigón (hormigones, morteros y prefabricados). (componente de residuo); rendimiento 230 kg; Código LER 17 01 01; Masa del elemento 1 kg; Volumen 0.000667 m3
- demolición: ruo170405 Hierro y acero. (componente de residuo); rendimiento 0.03 kg; Código LER 17 04 05; Masa del elemento 1 kg; Volumen 0.000476 m3

## Recursos

**mt16png010e** m² Film de polietileno de 0,25 mm de espesor y 230 g/m² de masa superficial
Datos técnicos: Coste energético 33.844 MJ; Emisión de CO2 1.233 kg; Código LER 17 06 04; Masa del elemento 0.23 kg; Volumen 0.000383 m3
Residuos:
- embalaje: re170203 Plástico. (componente de residuo); rendimiento 0.024 kg; Código LER 17 02 03; Masa del elemento 1 kg; Volumen 0.001667 m3

**mt10hmf010ttb** m³ Hormigón HM-30/B/20/X0+XM2, fabricado en central
Datos técnicos: Coste energético 2208.000 MJ; Emisión de CO2 253.000 kg; Código LER 17 01 01; Masa del elemento 2300 kg; Volumen 1.533333 m3
