# Desmontaje de pilar metálico

- Propiedad del archivo: CYPE Ingenieros S.A.
- Formato: FIEBDC-3/2016
- Programa: Generador de precios de la construcción. CYPE Ingenieros, S.A.
- Fecha: 25/05/2024
- Divisa: EUR
- Costes indirectos: 3 %
- IVA: 21 %

## D Demoliciones

### DE Estructuras

#### DEA Acero

**DEA030** m Desmontaje de pilar metálico.
Desmontaje de pilar metálico, formado por piezas simples de perfil de acero laminado IPE 140 o similar, de hasta 3 m de longitud media, con equipo de oxicorte, y carga manual sobre camión o contenedor.
Incluye: Desmontaje del elemento. Retirada y acopio del material desmontado. Limpieza de los restos de obra. Carga manual del material desmontado y restos de obra sobre camión o contenedor.
Criterio de medición de proyecto: Longitud medida según documentación gráfica de Proyecto.
Criterio de medición de obra: Se medirá la longitud realmente desmontada según especificaciones de Proyecto.

| Código | Ud | Descripción | Rendimiento | Precio | Importe |
|---|---|---|---|---|---|
| mq08sol010 | h | Equipo de oxicorte, con acetileno como combustible y oxígeno como comburente. (maquinaria) | 0.113 | 8.25 | 0.932 |
| mo019 | h | Oficial 1ª soldador. (mano de obra) | 0.113 | 22.42 | 2.533 |
| mo113 | h | Peón ordinario construcción. (mano de obra) | 0.452 | 20.78 | 9.393 |
| % | % | Costes directos complementarios | 2 % | 12.858 | 0.257 |
|  |  | Costes directos |  |  | 13.115 |

Residuos:
- demolición: ruo170405 Hierro y acero. (componente de residuo); rendimiento 12.9 kg; Código LER 17 04 05; Masa del elemento 1 kg; Volumen 0.000476 m3
