# Demolición de pavimento de cemento

- Propiedad del archivo: CYPE Ingenieros S.A.
- Formato: FIEBDC-3/2016
- Programa: Generador de precios de la construcción. CYPE Ingenieros, S.A.
- Fecha: 11/06/2024
- Divisa: EUR
- Costes indirectos: 3 %
- IVA: 21 %

## D Demoliciones

### DR Revestimientos y trasdosados

#### DRS Suelos y pavimentos

**DRS015** m² Demolición de pavimento de cemento.
Demolición de pavimento existente en el interior del edificio, de baldosas de cemento, con martillo neumático, sin deteriorar los elementos constructivos contiguos, y carga manual sobre camión o contenedor.
Criterio de valoración económica: El precio incluye el picado del material de agarre adherido al soporte, pero no incluye la demolición de la base soporte.
Incluye: Demolición del elemento. Fragmentación de los escombros en piezas manejables. Retirada y acopio de escombros. Limpieza de los restos de obra. Carga manual de escombros sobre camión o contenedor.
Criterio de medición de proyecto: Superficie medida según documentación gráfica de Proyecto.
Criterio de medición de obra: Se medirá la superficie realmente demolida según especificaciones de Proyecto.

| Código | Ud | Descripción | Rendimiento | Precio | Importe |
|---|---|---|---|---|---|
| mq05mai030 | h | Martillo neumático. (maquinaria) | 0.135 | 4.57 | 0.617 |
| mq05pdm110 | h | Compresor portátil diesel media presión 10 m³/min. (maquinaria) | 0.135 | 7.75 | 1.046 |
| mo112 | h | Peón especializado construcción. (mano de obra) | 0.105 | 21.12 | 2.218 |
| mo113 | h | Peón ordinario construcción. (mano de obra) | 0.105 | 20.78 | 2.182 |
| % | % | Costes directos complementarios | 2 % | 6.063 | 0.121 |
|  |  | Costes directos |  |  | 6.184 |

Residuos:
- demolición: ruo170101 Hormigón (hormigones, morteros y prefabricados). (componente de residuo); rendimiento 76.025 kg; Código LER 17 01 01; Masa del elemento 1 kg; Volumen 0.000667 m3
