# Punto singular para revestimiento exterior de fachada ventilada, de placas laminadas compactas de alta presión (HPL)

- Propiedad del archivo: CYPE Ingenieros S.A.
- Formato: FIEBDC-3/2016
- Programa: Generador de precios de la construcción. CYPE Ingenieros, S.A.
- Fecha: 17/05/2024
- Divisa: EUR
- Costes indirectos: 3 %
- IVA: 21 %

## F Fachadas y particiones

### FA Fachadas ventiladas

#### FAA Revestimiento exterior de placas laminadas compactas de alta presión (HPL)

**FAA006** m Punto singular para revestimiento exterior de fachada ventilada, de placas laminadas compactas de alta presión (HPL).
Coronación para revestimiento exterior de fachada ventilada, de placas laminadas compactas de alta presión (HPL), con pieza de remate de fachada de chapa plegada de acero prelacado, espesor 0,6 mm, desarrollo 400 mm y 4 pliegues.
Incluye: Replanteo y colocación del remate. Fijación mecánica.
Criterio de medición de proyecto: Longitud medida en verdadera magnitud, según documentación gráfica de Proyecto.
Criterio de medición de obra: Se medirá, en verdadera magnitud, la longitud realmente ejecutada según especificaciones de Proyecto.

| Código | Ud | Descripción | Rendimiento | Precio | Importe |
|---|---|---|---|---|---|
| mt20rca010do | m | Pieza de remate de fachada de chapa plegada de acero prelacado, espesor 0,6 mm, desarrollo 400 mm y 4 pliegues. (material) | 1 | 7.09 | 7.090 |
| mo052 | h | Oficial 1ª montador de sistemas de fachadas prefabricadas. (mano de obra) | 0.4 | 22.74 | 9.096 |
| mo099 | h | Ayudante montador de sistemas de fachadas prefabricadas. (mano de obra) | 0.4 | 21.02 | 8.408 |
| % | % | Costes directos complementarios | 3 % | 24.594 | 0.738 |
|  |  | Costes directos |  |  | 25.332 |

Residuos:
- colocación: mt20rca010do Pieza de remate de fachada de chapa plegada de acero prelacado, espesor 0,6 mm, desarrollo 400 mm y 4 pliegues; factor de residuo 0.006

## Recursos

**mt20rca010do** m Pieza de remate de fachada de chapa plegada de acero prelacado, espesor 0,6 mm, desarrollo 400 mm y 4 pliegues
Datos técnicos: Coste energético 19.177 MJ; Emisión de CO2 0.993 kg; Código LER 17 04 05; Masa del elemento 1.872 kg; Volumen 0.000891 m3
Residuos:
- embalaje: re170203 Plástico. (componente de residuo); rendimiento 0.008 kg; Código LER 17 02 03; Masa del elemento 1 kg; Volumen 0.001667 m3
