# Barandilla de fachada, de hierro forjado

- Propiedad del archivo: CYPE Ingenieros S.A.
- Formato: FIEBDC-3/2016
- Programa: Generador de precios de la construcción. CYPE Ingenieros, S.A.
- Fecha: 15/06/2024
- Divisa: EUR
- Costes indirectos: 3 %
- IVA: 21 %

## F Fachadas y particiones

### FD Defensas

#### FDD Barandillas y pasamanos

**FDD015** m Barandilla de fachada, de hierro forjado.
Barandilla de fachada en forma recta de 100 cm de altura, formada por: bastidor compuesto de barandal superior e inferior de pletina de perfil macizo de hierro forjado marcado de 40x8 mm y montantes de cuadradillo de perfil macizo de hierro forjado marcado de 16x16 mm con una separación de 100 cm entre sí; entrepaño para relleno de los huecos del bastidor compuesto de barrotes verticales de cuadradillo de perfil macizo de hierro forjado marcado, con retorcido salomónico y accesorios decorativos, de 12x12 mm con una separación de 12 cm. Incluso patillas de anclaje para recibido en obra de fábrica con mortero de cemento, industrial, M-5. Elaboración en taller y ajuste final en obra. Totalmente terminada y lista para pintar.
Incluye: Marcado de los puntos de fijación del bastidor. Presentación del tramo de barandilla de forma que los puntos de anclaje del bastidor se sitúen en los puntos marcados. Aplomado y nivelación. Resolución de las uniones entre tramos de barandilla. Resolución de las uniones al paramento. Montaje de elementos complementarios.
Criterio de medición de proyecto: Longitud medida a ejes, según documentación gráfica de Proyecto.
Criterio de medición de obra: Se medirá, en verdadera magnitud, a ejes, la longitud realmente ejecutada según especificaciones de Proyecto.

| Código | Ud | Descripción | Rendimiento | Precio | Importe |
|---|---|---|---|---|---|
| mt08aaa010a | m³ | Agua. (material) | 0.006 | 1.5 | 0.009 |
| mt09mif010ca | t | Mortero industrial para albañilería, de cemento, color gris, categoría M-5 (resistencia a compresión 5 N/mm²), suministrado en sacos, según UNE-EN 998-2. (material) | 0.015 | 53.48 | 0.802 |
| mt26aad010h | m | Pletina de perfil macizo de hierro forjado marcado de 40x8 mm, montado en taller con tratamiento anticorrosión según UNE-EN ISO 1461 e imprimación SHOP-PRIMER a base de resina polivinil-butiral con un espesor medio de recubrimiento de 20 micras. (material) | 2 | 16.57 | 33.140 |
| mt26aad010b | m | Cuadradillo de perfil macizo de hierro forjado marcado de 16x16 mm, montado en taller con tratamiento anticorrosión según UNE-EN ISO 1461 e imprimación SHOP-PRIMER a base de resina polivinil-butiral con un espesor medio de recubrimiento de 20 micras. (material) | 1.05 | 17.71 | 18.596 |
| mt26aad020e | m | Cuadradillo de perfil macizo de hierro forjado marcado, con retorcido salomónico y accesorios decorativos, de 12x12 mm, montado en taller con tratamiento anticorrosión según UNE-EN ISO 1461 e imprimación SHOP-PRIMER a base de resina polivinil-butiral con un espesor medio de recubrimiento de 20 micras. (material) | 7.5 | 24.88 | 186.600 |
| mq08sol020 | h | Equipo y elementos auxiliares para soldadura eléctrica. (maquinaria) | 0.1 | 3.42 | 0.342 |
| mo020 | h | Oficial 1ª construcción. (mano de obra) | 0.3 | 22.13 | 6.639 |
| mo113 | h | Peón ordinario construcción. (mano de obra) | 0.2 | 20.78 | 4.156 |
| mo018 | h | Oficial 1ª cerrajero. (mano de obra) | 0.4 | 22.42 | 8.968 |
| mo059 | h | Ayudante cerrajero. (mano de obra) | 0.2 | 21.06 | 4.212 |
| % | % | Costes directos complementarios | 2 % | 263.464 | 5.269 |
|  |  | Costes directos |  |  | 268.733 |

Residuos:
- colocación: mt09mif010ca; factor de residuo 0.0189
- colocación: mt26aad010h; factor de residuo 0.0147378
- colocación: mt26aad010b; factor de residuo 0.0146617
- colocación: mt26aad020e; factor de residuo 0.0141879

## Recursos

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt26aad010h** m Pletina de perfil macizo de hierro forjado marcado de 40x8 mm
Datos técnicos: Coste energético 60.817 MJ; Emisión de CO2 3.790 kg; Código LER 17 04 05; Masa del elemento 2.51 kg; Volumen 0.001195 m3

**mt26aad010b** m Cuadradillo de perfil macizo de hierro forjado marcado de 16x16 mm
Datos técnicos: Coste energético 48.702 MJ; Emisión de CO2 3.035 kg; Código LER 17 04 05; Masa del elemento 2.01 kg; Volumen 0.000957 m3

**mt26aad020e** m Cuadradillo de perfil macizo de hierro forjado marcado
Datos técnicos: Coste energético 25.926 MJ; Emisión de CO2 1.616 kg; Código LER 17 04 05; Masa del elemento 1.07 kg; Volumen 0.00051 m3
