# Placa exterior de videoportero colectivo

- Propiedad del archivo: CYPE Ingenieros S.A.
- Formato: FIEBDC-3/2016
- Programa: Generador de precios de la construcción. CYPE Ingenieros, S.A.
- Fecha: 04/06/2024
- Divisa: EUR
- Costes indirectos: 3 %
- IVA: 21 %

## I Instalaciones

### IA Audiovisuales

#### IAV Interfonía y vídeo

**IAV012** Ud Placa exterior de videoportero colectivo.
Instalación de placa exterior de acceso adicional de videoportero digital para 10 viviendas compuesta de: placa exterior de calle digital con 10 pulsadores de llamada, cierre superior e inferior y telecámara color, alimentador. Incluso abrepuertas, visera, distribuidores de vídeo, cableado y cajas.
Criterio de valoración económica: El precio no incluye las ayudas de albañilería para instalaciones.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de fábrica (paredes y techos). Resistencia a la compresión 320 N, resistencia al impacto 1 julio, temperatura de trabajo -5°C hasta 60°C, con grado de protección IP545 según UNE 20324, no propagador de la llama. Según UNE-EN 61386-1 y UNE-EN 61386-22. (material) | 32 | 0.42 | 13.440 |
| mt40pea030c | m | Cable paralelo formado por conductores de cobre de 2x1,0 mm². Según UNE 21031. (material) | 7 | 0.82 | 5.740 |
| mt40pga012 | m | Cable de videoportero formado por conductores de cobre de 2x0,25 mm² + 2x1,0 mm² y cable coaxial de 75 Ohm. (material) | 25 | 1.75 | 43.750 |
| mt40pga020b | Ud | Caja de empotrar, para módulo compacto. (material) | 1 | 5.04 | 5.040 |
| mt40pga062b | Ud | Visera, para módulo compacto. (material) | 1 | 31.57 | 31.570 |
| mt40pgv070f | Ud | Módulo compacto para vídeo, con 10 pulsadores de llamada en dos columnas, y cierre superior e inferior. (material) | 1 | 144.87 | 144.870 |
| mt40pga090d | Ud | Módulo de sonido, con telecámara color. (material) | 1 | 615.84 | 615.840 |
| mt40pga100b | Ud | Módulo microprocesado. (material) | 1 | 126.19 | 126.190 |
| mt40pga110 | Ud | Módulo codificador de pulsadores. (material) | 1 | 21.88 | 21.880 |
| mt40pga050b | Ud | Abrepuertas eléctrico de corriente continua. (material) | 1 | 17.78 | 17.780 |
| mt40pga130c | Ud | Fuente de alimentación, para 10 monitores y/o teléfonos con instalación digital. (material) | 1 | 109.95 | 109.950 |
| mo003 | h | Oficial 1ª electricista. (mano de obra) | 15.2 | 22.74 | 345.648 |
| mo102 | h | Ayudante electricista. (mano de obra) | 15.2 | 20.98 | 318.896 |
| % | % | Costes directos complementarios | 2 % | 1800.594 | 36.012 |
|  |  | Costes directos |  |  | 1836.606 |

Residuos:
- colocación: mt35aia010b; factor de residuo 0.0275
- colocación: mt40pea030c Cable paralelo formado por conductores de cobre de 2x1,0 mm². Según UNE 21031; factor de residuo 0.0165169
- colocación: mt40pga012 Cable de videoportero formado por conductores de cobre de 2x0,25 mm² + 2x1,0 mm² y cable coaxial de 75 Ohm; factor de residuo 0.0154709

## Recursos

**mt35aia010b** m Tubo curvable de PVC
Datos técnicos: Coste energético 15.501 MJ; Emisión de CO2 0.770 kg; Código LER 17 02 03; Masa del elemento 0.16 kg; Volumen 0.000267 m3

**mt40pea030c** m Cable paralelo formado por conductores de cobre de 2x1,0 mm². Según UNE 21031
Datos técnicos: Coste energético 0.691 MJ; Emisión de CO2 0.068 kg; Código LER 17 04 11; Masa del elemento 0.0178 kg; Volumen 0.000012 m3
Residuos:
- embalaje: re150101 Envases de papel y cartón. (componente de residuo); rendimiento 0.065 kg; Código LER 15 01 01; Masa del elemento 1 kg; Volumen 0.001333 m3

**mt40pga012** m Cable de videoportero formado por conductores de cobre de 2x0,25 mm² + 2x1,0 mm² y cable coaxial de 75 Ohm
Datos técnicos: Coste energético 0.858 MJ; Emisión de CO2 0.073 kg; Código LER 17 04 11; Masa del elemento 0.0223 kg; Volumen 0.000015 m3
Residuos:
- embalaje: re150101 Envases de papel y cartón; rendimiento 0.067 kg

**mt40pga020b** Ud Caja de empotrar, para módulo compacto
Datos técnicos: Coste energético 0.016 MJ; Emisión de CO2 0.026 kg
Residuos:
- embalaje: re150101 Envases de papel y cartón; rendimiento 0.03 kg

**mt40pga062b** Ud Visera, para módulo compacto
Datos técnicos: Coste energético 0.133 MJ; Emisión de CO2 0.210 kg
Residuos:
- embalaje: re150101 Envases de papel y cartón; rendimiento 0.247 kg

**mt40pgv070f** Ud Módulo compacto para vídeo, con 10 pulsadores de llamada en dos columnas, y cierre superior e inferior
Datos técnicos: Coste energético 143.128 MJ; Emisión de CO2 9.482 kg
Residuos:
- embalaje: re150101 Envases de papel y cartón; rendimiento 0.247 kg

**mt40pga090d** Ud Módulo de sonido, con telecámara color
Datos técnicos: Coste energético 0.160 MJ; Emisión de CO2 0.252 kg
Residuos:
- embalaje: re150101 Envases de papel y cartón; rendimiento 0.296 kg

**mt40pga100b** Ud Módulo microprocesado
Datos técnicos: Coste energético 0.133 MJ; Emisión de CO2 0.210 kg
Residuos:
- embalaje: re150101 Envases de papel y cartón; rendimiento 0.247 kg

**mt40pga110** Ud Módulo codificador de pulsadores
Datos técnicos: Coste energético 0.133 MJ; Emisión de CO2 0.210 kg
Residuos:
- embalaje: re150101 Envases de papel y cartón; rendimiento 0.247 kg

**mt40pga050b** Ud Abrepuertas eléctrico de corriente continua
Datos técnicos: Coste energético 2.890 MJ; Emisión de CO2 0.209 kg
Residuos:
- embalaje: re150101 Envases de papel y cartón; rendimiento 0.072 kg

**mt40pga130c** Ud Fuente de alimentación, para 10 monitores y/o teléfonos con instalación digital
Datos técnicos: Coste energético 37.589 MJ; Emisión de CO2 2.007 kg
Residuos:
- embalaje: re150101 Envases de papel y cartón; rendimiento 0.036 kg
