# Unidad interior de aire acondicionado con distribución por conducto rectangular

- Propiedad del archivo: CYPE Ingenieros S.A.
- Formato: FIEBDC-3/2016
- Programa: Generador de precios de la construcción. CYPE Ingenieros, S.A.
- Fecha: 17/05/2024
- Divisa: EUR
- Costes indirectos: 3 %
- IVA: 21 %

## I Instalaciones

### IB Sistemas de climatización

#### IBB Sistema VRF (Bosch)

**IBB110** Ud Unidad interior de aire acondicionado con distribución por conducto rectangular.
Unidad interior de aire acondicionado, con distribución por conducto rectangular, de baja silueta, sistema Bosch 5000 VRF, para gas R-410A, alimentación monofásica (230V/50Hz), modelo SLPD15-1 "BOSCH", potencia frigorífica nominal 1,5 kW (temperatura de bulbo seco del aire interior 27°C y del aire exterior 35°C, temperatura de bulbo húmedo del aire interior 19°C), potencia calorífica nominal 1,7 kW (temperatura de bulbo seco del aire interior 20°C y del aire exterior 7°C, temperatura de bulbo húmedo del aire exterior 6°C), consumo eléctrico nominal 0,056 kW, presión sonora a velocidad baja 31,4 dBA, caudal de aire a velocidad alta 538 m³/h, de 210x740x500 mm y 17,5 kg, presión de aire (máxima) 30 Pa, retorno posterior del aire (con posibilidad de cambiar a retorno inferior del aire), válvula de expansión electrónica, toma de aire exterior, filtro, bomba de drenaje con una elevación de hasta 750 mm, rearme automático y control remoto por cable, modelo WRC-HP, con 6 m de cable. Con control remoto con sensor de infrarrojos, modelo IFS. Incluso elementos para suspensión del techo.
Criterio de valoración económica: El precio no incluye la canalización ni el cableado eléctrico de alimentación.
Incluye: Replanteo. Colocación y fijación. Conexión a las líneas frigoríficas. Conexión a la red eléctrica. Conexión a la red de desagüe. Puesta en marcha.
Criterio de medición de proyecto: Número de unidades previstas, según documentación gráfica de Proyecto.
Criterio de medición de obra: Se medirá el número de unidades realmente ejecutadas según especificaciones de Proyecto.

| Código | Ud | Descripción | Rendimiento | Precio | Importe |
|---|---|---|---|---|---|
| mt42bos060a | Ud | Unidad interior de aire acondicionado, con distribución por conducto rectangular, de baja silueta, sistema Bosch 5000 VRF, para gas R-410A, alimentación monofásica (230V/50Hz), modelo SLPD15-1 "BOSCH", potencia frigorífica nominal 1,5 kW (temperatura de bulbo seco del aire interior 27°C y del aire exterior 35°C, temperatura de bulbo húmedo del aire interior 19°C), potencia calorífica nominal 1,7 kW (temperatura de bulbo seco del aire interior 20°C y del aire exterior 7°C, temperatura de bulbo húmedo del aire exterior 6°C), consumo eléctrico nominal 0,056 kW, presión sonora a velocidad baja 31,4 dBA, caudal de aire a velocidad alta 538 m³/h, de 210x740x500 mm y 17,5 kg, presión de aire (máxima) 30 Pa, retorno posterior del aire (con posibilidad de cambiar a retorno inferior del aire), válvula de expansión electrónica, toma de aire exterior, filtro, bomba de drenaje con una elevación de hasta 750 mm, rearme automático y control remoto por cable, modelo WRC-HP, con 6 m de cable. (material) | 1 | 900 | 900.000 |
| mt42www090 | Ud | Kit de soportes para suspensión del techo, formado por cuatro varillas roscadas de acero galvanizado, con sus tacos, tuercas y arandelas correspondientes. (material) | 1 | 22 | 22.000 |
| mt42bos730b | Ud | Control remoto con sensor de infrarrojos, modelo IFS "BOSCH", formado por una caja de control de 86x72,8x15,5 mm y un sensor de infrarrojos de 48x30x25,6 mm. (material) | 1 | 290 | 290.000 |
| mt35aia090aa | m | Tubo rígido de PVC, enchufable, curvable en caliente, de color negro, de 16 mm de diámetro nominal, para canalización fija en superficie. Resistencia a la compresión 1250 N, resistencia al impacto 2 julios, temperatura de trabajo -5°C hasta 60°C, con grado de protección IP547 según UNE 20324, propiedades eléctricas: aislante, no propagador de la llama. Según UNE-EN 61386-1 y UNE-EN 61386-22. Incluso abrazaderas, elementos de sujeción y accesorios (curvas, manguitos, tes, codos y curvas flexibles). (material) | 2 | 1.23 | 2.460 |
| mt42tsb900 | m | Cable bipolar, de 0,5 mm² de sección (material) | 2 | 0.8 | 1.600 |
| mo005 | h | Oficial 1ª instalador de climatización. (mano de obra) | 1 | 22.74 | 22.740 |
| mo104 | h | Ayudante instalador de climatización. (mano de obra) | 1 | 20.98 | 20.980 |
| % | % | Costes directos complementarios | 2 % | 1259.780 | 25.196 |
|  |  | Costes directos |  |  | 1284.976 |

Residuos:
- colocación: mt35aia090aa; factor de residuo 0.0275
- colocación: mt42tsb900 Cable bipolar, de 0,5 mm² de sección; factor de residuo 0.0165111

## Recursos

**mt42bos060a** Ud Unidad interior de aire acondicionado
Datos técnicos: Coste energético 812.217 MJ; Emisión de CO2 55.567 kg
Residuos:
- embalaje: re150101 Envases de papel y cartón. (componente de residuo); rendimiento 0.18 kg; Código LER 15 01 01; Masa del elemento 1 kg; Volumen 0.001333 m3
- embalaje: re170203 Plástico. (componente de residuo); rendimiento 0.09 kg; Código LER 17 02 03; Masa del elemento 1 kg; Volumen 0.001667 m3

**mt35aia090aa** m Tubo rígido de PVC
Datos técnicos: Coste energético 11.626 MJ; Emisión de CO2 0.577 kg; Código LER 17 02 03; Masa del elemento 0.12 kg; Volumen 0.0002 m3

**mt42tsb900** m Cable bipolar, de 0,5 mm² de sección
Datos técnicos: Coste energético 1.694 MJ; Emisión de CO2 0.087 kg; Código LER 17 04 11; Masa del elemento 0.045 kg; Volumen 0.00003 m3
Residuos:
- embalaje: re150101 Envases de papel y cartón; rendimiento 0.065 kg
