# Unidad exterior de aire acondicionado, con recuperación de calor

- Propiedad del archivo: CYPE Ingenieros S.A.
- Formato: FIEBDC-3/2016
- Programa: Generador de precios de la construcción. CYPE Ingenieros, S.A.
- Fecha: 05/06/2024
- Divisa: EUR
- Costes indirectos: 3 %
- IVA: 21 %

## I Instalaciones

### IB Sistemas de climatización

#### IBL Sistema VRF (Mitsubishi Electric)

**IBL602** Ud Unidad exterior de aire acondicionado, con recuperación de calor.
Unidad exterior de aire acondicionado, para sistema aire-aire multi-split, con caudal variable de refrigerante y recuperación de calor, sistema de dos tubos, para gas R-410A, alimentación trifásica (400V/50Hz), gama City Multi, serie R2, modelo PURY-P400YSNW-A2 "MITSUBISHI ELECTRIC", formada por dos módulos PURY-P200YNW-A2, potencia frigorífica nominal 45 kW (temperatura de bulbo húmedo del aire interior 19°C, temperatura de bulbo seco del aire exterior 35°C), EER 4,9, SEER 7,05, consumo eléctrico nominal en refrigeración 13,78 kW, rango de funcionamiento de temperatura de bulbo seco del aire exterior en refrigeración desde -5 hasta 52°C, potencia calorífica nominal 50 kW (temperatura de bulbo seco del aire interior 20°C, temperatura de bulbo húmedo del aire exterior 6°C), COP 5,14, SCOP 4,01, consumo eléctrico nominal en calefacción 11,08 kW, rango de funcionamiento de temperatura de bulbo seco del aire exterior en calefacción desde -20 hasta 15,5°C, conectabilidad de hasta 40 unidades interiores con un porcentaje de capacidad mínimo del 50% y máximo del 150%, compresores scroll herméticamente sellados con control Inverter, 1840x1858x740 mm, presión sonora 62 dBA, potencia sonora 79 dBA, longitud total máxima de tubería frigorífica 1000 m, diferencia máxima de altura de instalación 90 m si la unidad exterior se encuentra por encima de las unidades interiores y 60 m si se encuentra por debajo, y kit de tuberías de conexión múltiple de 2 unidades exteriores, modelo CMY-R100VBK4.
Criterio de valoración económica: El precio no incluye los elementos antivibratorios de suelo, la canalización ni el cableado eléctrico de alimentación.
Incluye: Replanteo. Colocación y fijación. Conexión a las líneas frigoríficas. Conexión a la red eléctrica. Conexión a la red de desagüe. Puesta en marcha.
Criterio de medición de proyecto: Número de unidades previstas, según documentación gráfica de Proyecto.
Criterio de medición de obra: Se medirá el número de unidades realmente ejecutadas según especificaciones de Proyecto.

| Código | Ud | Descripción | Rendimiento | Precio | Importe |
|---|---|---|---|---|---|
| mt42mee055a | Ud | Unidad exterior de aire acondicionado, para sistema aire-aire multi-split, con caudal variable de refrigerante y recuperación de calor, sistema de dos tubos, para gas R-410A, alimentación trifásica (400V/50Hz), gama City Multi, serie R2, modelo PURY-P400YSNW-A2 "MITSUBISHI ELECTRIC", formada por dos módulos PURY-P200YNW-A2, potencia frigorífica nominal 45 kW (temperatura de bulbo húmedo del aire interior 19°C, temperatura de bulbo seco del aire exterior 35°C), EER 4,9, SEER 7,05, consumo eléctrico nominal en refrigeración 13,78 kW, rango de funcionamiento de temperatura de bulbo seco del aire exterior en refrigeración desde -5 hasta 52°C, potencia calorífica nominal 50 kW (temperatura de bulbo seco del aire interior 20°C, temperatura de bulbo húmedo del aire exterior 6°C), COP 5,14, SCOP 4,01, consumo eléctrico nominal en calefacción 11,08 kW, rango de funcionamiento de temperatura de bulbo seco del aire exterior en calefacción desde -20 hasta 15,5°C, conectabilidad de hasta 40 unidades interiores con un porcentaje de capacidad mínimo del 50% y máximo del 150%, compresores scroll herméticamente sellados con control Inverter, 1840x1858x740 mm, presión sonora 62 dBA, potencia sonora 79 dBA, longitud total máxima de tubería frigorífica 1000 m, diferencia máxima de altura de instalación 90 m si la unidad exterior se encuentra por encima de las unidades interiores y 60 m si se encuentra por debajo, y kit de tuberías de conexión múltiple de 2 unidades exteriores, modelo CMY-R100VBK4. (material) | 1 | 27002 | 27002.000 |
| mo005 | h | Oficial 1ª instalador de climatización. (mano de obra) | 6.908 | 22.74 | 157.088 |
| mo104 | h | Ayudante instalador de climatización. (mano de obra) | 6.908 | 20.98 | 144.930 |
| % | % | Costes directos complementarios | 2 % | 27304.018 | 546.080 |
|  |  | Costes directos |  |  | 27850.098 |

## Recursos

**mt42mee055a** Ud Unidad exterior de aire acondicionado
Datos técnicos: Coste energético 17454.084 MJ; Emisión de CO2 1194.470 kg
Residuos:
- embalaje: re150101 Envases de papel y cartón. (componente de residuo); rendimiento 0.18 kg; Código LER 15 01 01; Masa del elemento 1 kg; Volumen 0.001333 m3
- embalaje: re170203 Plástico. (componente de residuo); rendimiento 0.09 kg; Código LER 17 02 03; Masa del elemento 1 kg; Volumen 0.001667 m3
