# Unidad interior para producción de A.C.S., calefacción y refrigeración

- Propiedad del archivo: CYPE Ingenieros S.A.
- Formato: FIEBDC-3/2016
- Programa: Generador de precios de la construcción. CYPE Ingenieros, S.A.
- Fecha: 23/05/2024
- Divisa: EUR
- Costes indirectos: 3 %
- IVA: 21 %

## I Instalaciones

### IB Sistemas de climatización

#### IBL Sistema VRF (Mitsubishi Electric)

**IBL640** Ud Unidad interior para producción de A.C.S., calefacción y refrigeración.
Unidad interior para calefacción y refrigeración, para gas R-410A, gama Ecodan para City Multi, modelo PWFY-EP100VM-E1-AU "MITSUBISHI ELECTRIC", en instalación con unidad exterior con recuperación de calor de la serie PURY/PQRY, potencia frigorífica nominal 0 kW, potencia calorífica nominal 12,5 kW, consumo eléctrico nominal en refrigeración 0 kW, consumo eléctrico nominal en calefacción 0,015 kW, de 450x300x800 mm, peso 33 kg, presión sonora 29 dBA, producción de agua caliente hasta 45°C, producción de agua fría hasta 8°C. Regulación: control remoto por cable, con programación semanal, conectable al bus M-Net, modelo PAR-W21MAA.
Criterio de valoración económica: El precio no incluye la canalización ni el cableado eléctrico de alimentación.
Incluye: Replanteo. Colocación y fijación. Conexión a las líneas frigoríficas. Conexión a la red de conducción de agua. Conexión a la red eléctrica. Puesta en marcha.
Criterio de medición de proyecto: Número de unidades previstas, según documentación gráfica de Proyecto.
Criterio de medición de obra: Se medirá el número de unidades realmente ejecutadas según especificaciones de Proyecto.

| Código | Ud | Descripción | Rendimiento | Precio | Importe |
|---|---|---|---|---|---|
| mt42mee290a | Ud | Unidad interior para calefacción y refrigeración, para gas R-410A, gama Ecodan para City Multi, modelo PWFY-EP100VM-E1-AU "MITSUBISHI ELECTRIC", en instalación con unidad exterior con recuperación de calor de la serie PURY/PQRY, potencia frigorífica nominal 11,2 kW, potencia calorífica nominal 12,5 kW, consumo eléctrico nominal en refrigeración 0,015 kW, consumo eléctrico nominal en calefacción 0,015 kW, de 450x300x800 mm, peso 33 kg, presión sonora 29 dBA, producción de agua caliente hasta 45°C, producción de agua fría hasta 8°C. (material) | 1 | 2078 | 2078.000 |
| mt42mee801a | Ud | Control remoto por cable, con programación semanal, conectable al bus M-Net, modelo PAR-W21MAA "MITSUBISHI ELECTRIC", para unidades interiores para servicio de A.C.S. PWFY. (material) | 1 | 301 | 301.000 |
| mt35aia090aa | m | Tubo rígido de PVC, enchufable, curvable en caliente, de color negro, de 16 mm de diámetro nominal, para canalización fija en superficie. Resistencia a la compresión 1250 N, resistencia al impacto 2 julios, temperatura de trabajo -5°C hasta 60°C, con grado de protección IP547 según UNE 20324, propiedades eléctricas: aislante, no propagador de la llama. Según UNE-EN 61386-1 y UNE-EN 61386-22. Incluso abrazaderas, elementos de sujeción y accesorios (curvas, manguitos, tes, codos y curvas flexibles). (material) | 3 | 1.23 | 3.690 |
| mt42mee760 | m | Cable bus de comunicaciones, de 2 hilos, de 0,5 mm² de sección por hilo. (material) | 3 | 3 | 9.000 |
| mo005 | h | Oficial 1ª instalador de climatización. (mano de obra) | 1 | 22.74 | 22.740 |
| mo104 | h | Ayudante instalador de climatización. (mano de obra) | 1 | 20.98 | 20.980 |
| % | % | Costes directos complementarios | 2 % | 2435.410 | 48.708 |
|  |  | Costes directos |  |  | 2484.118 |

Residuos:
- colocación: mt35aia090aa; factor de residuo 0.0275
- colocación: mt42mee760 Cable bus de comunicaciones, de 2 hilos, de 0,5 mm² de sección por hilo; factor de residuo 0.01394

## Recursos

**mt42mee290a** Ud Unidad interior para calefacción y refrigeración
Datos técnicos: Coste energético 1523.800 MJ; Emisión de CO2 104.265 kg
Residuos:
- embalaje: re150101 Envases de papel y cartón. (componente de residuo); rendimiento 0.18 kg; Código LER 15 01 01; Masa del elemento 1 kg; Volumen 0.001333 m3
- embalaje: re170203 Plástico. (componente de residuo); rendimiento 0.09 kg; Código LER 17 02 03; Masa del elemento 1 kg; Volumen 0.001667 m3

**mt35aia090aa** m Tubo rígido de PVC
Datos técnicos: Coste energético 11.626 MJ; Emisión de CO2 0.577 kg; Código LER 17 02 03; Masa del elemento 0.12 kg; Volumen 0.0002 m3

**mt42mee760** m Cable bus de comunicaciones, de 2 hilos, de 0,5 mm² de sección por hilo
Datos técnicos: Coste energético 1.881 MJ; Emisión de CO2 0.096 kg; Código LER 17 04 11; Masa del elemento 0.05 kg; Volumen 0.000033 m3
Residuos:
- embalaje: re150101 Envases de papel y cartón; rendimiento 0.071 kg
