# Control centralizado

- Propiedad del archivo: CYPE Ingenieros S.A.
- Formato: FIEBDC-3/2016
- Programa: Generador de precios de la construcción. CYPE Ingenieros, S.A.
- Fecha: 23/05/2024
- Divisa: EUR
- Costes indirectos: 3 %
- IVA: 21 %

## I Instalaciones

### IB Sistemas de climatización

#### IBY Sistema VRV (Daikin)

**IBY500** Ud Control centralizado.
Sistema centralizado de gestión de edificios "DAIKIN", para sistema VRV (Volumen de Refrigerante Variable) con unidades conectadas mediante bus de control DIII-net, con un máximo de 256 unidades interiores, formado por controlador de sistema centralizado, para gestión de hasta 64 unidades interiores, modelo iTouchManager DCM601A51; 3 adaptadores DIII-NET para sistema de gestión centralizada intelligentTouchManager, para ampliación del control de hasta 64 unidades interiores por cada adaptador, modelo DGE601A52. Accesorios.
Criterio de valoración económica: El precio no incluye la canalización ni el cableado eléctrico de alimentación.
Incluye: Replanteo. Colocación y fijación. Colocación y fijación de los accesorios. Conexionado.
Criterio de medición de proyecto: Número de unidades previstas, según documentación gráfica de Proyecto.
Criterio de medición de obra: Se medirá el número de unidades realmente ejecutadas según especificaciones de Proyecto.

| Código | Ud | Descripción | Rendimiento | Precio | Importe |
|---|---|---|---|---|---|
| mt42dai725a | Ud | Controlador de sistema centralizado, para gestión de hasta 64 unidades interiores, modelo iTouchManager DCM601A51 "DAIKIN", ampliable a 2512 unidades interiores mediante el uso del adaptador DIII-NET Plus, pantalla táctil para la gestión directa de las unidades interiores o bien vía explorador de Internet (incluye servidor web), control y supervisión de cada parámetro de las unidades interiores individualmente o por grupo de éstas, posibilidad de navegación visual específica donde se incluyen planos con la ubicación de unidades interiores y exteriores, esquemas de principio y líneas frigoríficas, posibilidad de control total de la instalación (BMS) mediante entradas y salidas digitales y analógicas, programación semanal y anual, cambios automáticos de modo frío/calor, historial de estado y errores, programación de temperatura mínima nocturna del edificio, restricción individualizada de controles locales BRC, programación de interbloqueos condicionados, control de recuperadores entálpicos VAM, control de la energía consumida y gestor energético, para sistema VRV (Volumen de Refrigerante Variable). (material) | 1 | 5247 | 5247.000 |
| mt42dai748a | Ud | Adaptador DIII-NET para sistema de gestión centralizada intelligentTouchManager, para ampliación del control de hasta 64 unidades interiores, modelo DGE601A52 "DAIKIN", para sistema VRV (Volumen de Refrigerante Variable). (material) | 3 | 1415 | 4245.000 |
| mo005 | h | Oficial 1ª instalador de climatización. (mano de obra) | 1 | 22.74 | 22.740 |
| mo104 | h | Ayudante instalador de climatización. (mano de obra) | 1 | 20.98 | 20.980 |
| % | % | Costes directos complementarios | 2 % | 9535.720 | 190.714 |
|  |  | Costes directos |  |  | 9726.434 |

## Recursos

**mt42dai725a** Ud Controlador de sistema centralizado
Datos técnicos: Coste energético 1192.302 MJ; Emisión de CO2 66.373 kg
Residuos:
- embalaje: re150101 Envases de papel y cartón. (componente de residuo); rendimiento 2.651 kg; Código LER 15 01 01; Masa del elemento 1 kg; Volumen 0.001333 m3
- embalaje: re170201 Madera. (componente de residuo); rendimiento 0.665 kg; Código LER 17 02 01; Masa del elemento 1 kg; Volumen 0.000909 m3
