# Captador solar térmico para instalación colectiva, sobre cubierta plana

- Propiedad del archivo: CYPE Ingenieros S.A.
- Formato: FIEBDC-3/2016
- Programa: Generador de precios de la construcción. CYPE Ingenieros, S.A.
- Fecha: 12/06/2024
- Divisa: EUR
- Costes indirectos: 3 %
- IVA: 21 %

## I Instalaciones

### IC Calefacción, refrigeración, climatización y A.C.S.

#### ICB Captación solar

**ICB010** Ud Captador solar térmico para instalación colectiva, sobre cubierta plana.
Captador solar térmico formado por batería de 2 módulos, compuesto cada uno de ellos de un captador solar térmico de tubos de vacío, con posibilidad de giro de los tubos, con panel de montaje vertical de 720x2220x120 mm, superficie útil 1,125 m², rendimiento óptico 0,73 y coeficiente de pérdidas primario 0,18 W/m²K, según UNE-EN 12975-2, compuesto de panel de 16 tubos de vidrio con borosilicato unidos mediante carcasa de acero galvanizado prelacado, colocados sobre estructura soporte para cubierta plana. Incluso accesorios de montaje y fijación, conjunto de conexiones hidráulicas entre captadores solares térmicos, líquido de relleno para captador solar térmico, válvula de seguridad, purgador, válvulas de corte y demás accesorios. Totalmente montado, conexionado y probado.
Incluye: Replanteo del conjunto. Colocación de la estructura soporte. Colocación y fijación de los paneles sobre la estructura soporte. Conexionado con la red de conducción de agua. Llenado del circuito.
Criterio de medición de proyecto: Número de unidades previstas, según documentación gráfica de Proyecto.
Criterio de medición de obra: Se medirá el número de unidades realmente ejecutadas según especificaciones de Proyecto.

| Código | Ud | Descripción | Rendimiento | Precio | Importe |
|---|---|---|---|---|---|
| mt38csg200a | Ud | Captador solar térmico de tubos de vacío, con posibilidad de giro de los tubos, con panel de montaje vertical de 720x2220x120 mm, superficie útil 1,125 m², rendimiento óptico 0,73 y coeficiente de pérdidas primario 0,18 W/m²K, según UNE-EN 12975-2, compuesto de panel de 16 tubos de vidrio con borosilicato unidos mediante carcasa de acero galvanizado prelacado. (material) | 2 | 821 | 1642.000 |
| mt38csg205 | Ud | Estructura soporte, para cubierta plana, para captador solar térmico de tubos de vacío. (material) | 2 | 272.3 | 544.600 |
| mt38csg040 | Ud | Kit de conexiones hidráulicas para captadores solares térmicos, con conexiones aisladas, tapones, pasacables y racores. (material) | 1 | 91.67 | 91.670 |
| mt38csg120 | Ud | Purgador automático, especial para aplicaciones de energía solar térmica, equipado con válvula de esfera y cámara de acumulación de vapor. (material) | 1 | 72.75 | 72.750 |
| mt38csg110 | Ud | Válvula de seguridad especial para aplicaciones de energía solar térmica, para una temperatura máxima de 130°C. (material) | 1 | 38.8 | 38.800 |
| mt38csg100 | l | Solución agua-glicol para relleno de captador solar térmico, para una temperatura de trabajo de -28°C a +200°C. (material) | 2.32 | 4 | 9.280 |
| mt37sve010d | Ud | Válvula de esfera de latón niquelado para roscar de 1". (material) | 2 | 12.15 | 24.300 |
| mo009 | h | Oficial 1ª instalador de captadores solares. (mano de obra) | 5 | 22.74 | 113.700 |
| mo108 | h | Ayudante instalador de captadores solares. (mano de obra) | 5 | 20.98 | 104.900 |
| % | % | Costes directos complementarios | 2 % | 2642.000 | 52.840 |
|  |  | Costes directos |  |  | 2694.840 |

Residuos:
- colocación: mt38csg205 Estructura soporte, para cubierta plana, para captador solar térmico de tubos de vacío; factor de residuo 0.006

## Recursos

**mt38csg200a** Ud Captador solar térmico de tubos de vacío
Datos técnicos: Coste energético 1113.592 MJ; Emisión de CO2 71.030 kg
Residuos:
- embalaje: re150101 Envases de papel y cartón. (componente de residuo); rendimiento 2.73 kg; Código LER 15 01 01; Masa del elemento 1 kg; Volumen 0.001333 m3

**mt38csg205** Ud Estructura soporte, para cubierta plana, para captador solar térmico de tubos de vacío
Datos técnicos: Coste energético 102.175 MJ; Emisión de CO2 5.292 kg; Código LER 17 04 05; Masa del elemento 10 kg; Volumen 0.004762 m3
Residuos:
- embalaje: re170203 Plástico. (componente de residuo); rendimiento 0.04 kg; Código LER 17 02 03; Masa del elemento 1 kg; Volumen 0.001667 m3

**mt38csg110** Ud Válvula de seguridad especial para aplicaciones de energía solar térmica, para una temperatura máxima de 130°C
Datos técnicos: Coste energético 511.326 MJ; Emisión de CO2 34.399 kg
Residuos:
- embalaje: re150101 Envases de papel y cartón; rendimiento 0.072 kg

**mt37sve010d** Ud Válvula de esfera de latón niquelado para roscar de 1"
Datos técnicos: Coste energético 843.399 MJ; Emisión de CO2 56.701 kg
Residuos:
- embalaje: re150101 Envases de papel y cartón; rendimiento 0.072 kg
