# Sistema de calefacción y refrigeración por suelo radiante, con capa de mortero, "FITTINGS ESTÁNDAR"

- Propiedad del archivo: CYPE Ingenieros S.A.
- Formato: FIEBDC-3/2016
- Programa: Generador de precios de la construcción. CYPE Ingenieros, S.A.
- Fecha: 14/06/2024
- Divisa: EUR
- Costes indirectos: 3 %
- IVA: 21 %

## I Instalaciones

### IC Calefacción, refrigeración, climatización y A.C.S.

#### ICE Emisores por agua para calefacción y refrigeración

**ICE111** m² Sistema de calefacción y refrigeración por suelo radiante, con capa de mortero, "FITTINGS ESTÁNDAR".
Sistema de calefacción por suelo radiante "FITTINGS ESTÁNDAR", formado por, panel de tetones, de Neopor (gránulos de poliestireno expandido recubiertos con grafito) de 23 kg/m³ de densidad, 1450x850 mm, 23 mm de espesor y 22 mm de altura de tetón, con lámina de tetones de poliestireno termoconformado de 600 µm de espesor, tubo de polietileno reticulado (PE-Xa) con barrera de oxígeno (EVOH), de 16 mm de diámetro exterior y 1,8 mm de espesor, banda de poliestireno expandido de color azul con cinta adhesiva, de 150x8 mm, con faldón de estanqueidad, y mortero autonivelante, "FITTINGS ESTÁNDAR", CA - C20 - F4 según UNE-EN 13813, de 50 mm de espesor. Totalmente montado, conexionado y probado.
Incluye: Preparación y limpieza de la superficie de apoyo. Replanteo de la instalación. Fijación del zócalo perimetral. Colocación de los paneles. Replanteo de la tubería. Colocación y fijación de las tuberías. Vertido y extendido de la capa de mortero autonivelante. Realización de pruebas de servicio.
Criterio de medición de proyecto: Superficie útil, medida según documentación gráfica de Proyecto.
Criterio de medición de obra: Se medirá la superficie realmente ejecutada según especificaciones de Proyecto.

| Código | Ud | Descripción | Rendimiento | Precio | Importe |
|---|---|---|---|---|---|
| mt17epf021a | m | Banda de poliestireno expandido de color azul con cinta adhesiva, de 150x8 mm, con faldón de estanqueidad, "FITTINGS ESTÁNDAR". (material) | 0.6 | 2.08 | 1.248 |
| mt17epf012a | m² | Panel de tetones, de Neopor (gránulos de poliestireno expandido recubiertos con grafito) de 23 kg/m³ de densidad, 1450x850 mm, 23 mm de espesor y 22 mm de altura de tetón, con lámina de tetones de poliestireno termoconformado de 600 µm de espesor, "FITTINGS ESTÁNDAR", paso del tubo múltiplo de 5 cm, con unión entre paneles mediante machihembrado. (material) | 1 | 32.12 | 32.120 |
| mt37tpf014a | m | Tubo de polietileno reticulado (PE-Xa) con barrera de oxígeno (EVOH), de 16 mm de diámetro exterior y 1,8 mm de espesor, "FITTINGS ESTÁNDAR", según UNE-EN ISO 15875-2. (material) | 10 | 2.28 | 22.800 |
| mt09mal020a | m³ | Mortero autonivelante, CA - C20 - F4 según UNE-EN 13813, a base de sulfato cálcico, para espesores de 2,5 a 7,0 cm, usado en nivelación de pavimentos. (material) | 0.05 | 259.96 | 12.998 |
| mt08aaa010a | m³ | Agua. (material) | 0.004 | 1.5 | 0.006 |
| mq06pym020 | h | Mezcladora-bombeadora para morteros autonivelantes. (maquinaria) | 0.05 | 10.91 | 0.546 |
| mo004 | h | Oficial 1ª calefactor. (mano de obra) | 0.67 | 22.74 | 15.236 |
| mo103 | h | Ayudante calefactor. (mano de obra) | 0.67 | 20.98 | 14.057 |
| mo031 | h | Oficial 1ª aplicador de mortero autonivelante. (mano de obra) | 0.05 | 22.13 | 1.107 |
| mo069 | h | Ayudante aplicador de mortero autonivelante. (mano de obra) | 0.05 | 21.02 | 1.051 |
| % | % | Costes directos complementarios | 2 % | 101.169 | 2.023 |
|  |  | Costes directos |  |  | 103.192 |

Residuos:
- colocación: mt17epf021a; factor de residuo 0.0478667
- colocación: mt17epf012a; factor de residuo 0.024
- colocación: mt37tpf014a; factor de residuo 0.0275
- colocación: mt09mal020a; factor de residuo 0.0036

## Recursos

**mt17epf021a** m Banda de poliestireno expandido de color azul con cinta adhesiva
Datos técnicos: Coste energético 2.921 MJ; Emisión de CO2 0.103 kg; Código LER 17 06 04; Masa del elemento 0.03 kg; Volumen 0.00005 m3
Residuos:
- embalaje: re170203 Plástico. (componente de residuo); rendimiento 0.001 kg; Código LER 17 02 03; Masa del elemento 1 kg; Volumen 0.001667 m3

**mt17epf012a** m² Panel de tetones
Datos técnicos: Coste energético 52.919 MJ; Emisión de CO2 1.883 kg; Código LER 17 06 04; Masa del elemento 0.529 kg; Volumen 0.000882 m3
Residuos:
- embalaje: re170203 Plástico; rendimiento 0.034 kg

**mt37tpf014a** m Tubo de polietileno reticulado (PE-Xa) con barrera de oxígeno (EVOH)
Datos técnicos: Coste energético 7.363 MJ; Emisión de CO2 0.366 kg; Código LER 17 02 03; Masa del elemento 0.076 kg; Volumen 0.000127 m3

**mt09mal020a** m³ Mortero autonivelante
Datos técnicos: Coste energético 1365.000 MJ; Emisión de CO2 105.000 kg; Código LER 17 01 01; Masa del elemento 2100 kg; Volumen 1.4 m3

**mt08aaa010a** m³ Agua
Datos técnicos: Coste energético 60.000 MJ; Emisión de CO2 30.000 kg
