# Conducto de polipropileno

- Propiedad del archivo: CYPE Ingenieros S.A.
- Formato: FIEBDC-3/2016
- Programa: Generador de precios de la construcción. CYPE Ingenieros, S.A.
- Fecha: 24/05/2024
- Divisa: EUR
- Costes indirectos: 3 %
- IVA: 21 %

## I Instalaciones

### IC Calefacción, refrigeración, climatización y A.C.S.

#### ICO Sistemas de evacuación de los productos de la combustión

**ICO150** m Conducto de polipropileno.
Conducto para evacuación de los productos de la combustión o admisión de aire comburente, formado por tubo de polipropileno color blanco, con junta de estanqueidad de EPDM, de 100 mm de diámetro interior, propagación retardada de la llama Euroclase D de reacción al fuego, según UNE-EN 13501-1, temperatura máxima de 120°C, presión de trabajo de hasta 5000 Pa. Incluso accesorios, piezas especiales, módulos finales y material auxiliar para montaje y sujeción a la obra.
Incluye: Replanteo. Presentación de tubos, accesorios, piezas especiales y módulos finales. Fijación del material auxiliar para montaje y sujeción a la obra. Montaje. Conexionado y comprobación de su correcto funcionamiento. Realización de pruebas de servicio.
Criterio de medición de proyecto: Longitud medida desde el arranque del conducto hasta la parte superior del módulo final, según documentación gráfica de Proyecto.
Criterio de medición de obra: Se medirá, desde el arranque del conducto hasta la parte superior del módulo final, la longitud realmente ejecutada según especificaciones de Proyecto.

| Código | Ud | Descripción | Rendimiento | Precio | Importe |
|---|---|---|---|---|---|
| mt20din101c | Ud | Material auxiliar para montaje y sujeción a la obra de los tubos de polipropileno, de 100 mm de diámetro interior. (material) | 1 | 1.65 | 1.650 |
| mt20din100cp | m | Tubo de polipropileno color blanco, con junta de estanqueidad de EPDM, de 100 mm de diámetro interior, propagación retardada de la llama Euroclase D de reacción al fuego, según UNE-EN 13501-1, temperatura máxima de 120°C, presión de trabajo de hasta 5000 Pa, según UNE-EN 14471, con el precio incrementado el 75% en concepto de accesorios, piezas especiales y módulos finales. (material) | 1 | 47.99 | 47.990 |
| mo004 | h | Oficial 1ª calefactor. (mano de obra) | 0.28 | 22.74 | 6.367 |
| mo103 | h | Ayudante calefactor. (mano de obra) | 0.28 | 20.98 | 5.874 |
| % | % | Costes directos complementarios | 2 % | 61.881 | 1.238 |
|  |  | Costes directos |  |  | 63.119 |

Residuos:
- colocación: mt20din100cp; factor de residuo 0.0212378

## Recursos

**mt20din100cp** m Tubo de polipropileno color blanco
Datos técnicos: Coste energético 110.587 MJ; Emisión de CO2 3.463 kg; Código LER 17 02 03; Masa del elemento 1.19 kg; Volumen 0.001983 m3
