# Colector de distribución de agua

- Propiedad del archivo: CYPE Ingenieros S.A.
- Formato: FIEBDC-3/2016
- Programa: Generador de precios de la construcción. CYPE Ingenieros, S.A.
- Fecha: 16/06/2024
- Divisa: EUR
- Costes indirectos: 3 %
- IVA: 21 %

## I Instalaciones

### IC Calefacción, refrigeración, climatización y A.C.S.

#### ICS Sistemas de conducción de agua

**ICS030** Ud Colector de distribución de agua.
Colector de distribución de agua formado por tubo de acero negro estirado sin soldadura, de 5" DN 125 mm de diámetro y 5 mm de espesor, de 2 m de longitud, con 1 conexión de entrada y 4 conexiones de salida, con plancha flexible de espuma elastomérica, a base de caucho sintético flexible, de estructura celular cerrada, con un elevado factor de resistencia a la difusión del vapor de agua, de 50 mm de espesor. Incluso manómetro, termómetros, anclajes, soportes de tubería aislados, accesorios y piezas especiales para conexiones.
Incluye: Replanteo. Colocación y fijación. Conexionado. Colocación del aislamiento. Realización de pruebas de servicio.
Criterio de medición de proyecto: Número de unidades previstas, según documentación gráfica de Proyecto.
Criterio de medición de obra: Se medirá el número de unidades realmente ejecutadas según especificaciones de Proyecto.

| Código | Ud | Descripción | Rendimiento | Precio | Importe |
|---|---|---|---|---|---|
| mt08tan330l | Ud | Material auxiliar para montaje y sujeción a la obra de las tuberías de acero, de 5" DN 125 mm. (material) | 2 | 4.31 | 8.620 |
| mt08tan020kk | m | Tubo de acero negro estirado sin soldadura, de 5" DN 125 mm de diámetro y 5 mm de espesor, según UNE 19052, con el precio incrementado el 50% en concepto de accesorios y piezas especiales. (material) | 2 | 36.95 | 73.900 |
| mt17coe010j | m² | Plancha flexible de espuma elastomérica, a base de caucho sintético flexible, de estructura celular cerrada, con un elevado factor de resistencia a la difusión del vapor de agua, de 50 mm de espesor. (material) | 1.018 | 131.07 | 133.429 |
| mt17coe110 | l | Adhesivo para coquilla elastomérica. (material) | 3 | 19.01 | 57.030 |
| mt42www040 | Ud | Manómetro con baño de glicerina y diámetro de esfera de 100 mm, con toma vertical, para montaje roscado de 1/2", escala de presión de 0 a 5 bar. (material) | 1 | 43.29 | 43.290 |
| mt42www050 | Ud | Termómetro bimetálico, diámetro de esfera de 100 mm, con toma vertical, con vaina de 1/2", escala de temperatura de 0 a 120°C. (material) | 5 | 54.7 | 273.500 |
| mo004 | h | Oficial 1ª calefactor. (mano de obra) | 0.865 | 22.74 | 19.670 |
| mo103 | h | Ayudante calefactor. (mano de obra) | 0.865 | 20.98 | 18.148 |
| % | % | Costes directos complementarios | 2 % | 627.587 | 12.552 |
|  |  | Costes directos |  |  | 640.139 |

Residuos:
- colocación: mt08tan020kk; factor de residuo 0.0308137
- colocación: mt17coe010j; factor de residuo 0.035

## Recursos

**mt08tan020kk** m Tubo de acero negro estirado sin soldadura
Datos técnicos: Coste energético 167.958 MJ; Emisión de CO2 8.612 kg; Código LER 17 04 05; Masa del elemento 16.9 kg; Volumen 0.008048 m3
Residuos:
- embalaje: re170201 Madera. (componente de residuo); rendimiento 0.011 kg; Código LER 17 02 01; Masa del elemento 1 kg; Volumen 0.000909 m3
- embalaje: re170203 Plástico. (componente de residuo); rendimiento 0.003 kg; Código LER 17 02 03; Masa del elemento 1 kg; Volumen 0.001667 m3

**mt17coe010j** m² Plancha flexible de espuma elastomérica
Datos técnicos: Coste energético 317.722 MJ; Emisión de CO2 13.882 kg; Código LER 17 02 03; Masa del elemento 3.5 kg; Volumen 0.005833 m3
Residuos:
- embalaje: re170203 Plástico; rendimiento 0.07 kg
