# Pieza para bandeja para soporte y conducción de cables eléctricos

- Propiedad del archivo: CYPE Ingenieros S.A.
- Formato: FIEBDC-3/2016
- Programa: Generador de precios de la construcción. CYPE Ingenieros, S.A.
- Fecha: 04/06/2024
- Divisa: EUR
- Costes indirectos: 3 %
- IVA: 21 %

## I Instalaciones

### IE Eléctricas

#### IEO Canalizaciones

**IEO045** Ud Pieza para bandeja para soporte y conducción de cables eléctricos.
Curva 90° de PVC, color gris RAL 7035, de 100x500 mm.
Incluye: Replanteo. Colocación y fijación.
Criterio de medición de proyecto: Número de unidades previstas, según documentación gráfica de Proyecto.
Criterio de medición de obra: Se medirá el número de unidades realmente ejecutadas según especificaciones de Proyecto.

| Código | Ud | Descripción | Rendimiento | Precio | Importe |
|---|---|---|---|---|---|
| mt35une020j | Ud | Curva 90° de PVC, color gris RAL 7035, de 100x500 mm, con tornillos con tuerca de acero galvanizado clase 6. (material) | 1 | 200.11 | 200.110 |
| mo003 | h | Oficial 1ª electricista. (mano de obra) | 0.055 | 22.74 | 1.251 |
| mo102 | h | Ayudante electricista. (mano de obra) | 0.055 | 20.98 | 1.154 |
| % | % | Costes directos complementarios | 2 % | 202.515 | 4.050 |
|  |  | Costes directos |  |  | 206.565 |
