# Grupo electrógeno

- Propiedad del archivo: CYPE Ingenieros S.A.
- Formato: FIEBDC-3/2016
- Programa: Generador de precios de la construcción. CYPE Ingenieros, S.A.
- Fecha: 18/06/2024
- Divisa: EUR
- Costes indirectos: 3 %
- IVA: 21 %

## I Instalaciones

### IE Eléctricas

#### IER Generadores de energía eléctrica

**IER010** Ud Grupo electrógeno.
Grupo electrógeno de funcionamiento manual, con motor diesel, MTU y alternador Stamford trifásico de 230/400 V de tensión y 50 Hz de frecuencia a 1500 r.p.m. sin cuadro eléctrico, de 745 kVA de potencia de funcionamiento principal (PRP) y 822 kVA de potencia de funcionamiento de tiempo limitado (LTP), de 4214x1690x2440 mm, formado por un conjunto de motor y alternador sobre bastidor de acero de alta resistencia, revestido con una capa de fosfato de zinc y acabado con pintura de poliéster, motor refrigerado por agua con ventilador mecánico, alternador de carga de batería con toma de tierra, batería de arranque con protección de bornes, conector para pica de toma tierra (no incluida en este precio), protecciones de seguridad en partes calientes, móviles y con electricidad, bomba manual para extracción de aceite del cárter del motor. Incluso accesorios necesarios para su correcta instalación. Totalmente montado, conexionado y puesto en marcha por la empresa instaladora para la comprobación de su correcto funcionamiento.
Incluye: Montaje, fijación y nivelación. Conexionado y puesta en marcha.
Criterio de medición de proyecto: Número de unidades previstas, según documentación gráfica de Proyecto.
Criterio de medición de obra: Se medirá el número de unidades realmente ejecutadas según especificaciones de Proyecto.

| Código | Ud | Descripción | Rendimiento | Precio | Importe |
|---|---|---|---|---|---|
| mt35gei220aa | Ud | Grupo electrógeno de funcionamiento manual, con motor diesel, MTU y alternador Stamford trifásico de 230/400 V de tensión y 50 Hz de frecuencia a 1500 r.p.m. sin cuadro eléctrico, de 745 kVA de potencia de funcionamiento principal (PRP) y 822 kVA de potencia de funcionamiento de tiempo limitado (LTP), de 4214x1690x2440 mm, formado por un conjunto de motor y alternador sobre bastidor de acero de alta resistencia, revestido con una capa de fosfato de zinc y acabado con pintura de poliéster, motor refrigerado por agua con ventilador mecánico, alternador de carga de batería con toma de tierra, batería de arranque con protección de bornes, conector para pica de toma tierra (no incluida en este precio), protecciones de seguridad en partes calientes, móviles y con electricidad, bomba manual para extracción de aceite del cárter del motor. (material) | 1 | 79087.4 | 79087.400 |
| mo003 | h | Oficial 1ª electricista. (mano de obra) | 1.54 | 22.74 | 35.020 |
| mo102 | h | Ayudante electricista. (mano de obra) | 1.54 | 20.98 | 32.309 |
| % | % | Costes directos complementarios | 2 % | 79154.729 | 1583.095 |
|  |  | Costes directos |  |  | 80737.824 |
