# Acometida de abastecimiento de agua potable

- Propiedad del archivo: CYPE Ingenieros S.A.
- Formato: FIEBDC-3/2016
- Programa: Generador de precios de la construcción. CYPE Ingenieros, S.A.
- Fecha: 11/06/2024
- Divisa: EUR
- Costes indirectos: 3 %
- IVA: 21 %

## I Instalaciones

### IF Fontanería

#### IFA Acometidas

**IFA010** Ud Acometida de abastecimiento de agua potable.
Acometida enterrada para abastecimiento de agua potable de 2 m de longitud, que une la red general de distribución de agua potable de la empresa suministradora con la instalación general del edificio, continua en todo su recorrido sin uniones o empalmes intermedios no registrables, formada por tubo de polietileno PE 100, de 125 mm de diámetro exterior, PN=10 atm y 7,4 mm de espesor, colocada sobre lecho de arena de 15 cm de espesor, en el fondo de la zanja previamente excavada, debidamente compactada y nivelada con pisón vibrante de guiado manual, relleno lateral compactando hasta los riñones y posterior relleno con la misma arena hasta 10 cm por encima de la generatriz superior de la tubería; collarín de toma en carga colocado sobre la red general de distribución que sirve de enlace entre la acometida y la red; llave de corte de esfera de de diámetro con mando de cuadradillo colocada mediante unión, situada junto a la edificación, fuera de los límites de la propiedad, alojada en arqueta prefabricada de polipropileno de 55x55x55 cm, colocada sobre solera de hormigón en masa HM-20/P/20/X0 de 15 cm de espesor. Incluso hormigón en masa HM-20/P/20/X0 para la posterior reposición del firme existente, accesorios y piezas especiales.
Criterio de valoración económica: El precio no incluye la excavación ni el relleno principal.
Incluye: Replanteo del recorrido de la acometida, coordinado con el resto de instalaciones o elementos que puedan tener interferencias. Rotura del pavimento con compresor. Eliminación de las tierras sueltas del fondo de la excavación. Vertido y compactación del hormigón en formación de solera. Colocación de la arqueta prefabricada. Vertido de la arena en el fondo de la zanja. Colocación de la tubería. Montaje de la llave de corte. Colocación de la tapa. Ejecución del relleno envolvente. Empalme de la acometida con la red general del municipio. Reposición del firme. Realización de pruebas de servicio.
Criterio de medición de proyecto: Número de unidades previstas, según documentación gráfica de Proyecto.
Criterio de medición de obra: Se medirá el número de unidades realmente ejecutadas según especificaciones de Proyecto.

| Código | Ud | Descripción | Rendimiento | Precio | Importe |
|---|---|---|---|---|---|
| mt10hmf010tLc | m³ | Hormigón HM-20/P/20/X0, fabricado en central. (material) | 0.305 | 81.8 | 24.949 |
| mt01ara010a | m³ | Arena con granulometría de 0 a 5 mm de diámetro, limpia. (material) | 0.275 | 14.3 | 3.933 |
| mt37www110v | Ud | Collarín de toma en carga, de fundición dúctil con recubrimiento de resina epoxi, para tubos de polietileno o de PVC de 225 mm de diámetro exterior, con toma para conexión embridada de 5" de diámetro, PN=16 atm, con juntas elásticas de EPDM. (material) | 1 | 693.55 | 693.550 |
| mt37tpa011j | m | Acometida de polietileno PE 100, de 125 mm de diámetro exterior, PN=10 atm y 7,4 mm de espesor, según UNE-EN 12201-2, incluso accesorios de conexión y piezas especiales. (material) | 2 | 16.35 | 32.700 |
| mt11arp100c | Ud | Arqueta de polipropileno, 55x55x55 cm. (material) | 1 | 165 | 165.000 |
| mt11arp050i | Ud | Tapa de PVC, para arquetas de fontanería de 55x55 cm, con cierre hermético al paso de los olores mefíticos. (material) | 1 | 194.06 | 194.060 |
| mt37sve040j | Ud | Válvula de esfera, DN 125 mm, cuerpo de hierro y bola de latón, con bridas y mando de cuadradillo. (material) | 1 | 488.97 | 488.970 |
| mq05pdm010a | h | Compresor portátil eléctrico 2 m³/min de caudal. (maquinaria) | 0.42 | 4.27 | 1.793 |
| mq05mai030 | h | Martillo neumático. (maquinaria) | 0.42 | 4.57 | 1.919 |
| mq02rop020 | h | Pisón vibrante de guiado manual, de 80 kg, con placa de 30x30 cm, tipo rana. (maquinaria) | 0.415 | 3.92 | 1.627 |
| mo020 | h | Oficial 1ª construcción. (mano de obra) | 0.94 | 22.13 | 20.802 |
| mo113 | h | Peón ordinario construcción. (mano de obra) | 0.806 | 20.78 | 16.749 |
| mo008 | h | Oficial 1ª fontanero. (mano de obra) | 1.258 | 22.74 | 28.607 |
| mo107 | h | Ayudante fontanero. (mano de obra) | 1.258 | 20.98 | 26.393 |
| % | % | Costes directos complementarios | 4 % | 1701.052 | 68.042 |
|  |  | Costes directos |  |  | 1769.094 |

Residuos:
- colocación: mt10hmf010tLc Hormigón HM-20/P/20/X0, fabricado en central; factor de residuo 0.00139589
- colocación: mt01ara010a Arena con granulometría de 0 a 5 mm de diámetro, limpia; factor de residuo 0.003
- colocación: mt37tpa011j; factor de residuo 0.0329108

## Recursos

**mt10hmf010tLc** m³ Hormigón HM-20/P/20/X0, fabricado en central
Datos técnicos: Coste energético 1840.000 MJ; Emisión de CO2 230.000 kg; Código LER 17 01 01; Masa del elemento 2300 kg; Volumen 1.533333 m3

**mt01ara010a** m³ Arena con granulometría de 0 a 5 mm de diámetro, limpia
Datos técnicos: Coste energético 146.250 MJ; Emisión de CO2 7.800 kg; Código LER 01 04 09; Masa del elemento 1950 kg; Volumen 1.21875 m3

**mt37tpa011j** m Acometida de polietileno PE 100
Datos técnicos: Coste energético 523.787 MJ; Emisión de CO2 18.292 kg; Código LER 17 02 03; Masa del elemento 3.78 kg; Volumen 0.0063 m3
Residuos:
- embalaje: re170201 Madera. (componente de residuo); rendimiento 0.043 kg; Código LER 17 02 01; Masa del elemento 1 kg; Volumen 0.000909 m3

**mt11arp100c** Ud Arqueta de polipropileno, 55x55x55 cm
Datos técnicos: Coste energético 629.179 MJ; Emisión de CO2 19.768 kg
Residuos:
- embalaje: re150101 Envases de papel y cartón. (componente de residuo); rendimiento 0.08 kg; Código LER 15 01 01; Masa del elemento 1 kg; Volumen 0.001333 m3

**mt11arp050i** Ud Tapa de PVC, para arquetas de fontanería de 55x55 cm, con cierre hermético al paso de los olores mefíticos
Datos técnicos: Coste energético 168.323 MJ; Emisión de CO2 18.576 kg
Residuos:
- embalaje: re150101 Envases de papel y cartón; rendimiento 0.038 kg

**mt37sve040j** Ud Válvula de esfera, DN 125 mm, cuerpo de hierro y bola de latón, con bridas y mando de cuadradillo
Datos técnicos: Coste energético 2324.096 MJ; Emisión de CO2 151.221 kg
Residuos:
- embalaje: re150101 Envases de papel y cartón; rendimiento 0.086 kg
