# Cisterna prefabricada de agua potable, para enterrar

- Propiedad del archivo: CYPE Ingenieros S.A.
- Formato: FIEBDC-3/2016
- Programa: Generador de precios de la construcción. CYPE Ingenieros, S.A.
- Fecha: 25/05/2024
- Divisa: EUR
- Costes indirectos: 3 %
- IVA: 21 %

## I Instalaciones

### IF Fontanería

#### IFD Depósitos/grupos de presión

**IFD070** Ud Cisterna prefabricada de agua potable, para enterrar.
Cisterna vertical de poliéster reforzado con fibra de vidrio, de 650 l, con boca de acceso de 300 mm de diámetro, aireador y rebosadero, de agua potable, para enterrar; válvula de corte de compuerta de latón fundido de 1 1/4" DN 32 mm para la entrada; mecanismo de corte de llenado formado por válvula de flotador; válvula de corte de compuerta de latón fundido de 1" DN 25 mm para la salida. Incluso material auxiliar. Totalmente montada, conexionada y probada. Sin incluir la obra civil.
Incluye: Replanteo. Limpieza de la base de apoyo de la cisterna. Introducción de la cisterna. Fijación y montaje de la cisterna. Colocación y montaje de válvulas. Colocación y fijación de tuberías y accesorios.
Criterio de medición de proyecto: Número de unidades previstas, según documentación gráfica de Proyecto.
Criterio de medición de obra: Se medirá el número de unidades realmente ejecutadas según especificaciones de Proyecto.

| Código | Ud | Descripción | Rendimiento | Precio | Importe |
|---|---|---|---|---|---|
| mt37svc010i | Ud | Válvula de compuerta de latón fundido, para roscar, de 1 1/4". (material) | 1 | 14.2 | 14.200 |
| mt37vfl010d | Ud | Válvula de flotador de 1 1/4" de diámetro, para una presión máxima de 8 bar, con cuerpo de latón, boya esférica roscada de latón y obturador de goma. (material) | 1 | 144.57 | 144.570 |
| mt37dps050a | Ud | Cisterna vertical de poliéster reforzado con fibra de vidrio, de 650 l, con boca de acceso de 300 mm de diámetro, aireador y rebosadero, para enterrar. (material) | 1 | 750.33 | 750.330 |
| mt37svc010f | Ud | Válvula de compuerta de latón fundido, para roscar, de 1". (material) | 1 | 9.14 | 9.140 |
| mt37www010 | Ud | Material auxiliar para instalaciones de fontanería. (material) | 1 | 1.4 | 1.400 |
| mq04cag010a | h | Camión con grúa de hasta 6 t. (maquinaria) | 0.2 | 55.38 | 11.076 |
| mo008 | h | Oficial 1ª fontanero. (mano de obra) | 1.61 | 22.74 | 36.611 |
| mo107 | h | Ayudante fontanero. (mano de obra) | 1.61 | 20.98 | 33.778 |
| % | % | Costes directos complementarios | 2 % | 1001.105 | 20.022 |
|  |  | Costes directos |  |  | 1021.127 |

## Recursos

**mt37svc010i** Ud Válvula de compuerta de latón fundido, para roscar, de 1 1/4"
Datos técnicos: Coste energético 685.269 MJ; Emisión de CO2 46.081 kg
Residuos:
- embalaje: re150101 Envases de papel y cartón. (componente de residuo); rendimiento 0.072 kg; Código LER 15 01 01; Masa del elemento 1 kg; Volumen 0.001333 m3

**mt37vfl010d** Ud Válvula de flotador de 1 1/4" de diámetro
Datos técnicos: Coste energético 463.890 MJ; Emisión de CO2 31.218 kg
Residuos:
- embalaje: re150101 Envases de papel y cartón; rendimiento 0.077 kg

**mt37dps050a** Ud Cisterna vertical de poliéster reforzado con fibra de vidrio
Datos técnicos: Coste energético 8486.420 MJ; Emisión de CO2 381.551 kg
Residuos:
- embalaje: re150101 Envases de papel y cartón; rendimiento 1.584 kg

**mt37svc010f** Ud Válvula de compuerta de latón fundido, para roscar, de 1"
Datos técnicos: Coste energético 597.419 MJ; Emisión de CO2 40.181 kg
Residuos:
- embalaje: re150101 Envases de papel y cartón; rendimiento 0.072 kg
