# Bajante para sistema de drenaje sifónico de cubierta, sistema Akasison "JIMTEN"

- Propiedad del archivo: CYPE Ingenieros S.A.
- Formato: FIEBDC-3/2016
- Programa: Generador de precios de la construcción. CYPE Ingenieros, S.A.
- Fecha: 06/06/2024
- Divisa: EUR
- Costes indirectos: 3 %
- IVA: 21 %

## I Instalaciones

### IS Evacuación de aguas

#### ISB Bajantes

**ISB030** m Bajante para sistema de drenaje sifónico de cubierta, sistema Akasison "JIMTEN".
Bajante para sistema de drenaje sifónico de cubierta, formada por tubería templada mediante tratamiento térmico adicional, de polietileno de alta densidad (PEAD/HDPE), de 90 mm de diámetro exterior y 3,5 mm de espesor, sistema Akasison "JIMTEN", con fijación a la pared cada 1,4 m mediante varillas con placas de sujeción y abrazaderas para el tubo, manguitos electrosoldables en el extremo superior y manguitos de dilatación cada 5 m y en el extremo inferior, con te 90° de registro.
Incluye: Replanteo del recorrido de la bajante y de la situación de los elementos de sujeción. Presentación en seco de los tubos. Fijación del material auxiliar para montaje y sujeción a la obra. Montaje, conexionado y comprobación de su correcto funcionamiento. Realización de pruebas de servicio.
Criterio de medición de proyecto: Longitud medida según documentación gráfica de Proyecto.
Criterio de medición de obra: Se medirá la longitud realmente ejecutada según especificaciones de Proyecto.

| Código | Ud | Descripción | Rendimiento | Precio | Importe |
|---|---|---|---|---|---|
| mt11aka200 | Ud | Varilla roscada. (material) | 0.714 | 0.6 | 0.428 |
| mt11aka145a | Ud | Placa de soporte de acero galvanizado, con rosca de 1/2" de diámetro, sistema Akasison "JIMTEN", para la realización de puntos guía. (material) | 0.714 | 6 | 4.284 |
| mt11aka140k | Ud | Abrazadera para tubería de 90 mm de diámetro, de acero galvanizado, con rosca de 1/2" de diámetro, sistema Akasison "JIMTEN", para la realización de puntos guía. (material) | 0.714 | 6 | 4.284 |
| mt11aka130a | Ud | Placa de soporte, de acero galvanizado, con rosca de 1/2" de diámetro, sistema Akasison "JIMTEN", para la realización de puntos fijos. (material) | 0.2 | 4.99 | 0.998 |
| mt11aka120k | Ud | Abrazadera para tubería de 90 mm de diámetro, de acero galvanizado, con rosca de 1/2" de diámetro, sistema Akasison "JIMTEN", para la realización de puntos fijos. (material) | 0.2 | 6.01 | 1.202 |
| mt11aka040gb | m | Tubería templada mediante tratamiento térmico adicional, de polietileno de alta densidad (PEAD/HDPE), de 90 mm de diámetro exterior y 3,5 mm de espesor, sistema Akasison "JIMTEN", en tramos de 5 m de longitud. (material) | 1.05 | 9.4 | 9.870 |
| mt11aka100f | Ud | Manguito electrosoldable de polietileno de alta densidad (PEAD/HDPE), de 90 mm de diámetro interior, sistema Akasison "JIMTEN". (material) | 0.1 | 6.47 | 0.647 |
| mt11aka170f | Ud | Manguito compensador de dilataciones de polietileno de alta densidad (PEAD/HDPE), de 90 mm de diámetro interior, sistema Akasison "JIMTEN". (material) | 0.2 | 13.95 | 2.790 |
| mt11aka180f | Ud | Conjunto de dos abrazaderas de sujeción de acero inoxidable, de 90 mm de diámetro interior, sistema Akasison "JIMTEN". (material) | 0.2 | 5.54 | 1.108 |
| mt11aka160f | Ud | Te 90° de registro de polietileno de alta densidad (PEAD/HDPE), de 90 mm de diámetro exterior y 3,5 mm de espesor, sistema Akasison "JIMTEN", diámetro exterior de la derivación 90 mm. (material) | 0.05 | 29.15 | 1.458 |
| mo008 | h | Oficial 1ª fontanero. (mano de obra) | 0.12 | 22.74 | 2.729 |
| mo107 | h | Ayudante fontanero. (mano de obra) | 0.06 | 20.98 | 1.259 |
| % | % | Costes directos complementarios | 2 % | 31.057 | 0.621 |
|  |  | Costes directos |  |  | 31.678 |

Residuos:
- colocación: mt11aka140k; factor de residuo 0.0188
- colocación: mt11aka120k; factor de residuo 0.0188
- colocación: mt11aka040gb; factor de residuo 0.0270765
- colocación: mt11aka100f; factor de residuo 0.0275132
- colocación: mt11aka170f; factor de residuo 0.0265187
- colocación: mt11aka160f; factor de residuo 0.0244306

## Recursos

**mt11aka140k** Ud Abrazadera para tubería de 90 mm de diámetro
Datos técnicos: Coste energético 5.936 MJ; Emisión de CO2 0.479 kg; Código LER 17 04 05; Masa del elemento 0.14 kg; Volumen 0.000067 m3
Residuos:
- embalaje: re170203 Plástico. (componente de residuo); rendimiento 0.025 kg; Código LER 17 02 03; Masa del elemento 1 kg; Volumen 0.001667 m3

**mt11aka120k** Ud Abrazadera para tubería de 90 mm de diámetro
Datos técnicos: Coste energético 5.936 MJ; Emisión de CO2 0.479 kg; Código LER 17 04 05; Masa del elemento 0.14 kg; Volumen 0.000067 m3
Residuos:
- embalaje: re170203 Plástico; rendimiento 0.025 kg

**mt11aka040gb** m Tubería templada mediante tratamiento térmico adicional
Datos técnicos: Coste energético 94.942 MJ; Emisión de CO2 4.714 kg; Código LER 17 02 03; Masa del elemento 0.98 kg; Volumen 0.001633 m3

**mt11aka100f** Ud Manguito electrosoldable de polietileno de alta densidad (PEAD/HDPE)
Datos técnicos: Coste energético 3.681 MJ; Emisión de CO2 0.212 kg; Código LER 17 02 03; Masa del elemento 0.0378 kg; Volumen 0.000063 m3
Residuos:
- embalaje: re150101 Envases de papel y cartón. (componente de residuo); rendimiento 0.035 kg; Código LER 15 01 01; Masa del elemento 1 kg; Volumen 0.001333 m3

**mt11aka170f** Ud Manguito compensador de dilataciones de polietileno de alta densidad (PEAD/HDPE)
Datos técnicos: Coste energético 24.324 MJ; Emisión de CO2 1.237 kg; Código LER 17 02 03; Masa del elemento 0.25088 kg; Volumen 0.000418 m3
Residuos:
- embalaje: re150101 Envases de papel y cartón; rendimiento 0.036 kg

**mt11aka160f** Ud Te 90° de registro de polietileno de alta densidad (PEAD/HDPE)
Datos técnicos: Coste energético 47.491 MJ; Emisión de CO2 2.388 kg; Código LER 17 02 03; Masa del elemento 0.49 kg; Volumen 0.000817 m3
Residuos:
- embalaje: re150101 Envases de papel y cartón; rendimiento 0.037 kg
