# Conducto circular de chapa de acero galvanizado

- Propiedad del archivo: CYPE Ingenieros S.A.
- Formato: FIEBDC-3/2016
- Programa: Generador de precios de la construcción. CYPE Ingenieros, S.A.
- Fecha: 14/06/2024
- Divisa: EUR
- Costes indirectos: 3 %
- IVA: 21 %

## I Instalaciones

### IV Ventilación

#### IVV Conductos de admisión y extracción para ventilación

**IVV020** m Conducto circular de chapa de acero galvanizado.
Conducto circular de ventilación, formado por tubo de chapa de acero galvanizado de pared simple lisa, autoconectable macho-hembra, de 500 mm de diámetro y 0,8 mm de espesor de chapa, colocado en posición horizontal. Incluso material auxiliar para montaje y sujeción a la obra, accesorios y piezas especiales.
Criterio de valoración económica: El precio no incluye las compuertas de regulación, las compuertas cortafuego, las rejillas ni los difusores.
Incluye: Replanteo del recorrido del conducto y de la situación de los elementos de sujeción. Presentación de tubos, accesorios y piezas especiales. Fijación del material auxiliar para montaje y sujeción a la obra. Montaje, conexionado y comprobación de su correcto funcionamiento. Realización de pruebas de servicio.
Criterio de medición de proyecto: Longitud proyectada, según documentación gráfica de Proyecto, medida entre los ejes de los elementos o de los puntos a conectar, sin descontar las piezas especiales.
Criterio de medición de obra: Se medirá la longitud realmente ejecutada según especificaciones de Proyecto.

| Código | Ud | Descripción | Rendimiento | Precio | Importe |
|---|---|---|---|---|---|
| mt42cvg410o | Ud | Material auxiliar para montaje y sujeción a la obra de los conductos de chapa de acero galvanizado de pared simple lisa, de 500 mm de diámetro. (material) | 1 | 1.7 | 1.700 |
| mt42cvg010Rd | m | Tubo de chapa de acero galvanizado de pared simple lisa, autoconectable macho-hembra, de 500 mm de diámetro y 0,8 mm de espesor de chapa, suministrado en tramos de 1 m, con el precio incrementado el 15% en concepto de accesorios y piezas especiales. (material) | 1 | 39.09 | 39.090 |
| mo013 | h | Oficial 1ª montador de conductos de chapa metálica. (mano de obra) | 0.612 | 22.74 | 13.917 |
| mo084 | h | Ayudante montador de conductos de chapa metálica. (mano de obra) | 0.306 | 21.02 | 6.432 |
| % | % | Costes directos complementarios | 2 % | 61.139 | 1.223 |
|  |  | Costes directos |  |  | 62.362 |

Residuos:
- colocación: mt42cvg010Rd; factor de residuo 0.028929

## Recursos

**mt42cvg010Rd** m Tubo de chapa de acero galvanizado de pared simple lisa
Datos técnicos: Coste energético 249.446 MJ; Emisión de CO2 25.248 kg; Código LER 17 04 05; Masa del elemento 9.865 kg; Volumen 0.004698 m3
Residuos:
- embalaje: re170201 Madera. (componente de residuo); rendimiento 0.011 kg; Código LER 17 02 01; Masa del elemento 1 kg; Volumen 0.000909 m3
- embalaje: re170203 Plástico. (componente de residuo); rendimiento 0.003 kg; Código LER 17 02 03; Masa del elemento 1 kg; Volumen 0.001667 m3
