# Fijo cortafuegos de acero galvanizado

- Propiedad del archivo: CYPE Ingenieros S.A.
- Formato: FIEBDC-3/2016
- Programa: Generador de precios de la construcción. CYPE Ingenieros, S.A.
- Fecha: 08/06/2024
- Divisa: EUR
- Costes indirectos: 3 %
- IVA: 21 %

## L Carpintería, cerrajería, vidrios y protecciones solares

### LF Puertas cortafuegos

#### LFA De acero

**LFA020** Ud Fijo cortafuegos de acero galvanizado.
Fijo lateral cortafuegos homologado, EI2 60, de una hoja de 63 mm de espesor, 800x2050 mm, acabado galvanizado con tratamiento antihuellas formado por dos chapas de acero galvanizado de 0,8 mm de espesor, plegadas, ensambladas y montadas, con cámara intermedia de lana de roca de alta densidad y placas de cartón yeso, sobre cerco de acero galvanizado de 1,5 mm de espesor y garras de anclaje a obra. Incluso silicona neutra para el sellado de las juntas perimetrales.
Incluye: Marcado de puntos de fijación y aplomado del cerco. Fijación del cerco al paramento. Sellado de juntas perimetrales. Colocación del fijo.
Criterio de medición de proyecto: Número de unidades previstas, según documentación gráfica de Proyecto.
Criterio de medición de obra: Se medirá el número de unidades realmente ejecutadas según especificaciones de Proyecto.

| Código | Ud | Descripción | Rendimiento | Precio | Importe |
|---|---|---|---|---|---|
| mt26fca010cbg | Ud | Fijo cortafuegos homologado, EI2 60, según UNE-EN 1634-1, de una hoja de 63 mm de espesor, anchura entre 520 y 800 mm y altura entre 1001 y 2050 mm, acabado galvanizado con tratamiento antihuellas, formado por dos chapas de acero galvanizado de 0,8 mm de espesor, plegadas, ensambladas y montadas, con cámara intermedia de lana de roca de alta densidad y placas de cartón yeso, sobre cerco de acero galvanizado de 1,5 mm de espesor y garras de anclaje a obra. (material) | 1 | 292.12 | 292.120 |
| mt22www050b | Ud | Cartucho de 300 ml de silicona neutra oxímica, de elasticidad permanente y curado rápido, color gris, rango de temperatura de trabajo de -60 a 150°C, con resistencia a los rayos UV, dureza Shore A aproximada de 22, según UNE-EN ISO 868 y elongación a rotura >= 800%, según UNE-EN ISO 8339. (material) | 0.912 | 4.73 | 4.314 |
| mo020 | h | Oficial 1ª construcción. (mano de obra) | 0.18 | 22.13 | 3.983 |
| mo077 | h | Ayudante construcción. (mano de obra) | 0.18 | 21.02 | 3.784 |
| % | % | Costes directos complementarios | 2 % | 304.201 | 6.084 |
|  |  | Costes directos |  |  | 310.285 |

Residuos:
- colocación: mt22www050b; factor de residuo 0.06

## Recursos

**mt26fca010cbg** Ud Fijo cortafuegos homologado
Datos técnicos: Coste energético 580.575 MJ; Emisión de CO2 44.834 kg
Residuos:
- embalaje: re170203 Plástico. (componente de residuo); rendimiento 0.153 kg; Código LER 17 02 03; Masa del elemento 1 kg; Volumen 0.001667 m3
- embalaje: re170604 Materiales de aislamiento distintos de los especificados en los códigos 17 06 01 y 17 06 03. (componente de residuo); rendimiento 0.031 kg; Código LER 17 06 04; Masa del elemento 1 kg; Volumen 0.001667 m3

**mt22www050b** Ud Cartucho de 300 ml de silicona neutra oxímica
Datos técnicos: Coste energético 72.640 MJ; Emisión de CO2 3.072 kg; Código LER 17 09 04; Masa del elemento 0.366 kg; Volumen 0.000244 m3
Residuos:
- embalaje: re170203 Plástico; rendimiento 0.1 kg
