# Puerta basculante para garaje, de acero galvanizado

- Propiedad del archivo: CYPE Ingenieros S.A.
- Formato: FIEBDC-3/2016
- Programa: Generador de precios de la construcción. CYPE Ingenieros, S.A.
- Fecha: 09/06/2024
- Divisa: EUR
- Costes indirectos: 3 %
- IVA: 21 %

## L Carpintería, cerrajería, vidrios y protecciones solares

### LG Puertas de garaje

#### LGA De acero

**LGA030** Ud Puerta basculante para garaje, de acero galvanizado.
Puerta basculante para garaje, pre-leva de compensación por contrapesos, formada por chapa plegada de acero galvanizado, de textura acanalada, 350x230 cm, con apertura manual.
Incluye: Colocación y fijación del cerco. Instalación de la puerta de garaje. Montaje de los tirantes de sujeción. Montaje del sistema de apertura. Montaje del sistema de accionamiento. Repaso y engrase de mecanismos.
Criterio de medición de proyecto: Número de unidades previstas, según documentación gráfica de Proyecto.
Criterio de medición de obra: Se medirá el número de unidades realmente ejecutadas según especificaciones de Proyecto.

| Código | Ud | Descripción | Rendimiento | Precio | Importe |
|---|---|---|---|---|---|
| mt26pgb030ah | Ud | Puerta basculante para garaje, pre-leva de compensación por contrapesos, formada por chapa plegada de acero galvanizado, de textura acanalada, 350x230 cm, juego de herrajes, tirantes de sujeción, cerradura y tirador a dos caras. Según UNE-EN 13241-1. (material) | 1 | 2114 | 2114.000 |
| mo020 | h | Oficial 1ª construcción. (mano de obra) | 0.725 | 22.13 | 16.044 |
| mo113 | h | Peón ordinario construcción. (mano de obra) | 0.725 | 20.78 | 15.066 |
| mo018 | h | Oficial 1ª cerrajero. (mano de obra) | 1.691 | 22.42 | 37.912 |
| mo059 | h | Ayudante cerrajero. (mano de obra) | 1.691 | 21.06 | 35.612 |
| % | % | Costes directos complementarios | 2 % | 2218.634 | 44.373 |
|  |  | Costes directos |  |  | 2263.007 |

## Recursos

**mt26pgb030ah** Ud Puerta basculante para garaje
Datos técnicos: Coste energético 36.666 MJ; Emisión de CO2 1.747 kg
Residuos:
- embalaje: re170203 Plástico. (componente de residuo); rendimiento 0.241 kg; Código LER 17 02 03; Masa del elemento 1 kg; Volumen 0.001667 m3
- embalaje: re170604 Materiales de aislamiento distintos de los especificados en los códigos 17 06 01 y 17 06 03. (componente de residuo); rendimiento 0.251 kg; Código LER 17 06 04; Masa del elemento 1 kg; Volumen 0.001667 m3
