# Puerta basculante para garaje, de acero galvanizado

- Propiedad del archivo: CYPE Ingenieros S.A.
- Formato: FIEBDC-3/2016
- Programa: Generador de precios de la construcción. CYPE Ingenieros, S.A.
- Fecha: 16/06/2024
- Divisa: EUR
- Costes indirectos: 3 %
- IVA: 21 %

## L Carpintería, cerrajería, vidrios y protecciones solares

### LG Puertas de garaje

#### LGA De acero

**LGA030** Ud Puerta basculante para garaje, de acero galvanizado.
Puerta basculante para garaje, pre-leva de compensación por contrapesos, formada por chapa plegada de acero galvanizado, de textura acanalada, 300x250 cm, con apertura automática. Incluso material de conexionado eléctrico y equipo de motorización.
Incluye: Colocación y fijación del cerco. Instalación de la puerta de garaje. Montaje de los tirantes de sujeción. Montaje del sistema de apertura. Montaje del sistema de accionamiento. Conexionado eléctrico. Repaso y engrase de mecanismos. Puesta en marcha.
Criterio de medición de proyecto: Número de unidades previstas, según documentación gráfica de Proyecto.
Criterio de medición de obra: Se medirá el número de unidades realmente ejecutadas según especificaciones de Proyecto.

| Código | Ud | Descripción | Rendimiento | Precio | Importe |
|---|---|---|---|---|---|
| mt26pgb030af | Ud | Puerta basculante para garaje, pre-leva de compensación por contrapesos, formada por chapa plegada de acero galvanizado, de textura acanalada, 300x250 cm, juego de herrajes, tirantes de sujeción, cerradura y tirador a dos caras. Según UNE-EN 13241-1. (material) | 1 | 1974 | 1974.000 |
| mt26egm010gf | Ud | Equipo de motorización para apertura y cierre automático, para puerta de garaje basculante pre-leva de hasta 60 kg de peso. (material) | 1 | 450 | 450.000 |
| mt26egm012 | Ud | Accesorios (cerradura, pulsador, emisor, receptor y fotocélula) para automatización de puerta de garaje. (material) | 1 | 305 | 305.000 |
| mo020 | h | Oficial 1ª construcción. (mano de obra) | 0.825 | 22.13 | 18.257 |
| mo113 | h | Peón ordinario construcción. (mano de obra) | 0.825 | 20.78 | 17.144 |
| mo018 | h | Oficial 1ª cerrajero. (mano de obra) | 1.925 | 22.42 | 43.159 |
| mo059 | h | Ayudante cerrajero. (mano de obra) | 1.925 | 21.06 | 40.541 |
| mo003 | h | Oficial 1ª electricista. (mano de obra) | 5 | 22.74 | 113.700 |
| % | % | Costes directos complementarios | 2 % | 2961.801 | 59.236 |
|  |  | Costes directos |  |  | 3021.037 |

## Recursos

**mt26pgb030af** Ud Puerta basculante para garaje
Datos técnicos: Coste energético 36.260 MJ; Emisión de CO2 1.727 kg
Residuos:
- embalaje: re170203 Plástico. (componente de residuo); rendimiento 0.239 kg; Código LER 17 02 03; Masa del elemento 1 kg; Volumen 0.001667 m3
- embalaje: re170604 Materiales de aislamiento distintos de los especificados en los códigos 17 06 01 y 17 06 03. (componente de residuo); rendimiento 0.248 kg; Código LER 17 06 04; Masa del elemento 1 kg; Volumen 0.001667 m3
