# Sistema "VELUX" de ventana para cubierta plana

- Propiedad del archivo: CYPE Ingenieros S.A.
- Formato: FIEBDC-3/2016
- Programa: Generador de precios de la construcción. CYPE Ingenieros, S.A.
- Fecha: 31/05/2024
- Divisa: EUR
- Costes indirectos: 3 %
- IVA: 21 %

## Q Cubiertas

### QL Lucernarios

#### QLC Claraboyas prefabricadas

**QLC020** Ud Sistema "VELUX" de ventana para cubierta plana.
Ventana para salida a cubierta plana, modelo CXP 090120 0473Q "VELUX", practicable con apertura proyectante de accionamiento manual hasta 60°, mediante manilla integrada en el marco y dos resortes ocultos en los perfiles laterales, de 90x120 cm, marco y hoja de PVC, color blanco, con aislamiento interior de poliestireno, cúpula exterior transparente, parabólica, ISD 0000, de polimetilmetacrilato (PMMA), doble acristalamiento interior aislante de seguridad (73Q) (vidrio interior laminar de 3+3 mm, cámara de aire rellena de gas argón de 14,5 mm, vidrio exterior Float de 4 mm con recubrimiento aislante y separador de acero inoxidable). Totalmente equipada, montada y probada.
Incluye: Replanteo. Presentación, aplomado y nivelación del marco. Fijación del marco al hueco dejado en el forjado. Sellado de juntas perimetrales. Colocación y fijación de la cúpula sobre el marco.
Criterio de medición de proyecto: Número de unidades previstas, según documentación gráfica de Proyecto.
Criterio de medición de obra: Se medirá el número de unidades realmente ejecutadas según especificaciones de Proyecto.

| Código | Ud | Descripción | Rendimiento | Precio | Importe |
|---|---|---|---|---|---|
| mt24vqp005a | Ud | Ventana para salida a cubierta plana, modelo CXP 090120 0473Q "VELUX", practicable con apertura proyectante de accionamiento manual hasta 60°, mediante manilla integrada en el marco y dos resortes ocultos en los perfiles laterales, de 90x120 cm, marco y hoja de PVC, color blanco, con aislamiento interior de poliestireno, cúpula exterior transparente, parabólica, ISD 0000, de polimetilmetacrilato (PMMA), doble acristalamiento interior aislante de seguridad (73Q) (vidrio interior laminar de 3+3 mm, cámara de aire rellena de gas argón de 14,5 mm, vidrio exterior Float de 4 mm con recubrimiento aislante y separador de acero inoxidable). (material) | 1 | 1389 | 1389.000 |
| mo011 | h | Oficial 1ª montador. (mano de obra) | 1.8 | 22.74 | 40.932 |
| mo080 | h | Ayudante montador. (mano de obra) | 0.9 | 21.02 | 18.918 |
| % | % | Costes directos complementarios | 2 % | 1448.850 | 28.977 |
|  |  | Costes directos |  |  | 1477.827 |
