# Sistema "VELUX" de tragaluz para cubiertas planas

- Propiedad del archivo: CYPE Ingenieros S.A.
- Formato: FIEBDC-3/2016
- Programa: Generador de precios de la construcción. CYPE Ingenieros, S.A.
- Fecha: 31/05/2024
- Divisa: EUR
- Costes indirectos: 3 %
- IVA: 21 %

## Q Cubiertas

### QL Lucernarios

#### QLT Tragaluz

**QLT020** Ud Sistema "VELUX" de tragaluz para cubiertas planas.
Tragaluz con tubo rígido, modelo Tubo Solar TCR 0K14 2010 "VELUX", de 35 cm de diámetro, compuesto por un marco de PVC blanco de 15 cm de altura, hoja de material plástico (ABS), cúpula exterior transparente de polimetilmetacrilato (PMMA), dos tubos rígidos de aluminio, con revestimiento interior reflectante, de 62 cm de longitud y 35 cm de diámetro, dos codos regulables entre 0° y 45°, kit difusor con doble panel acrílico aislante y anillo embellecedor interior, de plástico, de color blanco, con kit de iluminación artificial, modelo ZTL 014 L "VELUX", instalado en cubiertas planas con pendientes de 0° a 15°, mediante 1 extensión rígida de aluminio, con revestimiento interior reflectante, modelo ZTR 0K14, de 62 cm de longitud y 35 cm de diámetro. Totalmente equipado y montado.
Incluye: Replanteo. Presentación, aplomado y nivelación del marco. Atornillado de los elementos de fijación del marco. Sellado de juntas perimetrales. Colocación de accesorios.
Criterio de medición de proyecto: Número de unidades previstas, según documentación gráfica de Proyecto.
Criterio de medición de obra: Se medirá el número de unidades realmente ejecutadas según especificaciones de Proyecto.

| Código | Ud | Descripción | Rendimiento | Precio | Importe |
|---|---|---|---|---|---|
| mt21trv060b | Ud | Tragaluz con tubo rígido, modelo Tubo Solar TCR 0K14 2010 "VELUX", de 35 cm de diámetro, compuesto por un marco de PVC blanco de 15 cm de altura, hoja de material plástico (ABS), cúpula exterior transparente de polimetilmetacrilato (PMMA), dos tubos rígidos de aluminio, con revestimiento interior reflectante, de 62 cm de longitud y 35 cm de diámetro, dos codos regulables entre 0° y 45°, kit difusor con doble panel acrílico aislante y anillo embellecedor interior, de plástico, de color blanco, para instalación en cubiertas planas con pendientes de 0° a 15°. (material) | 1 | 546 | 546.000 |
| mt21trv020c | Ud | Extensión rígida de aluminio, con revestimiento interior reflectante, para tragaluz, modelo ZTR 0K14 0062 "VELUX", de 62 cm de longitud y 35 cm de diámetro. (material) | 1 | 80 | 80.000 |
| mt21trv030a | Ud | Kit de iluminación artificial, modelo ZTL 014 L "VELUX", para tragaluz, compuesto por soporte metálico, portalámparas, led de 4 W y cable aislado. (material) | 1 | 92 | 92.000 |
| mo011 | h | Oficial 1ª montador. (mano de obra) | 1.2 | 22.74 | 27.288 |
| mo080 | h | Ayudante montador. (mano de obra) | 0.5 | 21.02 | 10.510 |
| mo003 | h | Oficial 1ª electricista. (mano de obra) | 0.5 | 22.74 | 11.370 |
| % | % | Costes directos complementarios | 2 % | 767.168 | 15.343 |
|  |  | Costes directos |  |  | 782.511 |
