# Arqueta prefabricada

- Propiedad del archivo: CYPE Ingenieros S.A.
- Formato: FIEBDC-3/2016
- Programa: Generador de precios de la construcción. CYPE Ingenieros, S.A.
- Fecha: 31/10/2024
- Divisa: EUR
- Costes indirectos: 3 %
- IVA: 21 %

## U Urbanización interior de la parcela

### UA Alcantarillado

#### UAA Arquetas

**UAA012** Ud Arqueta prefabricada.
Arqueta de paso enterrada, de polietileno de alta densidad, de 400 mm de diámetro nominal y 0,6 m de altura nominal, con una entrada de 250 mm de diámetro y una salida de 250 mm de diámetro, sobre solera de hormigón en masa HM-20/B/20/X0 de 20 cm de espesor, con tapa y marco de fundición dúctil, clase B-125 según UNE-EN 124, instalado en aceras, zonas peatonales o aparcamientos comunitarios.
Criterio de valoración económica: El precio no incluye la excavación ni el relleno del trasdós.
Incluye: Replanteo. Vertido y compactación del hormigón en formación de solera. Colocación de la arqueta prefabricada. Conexionado de los colectores a la arqueta. Colocación de la tapa y los accesorios. Comprobación de su correcto funcionamiento. Realización de pruebas de servicio.
Criterio de medición de proyecto: Número de unidades previstas, según documentación gráfica de Proyecto.
Criterio de medición de obra: Se medirá el número de unidades realmente ejecutadas según especificaciones de Proyecto.

| Código | Ud | Descripción | Rendimiento | Precio | Importe |
|---|---|---|---|---|---|
| mt10hmf010tLb | m³ | Hormigón HM-20/B/20/X0, fabricado en central. (material) | 0.098 | 85.8 | 8.408 |
| mt11ras010aa | Ud | Arqueta de paso registrable de polietileno de alta densidad, de 400 mm de diámetro nominal y 0,6 m de altura nominal, con boca de 400 mm de diámetro nominal, base con superficie acanalada, una entrada con manguito de unión con junta elástica de 250 mm de diámetro y una salida de 250 mm de diámetro, según UNE-EN 13598-1. (material) | 1 | 130.95 | 130.950 |
| mt11ras001a | Ud | Tapa ciega y marco, de fundición dúctil, de 460 mm de diámetro exterior y 35 mm de altura, paso libre de 350 mm, clase B-125 según UNE-EN 124. (material) | 1 | 38 | 38.000 |
| mo041 | h | Oficial 1ª construcción de obra civil. (mano de obra) | 0.55 | 22.13 | 12.172 |
| mo087 | h | Ayudante construcción de obra civil. (mano de obra) | 0.405 | 21.02 | 8.513 |
| % | % | Costes directos complementarios | 2 % | 198.043 | 3.961 |
|  |  | Costes directos |  |  | 202.004 |

Residuos:
- colocación: mt10hmf010tLb Hormigón HM-20/B/20/X0, fabricado en central; factor de residuo 0.00135719

## Recursos

**mt10hmf010tLb** m³ Hormigón HM-20/B/20/X0, fabricado en central
Datos técnicos: Coste energético 1840.000 MJ; Emisión de CO2 230.000 kg; Código LER 17 01 01; Masa del elemento 2300 kg; Volumen 1.533333 m3

**mt11ras010aa** Ud Arqueta de paso registrable de polietileno de alta densidad
Datos técnicos: Coste energético 548.201 MJ; Emisión de CO2 19.504 kg
Residuos:
- embalaje: re150101 Envases de papel y cartón. (componente de residuo); rendimiento 0.075 kg; Código LER 15 01 01; Masa del elemento 1 kg; Volumen 0.001333 m3

**mt11ras001a** Ud Tapa ciega y marco
Datos técnicos: Coste energético 341.682 MJ; Emisión de CO2 21.352 kg
Residuos:
- embalaje: re150101 Envases de papel y cartón; rendimiento 0.072 kg
