# Revestimiento continuo decorativo de vaso de piscina con microcemento

- Propiedad del archivo: CYPE Ingenieros S.A.
- Formato: FIEBDC-3/2016
- Programa: Generador de precios de la construcción. CYPE Ingenieros, S.A.
- Fecha: 19/05/2024
- Divisa: EUR
- Costes indirectos: 3 %
- IVA: 21 %

## U Urbanización interior de la parcela

### UP Piscinas

#### UPU Revestimientos continuos de microcemento

**UPU010** m² Revestimiento continuo decorativo de vaso de piscina con microcemento.
Revestimiento continuo decorativo con microcemento, en vasos de piscina. CAPA BASE: microcemento monocomponente hidrófugo, color blanco neutro, en dos capas, (1,5 kg/m² cada capa) y malla de fibra de vidrio antiálcalis, de 160 g/m² de masa superficial; previa aplicación de líquido limpiador, biodegradable. CAPA DECORATIVA: microcemento monocomponente hidrófugo, acabado liso, color blanco, en dos capas, (1 kg/m² cada capa); previa aplicación de líquido limpiador, biodegradable. CAPA DE SELLADO: protector hidrófugo en base acuosa.
Incluye: Limpieza de la superficie soporte, mediante proyección de chorro de agua a presión. Humectación de la superficie. Limpieza de la superficie soporte con el líquido limpiador y posterior cepillado. Aclarado. Aspirado de la superficie. Aplicación de la capa base. Colocación de la malla embebida en la capa base. Rascado de las irregularidades existentes en la capa base. Limpieza de la capa base con el líquido limpiador y posterior cepillado. Aclarado. Aspirado de la superficie. Aplicación de la capa decorativa. Pulido mecánico. Barrido y aspirado de la superficie. Aplicación de la capa de sellado.
Criterio de medición de proyecto: Superficie medida según documentación gráfica de Proyecto.
Criterio de medición de obra: Se medirá la superficie realmente ejecutada según especificaciones de Proyecto.

| Código | Ud | Descripción | Rendimiento | Precio | Importe |
|---|---|---|---|---|---|
| mt28mcm010d | l | Líquido limpiador, biodegradable, para aplicar con pulverizador, para la eliminación de sales solubles y eflorescencias. (material) | 0.4 | 4.03 | 1.612 |
| mt28mcm030d | kg | Microcemento monocomponente hidrófugo, color blanco neutro, compuesto de cemento, áridos seleccionados y aditivos, como capa base, previo amasado con agua, para aplicar con llana metálica. (material) | 3 | 4.07 | 12.210 |
| mt28mcm060f | m² | Malla de fibra de vidrio antiálcalis, de 160 g/m² de masa superficial y de 1x50 m, para armar microcementos. (material) | 1.05 | 1.73 | 1.817 |
| mt28mcm020dW1b | kg | Microcemento monocomponente hidrófugo, acabado liso, color blanco, compuesto de cemento, áridos seleccionados y aditivos, como capa decorativa, previo amasado con agua, para aplicar con llana metálica. (material) | 2 | 5.48 | 10.960 |
| mt08aaa010a | m³ | Agua. (material) | 0.004 | 1.5 | 0.006 |
| mt28mcm040d | l | Protector hidrófugo en base acuosa, con efecto antimoho y prevención de eflorescencias, permeable al vapor de agua y con alta resistencia a agentes atmosféricos y a ciclos de congelamiento y deshielo, para tratamiento superficial hidrofugante, aplicado en soportes porosos con fratás de esponja gruesa. (material) | 0.05 | 6.89 | 0.345 |
| mq08lch020a | h | Equipo de chorro de agua a presión. (maquinaria) | 0.104 | 5.77 | 0.600 |
| mo020 | h | Oficial 1ª construcción. (mano de obra) | 0.7 | 22.13 | 15.491 |
| mo113 | h | Peón ordinario construcción. (mano de obra) | 1.354 | 20.78 | 28.136 |
| % | % | Costes directos complementarios | 2 % | 71.177 | 1.424 |
|  |  | Costes directos |  |  | 72.601 |

Residuos:
- colocación: mt28mcm010d Líquido limpiador, biodegradable, para aplicar con pulverizador, para la eliminación de sales solubles y eflorescencias; factor de residuo 0.0275
- colocación: mt28mcm030d; factor de residuo 0.04904
- colocación: mt28mcm060f Malla de fibra de vidrio antiálcalis, de 160 g/m² de masa superficial y de 1x50 m, para armar microcementos; factor de residuo 0.055
- colocación: mt28mcm020dW1b; factor de residuo 0.039751

## Recursos

**mt28mcm010d** l Líquido limpiador, biodegradable, para aplicar con pulverizador, para la eliminación de sales solubles y eflorescencias
Datos técnicos: Coste energético 5.137 MJ; Emisión de CO2 0.237 kg; Código LER 20 01 30; Masa del elemento 1 kg; Volumen 0.001 m3
Residuos:
- embalaje: re170203 Plástico. (componente de residuo); rendimiento 0.032 kg; Código LER 17 02 03; Masa del elemento 1 kg; Volumen 0.001667 m3

**mt28mcm030d** kg Microcemento monocomponente hidrófugo
Datos técnicos: Coste energético 15.053 MJ; Emisión de CO2 0.575 kg; Código LER 17 09 04; Masa del elemento 1 kg; Volumen 0.000667 m3
Residuos:
- embalaje: re170203 Plástico; rendimiento 0.003 kg

**mt28mcm060f** m² Malla de fibra de vidrio antiálcalis, de 160 g/m² de masa superficial y de 1x50 m, para armar microcementos
Datos técnicos: Coste energético 13.504 MJ; Emisión de CO2 0.664 kg; Código LER 17 02 03; Masa del elemento 0.16 kg; Volumen 0.000267 m3
Residuos:
- embalaje: re170203 Plástico; rendimiento 0.024 kg

**mt28mcm020dW1b** kg Microcemento monocomponente hidrófugo
Datos técnicos: Coste energético 15.053 MJ; Emisión de CO2 0.575 kg; Código LER 17 09 04; Masa del elemento 1 kg; Volumen 0.000667 m3
Residuos:
- embalaje: re170203 Plástico; rendimiento 0.003 kg

**mt08aaa010a** m³ Agua
Datos técnicos: Coste energético 60.000 MJ; Emisión de CO2 30.000 kg
