# Acondicionamiento de pavimento terrizo

- Propiedad del archivo: CYPE Ingenieros S.A.
- Formato: FIEBDC-3/2016
- Programa: Generador de precios de la construcción. CYPE Ingenieros, S.A.
- Fecha: 18/05/2024
- Divisa: EUR
- Costes indirectos: 3 %
- IVA: 21 %

## U Urbanización interior de la parcela

### UX Pavimentos exteriores

#### UXO Terrizos

**UXO005** m² Acondicionamiento de pavimento terrizo.
Acondicionamiento con medios mecánicos de pavimento terrizo existente sin aportación de materiales. Incluso escarificado superficial, rasanteo, rastrillado, humectación, compactado y limpieza.
Incluye: Escarificado superficial, rasanteo y rastrillado. Riego de la capa. Compactación.
Criterio de medición de proyecto: Superficie medida en proyección horizontal, según documentación gráfica de Proyecto.
Criterio de medición de obra: Se medirá, en proyección horizontal, la superficie realmente ejecutada según especificaciones de Proyecto.

| Código | Ud | Descripción | Rendimiento | Precio | Importe |
|---|---|---|---|---|---|
| mq02cia020j | h | Camión cisterna, de 8 m³ de capacidad. (maquinaria) | 0.001 | 118.9 | 0.119 |
| mq02ron010a | h | Rodillo vibrante tándem autopropulsado, de 24,8 kW, de 2450 kg, anchura de trabajo 100 cm. (maquinaria) | 0.015 | 55.71 | 0.836 |
| mo087 | h | Ayudante construcción de obra civil. (mano de obra) | 0.003 | 21.02 | 0.063 |
| % | % | Costes directos complementarios | 2 % | 1.018 | 0.020 |
|  |  | Costes directos |  |  | 1.038 |
