# Ensayo de bloques de hormigón

- Propiedad del archivo: CYPE Ingenieros S.A.
- Formato: FIEBDC-3/2016
- Programa: Generador de precios de la construcción. CYPE Ingenieros, S.A.
- Fecha: 27/05/2024
- Divisa: EUR
- Costes indirectos: 3 %
- IVA: 21 %

## X Control de calidad y ensayos

### XP Prefabricados de hormigón

#### XPB Bloques

**XPB010** Ud Ensayo de bloques de hormigón.
Ensayos a realizar en laboratorio acreditado en el área técnica correspondiente, sobre una muestra de bloque de hormigón, tomada en obra, para la determinación de las siguientes características: dimensiones y comprobación de la forma según UNE-EN 772-16 y UNE-EN 772-20, densidad real del hormigón según UNE-EN 772-13. Incluso desplazamiento a obra e informe de resultados.
Incluye: Desplazamiento a obra. Toma de muestras. Realización de ensayos. Redacción de informe de los resultados de los ensayos realizados.
Criterio de medición de proyecto: Ensayo a realizar, según documentación del Plan de control de calidad.

| Código | Ud | Descripción | Rendimiento | Precio | Importe |
|---|---|---|---|---|---|
| mt49des010 | Ud | Repercusión de desplazamiento a obra para la toma de muestras. (material) | 1 | 0.74 | 0.740 |
| mt49bho020 | Ud | Toma en obra de muestras de bloques de hormigón cuyo peso no exceda de 50 kg. (material) | 1 | 31.09 | 31.090 |
| mt49bho100 | Ud | Ensayo para determinar las dimensiones y comprobación de la forma de una muestra de bloque de hormigón, según UNE-EN 772-16 y UNE-EN 772-20. (material) | 1 | 54.75 | 54.750 |
| mt49bho080 | Ud | Ensayo para determinar la densidad real del hormigón de una muestra de bloque de hormigón, según UNE-EN 772-13. (material) | 1 | 81.5 | 81.500 |
| mt49bho030 | Ud | Informe de resultados de los ensayos realizados sobre una muestra de bloque de hormigón. (material) | 1 | 96.06 | 96.060 |
| % | % | Costes directos complementarios | 2 % | 264.140 | 5.283 |
|  |  | Costes directos |  |  | 269.423 |
