# Ensayo de áridos

- Propiedad del archivo: CYPE Ingenieros S.A.
- Formato: FIEBDC-3/2016
- Programa: Generador de precios de la construcción. CYPE Ingenieros, S.A.
- Fecha: 03/06/2024
- Divisa: EUR
- Costes indirectos: 3 %
- IVA: 21 %

## X Control de calidad y ensayos

### XT Tierras y áridos

#### XTA Áridos

**XTA010** Ud Ensayo de áridos.
Ensayos a realizar en laboratorio acreditado en el área técnica correspondiente, sobre una muestra de áridos, tomada en obra, para la determinación de las siguientes características: granulometría según UNE-EN 933-1 y UNE-EN 933-2, coeficiente de friabilidad según UNE 83115. Incluso desplazamiento a obra, toma de muestra e informe de resultados.
Incluye: Desplazamiento a obra. Toma de muestras. Realización de ensayos. Redacción de informe de los resultados de los ensayos realizados.
Criterio de medición de proyecto: Ensayo a realizar, según documentación del Plan de control de calidad.

| Código | Ud | Descripción | Rendimiento | Precio | Importe |
|---|---|---|---|---|---|
| mt49ari010 | Ud | Análisis granulométrico por tamizado de una muestra de árido para hormigón según UNE-EN 933-1 y UNE-EN 933-2, incluso desplazamiento a obra, toma de muestra e informe de resultados. (material) | 1 | 53.33 | 53.330 |
| mt49ari150 | Ud | Ensayo para determinar el coeficiente de friabilidad de una muestra de árido, según UNE 83115, incluso desplazamiento a obra, toma de muestra e informe de resultados. (material) | 1 | 221.51 | 221.510 |
| % | % | Costes directos complementarios | 2 % | 274.840 | 5.497 |
|  |  | Costes directos |  |  | 280.337 |
