# Revestimiento de frente de forjado con plaquetas cerámicas cara vista

- Propiedad del archivo: CYPE INGENIEROS, S.A.
- Formato: FIEBDC-3/2002
- Divisa: EUR
- Costes indirectos: 3.00 %
- IVA: 21.00 %

## F Fachadas y particiones

### FR Frentes de forjado

#### FRC De piezas cerámicas

**FRC015** m Revestimiento de frente de forjado con plaquetas cerámicas cara vista.
Revestimiento de frente de forjado de 30 cm de canto, con plaquetas cerámicas cara vista de elaboración mecánica, 25x5x3 cm, 0,6/ud. COLOCACIÓN: con mortero de alta adherencia y aditivo hidrófugo para impermeabilización de morteros u hormigones.
Incluye: Preparación de la superficie de apoyo. Colocación de las piezas por hiladas a nivel. Repaso de las juntas y limpieza del paramento.
Criterio de medición de proyecto: Longitud medida por su mayor desarrollo lineal, según documentación gráfica de Proyecto.
Criterio de medición de obra: Se medirá, por su mayor desarrollo lineal, la longitud realmente ejecutada según especificaciones de Proyecto, incluyendo la longitud que pudiera perderse en ingletes.

| Código | Ud | Descripción | Rendimiento | Precio | Importe |
|---|---|---|---|---|---|
| mt05mmq016r60 | Ud | Plaqueta cerámica cara vista de elaboración mecánica, 25x5x3 cm, 0,60€/ud. (material) | 19.230 | 0.60 | 11.54 |
| mt09moe020a | kg | Adhesivo cementoso mejorado de ligantes mixtos, C2 TE, para la colocación en capa gruesa de piezas cerámicas en paramentos verticales exteriores, según UNE-EN 12004 (material) | 1.050 | 0.53 | 0.56 |
| mt08adt010 | kg | Aditivo hidrófugo para impermeabilización de morteros u hormigones. (material) | 0.075 | 1.20 | 0.09 |
| op00sie030 |  | Sierra de disco de diamante, para mesa de trabajo, de corte húmedo. | 1.000 | 0.00 | 0.00 |
| op00tal010 |  | Taladro. | 1.000 | 0.00 | 0.00 |
| mo021 | h | Oficial 1ª construcción en trabajos de albañilería. (mano de obra) | 0.250 | 22.13 | 5.53 |
| mo114 | h | Peón ordinario construcción en trabajos de albañilería. (mano de obra) | 0.250 | 20.78 | 5.20 |
| % | % | Costes directos complementarios | 3 % | 22.92 | 0.69 |
|  |  | Costes directos |  |  | 23.61 |
