# Forrado de conductos para instalaciones, de fábrica

- Propiedad del archivo: CYPE INGENIEROS, S.A.
- Formato: FIEBDC-3/2002
- Divisa: EUR
- Costes indirectos: 3.00 %
- IVA: 21.00 %

## H Remates y ayudas

### HF Forrados

#### HFI De conductos

**HFI010** m Forrado de conductos para instalaciones, de fábrica.
Forrado de conductos para instalaciones, en un rincón de la tabiquería, de 50 cm de longitud y 25 cm de anchura, realizado con fábrica de ladrillo cerámico hueco doble, para revestir, 50x20x7 cm, con juntas de 10 mm de espesor, recibida con una mezcla en agua de pegamento de cola preparado y hasta un 25% de yeso de calidad B1.
Incluye: Replanteo y trazado en el forjado de los tabiques a realizar. Colocación y aplomado de miras de referencia. Tendido de hilos entre miras. Colocación de los ladrillos, previamente humedecidos, por hiladas enteras. Repaso de juntas y limpieza.
Criterio de medición de proyecto: Longitud medida según documentación gráfica de Proyecto.
Criterio de medición de obra: Se medirá la longitud realmente ejecutada según especificaciones de Proyecto.

| Código | Ud | Descripción | Rendimiento | Precio | Importe |
|---|---|---|---|---|---|
| mt04lvg010b | Ud | Ladrillo cerámico hueco doble, para revestir, 50x20x7 cm, para uso en fábrica protegida (pieza P), densidad 780 kg/m³, según UNE-EN 771-1. (material) | 7.000 | 0.81 | 5.67 |
| mt09eyc010 | kg | Pegamento de escayola. (material) | 0.036 | 0.28 | 0.01 |
| mo020 | h | Oficial 1ª construcción. (mano de obra) | 0.251 | 22.13 | 5.55 |
| mo113 | h | Peón ordinario construcción. (mano de obra) | 0.126 | 20.78 | 2.62 |
| % | % | Costes directos complementarios | 2 % | 13.85 | 0.28 |
|  |  | Costes directos |  |  | 14.13 |
