# Control centralizado

- Propiedad del archivo: CYPE INGENIEROS, S.A.
- Formato: FIEBDC-3/2002
- Divisa: EUR
- Costes indirectos: 3.00 %
- IVA: 21.00 %

## I Instalaciones

### IB Sistemas de climatización

#### IBL Sistema VRF (Mitsubishi Electric)

**IBL690** Ud Control centralizado.
Control de sistema, para 50 grupos o 50 unidades interiores de aire acondicionado, modelo AT-50B "MITSUBISHI ELECTRIC", 180x19x120 mm, con pantalla táctil LCD retroiluminada de 5" a color, función marcha/paro, configuración de la temperatura de consigna, programación de 16 acciones diarias y de 12 patrones seleccionables para cada día de la semana, selección de la velocidad del ventilador y de la dirección del caudal de aire, bloqueo y limitación de mandos individuales, programación de cada grupo por separado, conectable al bus M-Net, con fuente de alimentación PAC-SC51KUA.
Criterio de valoración económica: El precio no incluye la canalización ni el cableado eléctrico de alimentación.
Incluye: Replanteo. Colocación y fijación. Colocación y fijación de los accesorios. Conexionado.
Criterio de medición de proyecto: Número de unidades previstas, según documentación gráfica de Proyecto.
Criterio de medición de obra: Se medirá el número de unidades realmente ejecutadas según especificaciones de Proyecto.

| Código | Ud | Descripción | Rendimiento | Precio | Importe |
|---|---|---|---|---|---|
| mt42mee830a | Ud | Control de sistema, para 50 grupos o 50 unidades interiores de aire acondicionado, modelo AT-50B "MITSUBISHI ELECTRIC", 180x19x120 mm, con pantalla táctil LCD retroiluminada de 5" a color, función marcha/paro, configuración de la temperatura de consigna, programación de 16 acciones diarias y de 12 patrones seleccionables para cada día de la semana, selección de la velocidad del ventilador y de la dirección del caudal de aire, bloqueo y limitación de mandos individuales, programación de cada grupo por separado, conectable al bus M-Net, con fuente de alimentación PAC-SC51KUA. (material) | 1.000 | 2108.00 | 2108.00 |
| mo005 | h | Oficial 1ª instalador de climatización. (mano de obra) | 1.000 | 22.74 | 22.74 |
| mo104 | h | Ayudante instalador de climatización. (mano de obra) | 1.000 | 20.98 | 20.98 |
| % | % | Costes directos complementarios | 2 % | 2151.72 | 43.03 |
|  |  | Costes directos |  |  | 2194.75 |
