# Unidad interior de aire acondicionado, de pared, para sistema VRV-IV, para gas R-410A

- Propiedad del archivo: CYPE INGENIEROS, S.A.
- Formato: FIEBDC-3/2002
- Divisa: EUR
- Costes indirectos: 3.00 %
- IVA: 21.00 %

## I Instalaciones

### IB Sistemas de climatización

#### IBY Sistema VRV (Daikin)

**IBY200** Ud Unidad interior de aire acondicionado, de pared, para sistema VRV-IV, para gas R-410A.
Unidad interior de aire acondicionado, para sistema VRV-IV (Volumen de Refrigerante Variable), de pared, color blanco, modelo Emura 3 FTXJ20AW "DAIKIN", para gas R-32/R-410A, alimentación monofásica (230V/50Hz), potencia frigorífica nominal 2 kW (temperatura de bulbo seco del aire interior 27°C, temperatura de bulbo húmedo del aire interior 19°C, temperatura de bulbo seco del aire exterior 35°C), potencia calorífica nominal 2,5 kW (temperatura de bulbo seco del aire interior 20°C, temperatura de bulbo seco del aire exterior 7°C), presión sonora a velocidad media 32 dBA, dimensiones 305x900x212 mm, peso 12 kg, con adaptador con comunicación vía Wi-Fi para control desde un smartphone o tablet. Regulación: control remoto por cable, modelo BRC073 y cable de conexión para control remoto, modelo BRCW901A03. Accesorios: caja de distribución para conexión de unidades interiores de aire acondicionado de la gama doméstica a unidades exteriores VRV-IV+ y VRV-IV W+, modelo BPMKS967A2.
Criterio de valoración económica: El precio no incluye la canalización ni el cableado eléctrico de alimentación.
Incluye: Replanteo. Colocación y fijación. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42dai095aa | Ud | Unidad interior de aire acondicionado, para sistema VRV-IV (Volumen de Refrigerante Variable), de pared, color blanco, modelo Emura 3 FTXJ20AW "DAIKIN", para gas R-32/R-410A, alimentación monofásica (230V/50Hz), potencia frigorífica nominal 2 kW (temperatura de bulbo seco del aire interior 27°C, temperatura de bulbo húmedo del aire interior 19°C, temperatura de bulbo seco del aire exterior 35°C), potencia calorífica nominal 2,5 kW (temperatura de bulbo seco del aire interior 20°C, temperatura de bulbo seco del aire exterior 7°C), presión sonora a velocidad media 32 dBA, dimensiones 305x900x212 mm, peso 12 kg, con adaptador con comunicación vía Wi-Fi para control desde un smartphone o tablet. (material) | 1.000 | 1036.00 | 1036.00 |
| mt42dai607a | Ud | Caja de distribución para conexión de unidades interiores de aire acondicionado de la gama doméstica a unidades exteriores VRV-IV+ y VRV-IV W+, modelo BPMKS967A2 "DAIKIN", con válvula de expansión electrónica, para gas R-410A, número máximo de unidades interiores conectables 2, dimensiones 180x294x350 mm, peso 7 kg, distancia máxima a la unidad interior 15 m y alimentación monofásica (230V/50Hz). (material) | 1.000 | 686.00 | 686.00 |
| mt42dai507a | Ud | Control remoto por cable, modelo BRC073 "DAIKIN", con programación diaria y semanal, función marcha/paro, cambio de modo de funcionamiento, ajuste de la temperatura de consigna, limitación de la temperatura de consigna y selección de la velocidad del ventilador. (material) | 1.000 | 272.00 | 272.00 |
| mt42dai525a | Ud | Cable de conexión para control remoto, modelo BRCW901A03 "DAIKIN", de 3 m. (material) | 1.000 | 27.00 | 27.00 |
| mt35aia090aa | m | Tubo rígido de PVC, enchufable, curvable en caliente, de color negro, de 16 mm de diámetro nominal, para canalización fija en superficie. Resistencia a la compresión 1250 N, resistencia al impacto 2 julios, temperatura de trabajo -5°C hasta 60°C, con grado de protección IP547 según UNE 20324, propiedades eléctricas: aislante, no propagador de la llama. Según UNE-EN 61386-1 y UNE-EN 61386-22. Incluso abrazaderas, elementos de sujeción y accesorios (curvas, manguitos, tes, codos y curvas flexibles). (material) | 3.000 | 1.23 | 3.69 |
| mo005 | h | Oficial 1ª instalador de climatización. (mano de obra) | 1.000 | 22.74 | 22.74 |
| mo104 | h | Ayudante instalador de climatización. (mano de obra) | 1.000 | 20.98 | 20.98 |
| % | % | Costes directos complementarios | 2 % | 2068.41 | 41.37 |
|  |  | Costes directos |  |  | 2109.78 |
