# Sistema de calefacción y refrigeración por suelo radiante, con capa de mortero, "POLYTHERM"

- Propiedad del archivo: CYPE INGENIEROS, S.A.
- Formato: FIEBDC-3/2002
- Divisa: EUR
- Costes indirectos: 3.00 %
- IVA: 21.00 %

## I Instalaciones

### IC Calefacción, refrigeración, climatización y A.C.S.

#### ICE Emisores por agua para calefacción y refrigeración

**ICE113** m² Sistema de calefacción y refrigeración por suelo radiante, con capa de mortero, "POLYTHERM".
Sistema de calefacción por suelo radiante Reversible Polytherm Tacker "POLYTHERM", formado por, banda autoadhesiva de espuma de polietileno, de 150x7 mm, panel liso, de poliestireno expandido (EPS), de 24 mm de espesor, 17 kg/m³ de densidad y 10000x1000 mm, revestido con velcro, tubo de polietileno resistente a la temperatura (PE-RT) con barrera de oxígeno (EVOH) recubrimiento exterior de polímero con micropartículas metálicas y una banda de velcro en espiral, Polytherm Evohflex Ris-Ras, de 15 mm de diámetro exterior y 1,5 mm de espesor, y mortero autonivelante, "POLYTHERM", CA - C20 - F4 según UNE-EN 13813, de 50 mm de espesor. Totalmente montado, conexionado y probado.
Incluye: Preparación y limpieza de la superficie de apoyo. Replanteo de la instalación. Fijación del zócalo perimetral. Colocación de los paneles. Replanteo de la tubería. Colocación y fijación de las tuberías. Vertido y extendido de la capa de mortero autonivelante. Realización de pruebas de servicio.
Criterio de medición de proyecto: Superficie útil, medida según documentación gráfica de Proyecto.
Criterio de medición de obra: Se medirá la superficie realmente ejecutada según especificaciones de Proyecto.

| Código | Ud | Descripción | Rendimiento | Precio | Importe |
|---|---|---|---|---|---|
| mt38pol037a | m | Banda autoadhesiva de espuma de polietileno, de 150x7 mm, "POLYTHERM". (material) | 0.600 | 0.90 | 0.54 |
| mt17pol060a | m² | Panel liso, de poliestireno expandido (EPS), de 24 mm de espesor, 17 kg/m³ de densidad y 10000x1000 mm, revestido con velcro, modelo Pol Taker 24 "POLYTHERM", marcado con una cuadrícula de 6 cm, unión entre paneles mediante solape. (material) | 1.000 | 8.77 | 8.77 |
| mt17pol053a | Ud | Taco de plástico, de 60 mm de altura, para fijación al suelo de paneles, "POLYTHERM". (material) | 1.000 | 0.33 | 0.33 |
| mt37pol029a | m | Tubo de polietileno resistente a la temperatura (PE-RT) con barrera de oxígeno (EVOH) recubrimiento exterior de polímero con micropartículas metálicas y una banda de velcro en espiral, Polytherm Evohflex Ris-Ras "POLYTHERM", de 15 mm de diámetro exterior y 1,5 mm de espesor, según UNE-EN ISO 22391-2. (material) | 16.667 | 1.29 | 21.50 |
| mt38pol023a | Ud | Horquilla de plástico para fijación del tubo de 15 a 16 mm de diámetro a el panel, "POLYTHERM". (material) | 7.000 | 0.08 | 0.56 |
| mt09mal020a | m³ | Mortero autonivelante, CA - C20 - F4 según UNE-EN 13813, a base de sulfato cálcico, para espesores de 2,5 a 7,0 cm, usado en nivelación de pavimentos. (material) | 0.050 | 259.96 | 13.00 |
| mt08aaa010a | m³ | Agua. (material) | 0.004 | 1.50 | 0.01 |
| mq06pym020 | h | Mezcladora-bombeadora para morteros autonivelantes. (maquinaria) | 0.050 | 10.91 | 0.55 |
| mo004 | h | Oficial 1ª calefactor. (mano de obra) | 0.670 | 22.74 | 15.24 |
| mo103 | h | Ayudante calefactor. (mano de obra) | 0.670 | 20.98 | 14.06 |
| mo031 | h | Oficial 1ª aplicador de mortero autonivelante. (mano de obra) | 0.050 | 22.13 | 1.11 |
| mo069 | h | Ayudante aplicador de mortero autonivelante. (mano de obra) | 0.050 | 21.02 | 1.05 |
| % | % | Costes directos complementarios | 2 % | 76.72 | 1.53 |
|  |  | Costes directos |  |  | 78.25 |
