# Cadena de lluvia

- Propiedad del archivo: CYPE INGENIEROS, S.A.
- Formato: FIEBDC-3/2002
- Divisa: EUR
- Costes indirectos: 3.00 %
- IVA: 21.00 %

## I Instalaciones

### IS Evacuación de aguas

#### ISB Bajantes

**ISB100** Ud Cadena de lluvia.
Cadena de lluvia de 150 cm de longitud, formada por copas de acero galvanizado de 6 cm de diámetro máximo y 0,6 kg/m de peso, para recogida de aguas pluviales procedentes de los canalones. Colocación con pieza de conexión para fijar al canalón, de acero galvanizado, con pasador integrado para colgar la cadena de lluvia.
Incluye: Replanteo. Colocación.
Criterio de medición de proyecto: Número de unidades previstas, según documentación gráfica de Proyecto.
Criterio de medición de obra: Se medirá el número de unidades realmente ejecutadas según especificaciones de Proyecto.

| Código | Ud | Descripción | Rendimiento | Precio | Importe |
|---|---|---|---|---|---|
| mt36cll010a | m | Cadena de lluvia formada por copas de acero galvanizado de 6 cm de diámetro máximo y 0,6 kg/m de peso, para recogida de aguas pluviales procedentes de los canalones. (material) | 1.500 | 49.00 | 73.50 |
| mt36cll030a | Ud | Pieza de conexión para fijar al canalón, de acero galvanizado, con pasador integrado para colgar la cadena de lluvia. (material) | 1.000 | 18.50 | 18.50 |
| mo080 | h | Ayudante montador. (mano de obra) | 0.150 | 21.02 | 3.15 |
| % | % | Costes directos complementarios | 2 % | 95.15 | 1.90 |
|  |  | Costes directos |  |  | 97.05 |
