# Persiana enrollable de lamas para cajón túnel de persiana "PERSAX"

- Propiedad del archivo: CYPE INGENIEROS, S.A.
- Formato: FIEBDC-3/2002
- Divisa: EUR
- Costes indirectos: 3.00 %
- IVA: 21.00 %

## L Carpintería, cerrajería, vidrios y protecciones solares

### LS Protecciones solares

#### LSP Persianas enrollables

**LSP100** Ud Persiana enrollable de lamas para cajón túnel de persiana "PERSAX".
Persiana enrollable de lamas de aluminio perfilado, modelo Minicur 43 "PERSAX", de 43 mm de altura, acabado blanco estándar, equipada con eje de 60 mm de diámetro, discos, cápsulas, lama de remate Blockalum 45, tapones y todos sus accesorios y guías de persiana modelo AL S 46x22, acabado lacado estándar; para carpintería de 1200x1200 mm accionamiento automático mediante motor eléctrico SPX 10 "PERSAX", y pulsador.
Criterio de valoración económica: El precio no incluye el cajón túnel de persiana.
Incluye: Montaje del sistema de accionamiento. Conexionado del motor eléctrico.
Criterio de medición de proyecto: Número de unidades previstas, según documentación gráfica de Proyecto.
Criterio de medición de obra: Se medirá el número de unidades realmente ejecutadas según especificaciones de Proyecto.

| Código | Ud | Descripción | Rendimiento | Precio | Importe |
|---|---|---|---|---|---|
| mt25pax045am | m² | Persiana enrollable de lamas de aluminio perfilado, modelo Minicur 43 "PERSAX", de 43 mm de altura, acabado blanco estándar, equipada con eje de 60 mm de diámetro, discos, cápsulas, lama de remate Blockalum 45, tapones y todos sus accesorios y guías de persiana modelo AL S 46x22, acabado lacado estándar. Según UNE-EN 13659. (material) | 1.800 | 34.00 | 61.20 |
| mt25pax120a | Ud | Kit para accionamiento automático de persiana, motor SPX 10 "PERSAX", y pulsador. (material) | 1.000 | 65.00 | 65.00 |
| op00ato010 |  | Atornillador. | 1.000 | 0.00 | 0.00 |
| mo011 | h | Oficial 1ª montador. (mano de obra) | 0.230 | 22.74 | 5.23 |
| mo080 | h | Ayudante montador. (mano de obra) | 0.230 | 21.02 | 4.83 |
| mo003 | h | Oficial 1ª electricista. (mano de obra) | 0.380 | 22.74 | 8.64 |
| % | % | Costes directos complementarios | 2 % | 144.90 | 2.90 |
|  |  | Costes directos |  |  | 147.80 |
