# Aislamiento térmico por el exterior en fachada ventilada

- Propiedad del archivo: CYPE INGENIEROS, S.A.
- Formato: FIEBDC-3/2002
- Divisa: EUR
- Costes indirectos: 3.00 %
- IVA: 21.00 %

## N Aislamientos e impermeabilizaciones

### NA Aislamientos térmicos

#### NAQ Fachadas ventiladas

**NAQ010** m² Aislamiento térmico por el exterior en fachada ventilada.
Aislamiento térmico por el exterior en fachada ventilada, con panel de vidrio celular, de 40 mm de espesor, según UNE-EN 13167, resistencia térmica 1,05 m²K/W, conductividad térmica 0,038 W/(mK) y Euroclase A1 de reacción al fuego según UNE-EN 13501-1. Colocación en obra: a tope, con mortero adhesivo.
Incluye: Replanteo y corte del aislamiento. Aplicación del adhesivo. Colocación del aislamiento. Fijación del aislamiento. Resolución de puntos singulares.
Criterio de medición de proyecto: Superficie medida según documentación gráfica de Proyecto.
Criterio de medición de obra: Se medirá la superficie realmente ejecutada según especificaciones de Proyecto.

| Código | Ud | Descripción | Rendimiento | Precio | Importe |
|---|---|---|---|---|---|
| mt16aaa060 | kg | Mortero adhesivo para fijación de paneles aislantes de vidrio celular. (material) | 3.000 | 3.03 | 9.09 |
| mt16pvi010a | m² | Panel de vidrio celular, de 40 mm de espesor, según UNE-EN 13167, resistencia térmica 1,05 m²K/W, conductividad térmica 0,038 W/(mK) y Euroclase A1 de reacción al fuego según UNE-EN 13501-1, capacidad de absorción de agua a corto plazo <=1 kg/m² y factor de resistencia a la difusión del vapor de agua 1. (material) | 1.050 | 34.42 | 36.14 |
| mo054 | h | Oficial 1ª montador de aislamientos. (mano de obra) | 0.072 | 22.74 | 1.64 |
| mo101 | h | Ayudante montador de aislamientos. (mano de obra) | 0.036 | 21.02 | 0.76 |
| % | % | Costes directos complementarios | 2 % | 47.63 | 0.95 |
|  |  | Costes directos |  |  | 48.58 |
