# Esmalte sobre cerrajería de acero galvanizado o metal no férreo

- Propiedad del archivo: CYPE INGENIEROS, S.A.
- Formato: FIEBDC-3/2002
- Divisa: EUR
- Costes indirectos: 3.00 %
- IVA: 21.00 %

## R Revestimientos y trasdosados

### RN Pinturas sobre soporte metálico

#### RNE Esmaltes

**RNE021** m² Esmalte sobre cerrajería de acero galvanizado o metal no férreo.
Aplicación manual de dos manos de esmalte de poliuretano, color blanco, acabado brillante, (rendimiento: 0,077 l/m² cada mano); (), sobre barandilla interior con entrepaño de barrotes, de acero galvanizado o metal no férreo.
Criterio de valoración económica: El precio no incluye la imprimación previa del soporte.
Incluye: Preparación y limpieza de la superficie soporte. Aplicación de dos manos de acabado.
Criterio de medición de proyecto: Superficie del polígono envolvente, medida según documentación gráfica de Proyecto, por una sola cara, sin descontar huecos.
Criterio de medición de obra: Se medirá la superficie del polígono envolvente de las unidades realmente ejecutadas según especificaciones de Proyecto, por una sola cara.

| Código | Ud | Descripción | Rendimiento | Precio | Importe |
|---|---|---|---|---|---|
| mt27esp010a | l | Esmalte de poliuretano, color blanco, acabado brillante, a base de resinas acrílicas hidroxiladas, isocianatos alifáticos, pigmentos minerales, pigmentos orgánicos y disolvente formulado a base de una mezcla de hidrocarburos y disolvente cetónico, de muy alta resistencia a la corrosión, para aplicar con pistola sobre superficies metálicas. (material) | 0.154 | 20.21 | 3.11 |
| op00dec010 |  | Decapador. | 1.000 | 0.00 | 0.00 |
| mo038 | h | Oficial 1ª pintor. (mano de obra) | 0.520 | 22.13 | 11.51 |
| mo076 | h | Ayudante pintor. (mano de obra) | 0.050 | 21.02 | 1.05 |
| % | % | Costes directos complementarios | 2 % | 15.67 | 0.31 |
|  |  | Costes directos |  |  | 15.98 |
