# Ensayo de agua

- Propiedad del archivo: CYPE INGENIEROS, S.A.
- Formato: FIEBDC-3/2002
- Divisa: EUR
- Costes indirectos: 3.00 %
- IVA: 21.00 %

## X Control de calidad y ensayos

### XG Agua

#### XGA Agua

**XGA010** Ud Ensayo de agua.
Ensayos a realizar en laboratorio acreditado en el área técnica correspondiente, sobre una muestra de agua, tomada en obra, para la determinación de las siguientes características: pH según UNE 83952, agresividad en el hormigón según Código Estructural. Incluso desplazamiento a obra, toma de muestra e informe de resultados.
Incluye: Desplazamiento a obra. Toma de muestras. Realización de ensayos. Redacción de informe de los resultados de los ensayos realizados.
Criterio de medición de proyecto: Ensayo a realizar, según documentación del Plan de control de calidad.

| Código | Ud | Descripción | Rendimiento | Precio | Importe |
|---|---|---|---|---|---|
| mt49agu010 | Ud | Ensayo para determinar el pH de una muestra de agua, según UNE 83952, incluso desplazamiento a obra, toma de muestra e informe de resultados. (material) | 1.000 | 11.03 | 11.03 |
| mt49agu070 | Ud | Ensayo para determinar la agresividad del agua en el hormigón de una muestra de agua, según Código Estructural, incluso desplazamiento a obra, toma de muestra e informe de resultados. (material) | 1.000 | 159.40 | 159.40 |
| % | % | Costes directos complementarios | 2 % | 170.43 | 3.41 |
|  |  | Costes directos |  |  | 173.84 |
