# Red vertical de protección de hueco de escalera en construcción

- Propiedad del archivo: CYPE INGENIEROS, S.A.
- Formato: FIEBDC-3/2002
- Divisa: EUR
- Costes indirectos: 3.00 %
- IVA: 21.00 %

## Y Seguridad y salud

### YC Sistemas de protección colectiva

#### YCE Protección de escaleras

**YCE040** m² Red vertical de protección de hueco de escalera en construcción.
Protección de hueco de escalera en construcción mediante red vertical de protección, de poliamida de alta tenacidad, de 4 mm de diámetro, fijada al lateral de la losa mediante cuerda de atado de 13 mm de diámetro. Incluso flejes y clavos de acero para la sujeción de la cuerda a la losa de escalera y anclajes mecánicos de acero galvanizado para la sujeción de la cuerda al forjado.
Criterio de medición de proyecto: Superficie medida según Estudio o Estudio Básico de Seguridad y Salud.
Criterio de medición de obra: Se medirá la superficie realmente montada según especificaciones de Estudio o Estudio Básico de Seguridad y Salud.

| Código | Ud | Descripción | Rendimiento | Precio | Importe |
|---|---|---|---|---|---|
| mt50spr015 | m² | Red vertical de protección, de poliamida de alta tenacidad, de color blanco. Cuerda de red de calibre 4 mm. Configuración de la red al rombo. (material) | 1.200 | 1.87 | 2.24 |
| mt08eme051b | m | Fleje de acero galvanizado, de fijación. (material) | 0.100 | 0.29 | 0.03 |
| mt50spr060 | m | Cuerda de atado según UNE-EN 1263-1, D=13 mm y carga de rotura superior a 30 kN. (material) | 0.400 | 0.40 | 0.16 |
| mt50spa101 | kg | Clavos de acero. (material) | 0.020 | 1.87 | 0.04 |
| mt50spd076 | Ud | Anclaje mecánico de expansión, de acero galvanizado, de 10 mm de diámetro, con cáncamo cerrado. (material) | 0.010 | 2.71 | 0.03 |
| mo119 | h | Oficial 1ª Seguridad y Salud. (mano de obra) | 0.350 | 22.13 | 7.75 |
| mo120 | h | Peón Seguridad y Salud. (mano de obra) | 0.500 | 20.78 | 10.39 |
| % | % | Costes directos complementarios | 2 % | 20.64 | 0.41 |
|  |  | Costes directos |  |  | 21.05 |
