# Refuerzo de viga descolgada de hormigón armado, mediante recrecido con hormigón proyectado

- Propiedad del archivo: CYPE Ingenieros S.A.
- Formato: FIEBDC-3/2016
- Programa: Generador de precios de la construcción. CYPE Ingenieros, S.A.
- Fecha: 17/05/2024
- Divisa: EUR
- Costes indirectos: 3 %
- IVA: 21 %

## E Estructuras

### EH Hormigón armado

#### EHH Refuerzos con hormigón

**EHH040** m Refuerzo de viga descolgada de hormigón armado, mediante recrecido con hormigón proyectado.
Refuerzo de viga de hormigón armado de 20 cm de anchura y 20 cm de descuelgue, mediante recrecido de 10 cm en la cara inferior y de 7 cm en las caras laterales, con hormigón HA-25/F/12/XC2, proyectado por vía húmeda, armado con una cuantía de acero de 40 kg/m³ de acero UNE-EN 10080 B 500 S.
Criterio de valoración económica: El precio incluye la elaboración y el montaje de la ferralla en el lugar definitivo de su colocación en obra.
Incluye: Picado de la totalidad del recubrimiento de la viga. Realización de taladros. Limpieza de la superficie de hormigón. Colocación de los estribos con resina epoxi. Colocación de la armadura de refuerzo. Proyección del hormigón. Limpieza de los restos.
Criterio de medición de proyecto: Longitud medida a ejes, según documentación gráfica de Proyecto.
Criterio de medición de obra: Se medirá, a ejes, la longitud realmente ejecutada según especificaciones de Proyecto.

| Código | Ud | Descripción | Rendimiento | Precio | Importe |
|---|---|---|---|---|---|
| mt10hes200a | m³ | Hormigón para proyectar, HA-25/F/12/XC2, con una dosificación de cemento de 400 kg/m³, fabricado en central. (material) | 0.065 | 95 | 6.175 |
| mt07aco010g | kg | Acero en barras corrugadas, UNE-EN 10080 B 500 S, suministrado en obra en barras sin elaborar, de varios diámetros. (material) | 2.53 | 1.22 | 3.087 |
| mt08var050 | kg | Alambre galvanizado para atar, de 1,30 mm de diámetro. (material) | 0.027 | 1.5 | 0.041 |
| mq06gun010 | h | Gunitadora de hormigón por vía húmeda 33 kW. (maquinaria) | 0.33 | 14.54 | 4.798 |
| mo043 | h | Oficial 1ª ferrallista. (mano de obra) | 0.035 | 23.03 | 0.806 |
| mo090 | h | Ayudante ferrallista. (mano de obra) | 0.038 | 21.86 | 0.831 |
| mo045 | h | Oficial 1ª estructurista, en trabajos de puesta en obra del hormigón. (mano de obra) | 1.363 | 23.03 | 31.390 |
| mo092 | h | Ayudante estructurista, en trabajos de puesta en obra del hormigón. (mano de obra) | 0.661 | 21.86 | 14.449 |
| % | % | Costes directos complementarios | 2 % | 61.577 | 1.232 |
|  |  | Costes directos |  |  | 62.809 |

Residuos:
- colocación: mt10hes200a Hormigón para proyectar, HA-25/F/12/XC2, con una dosificación de cemento de 400 kg/m³, fabricado en central; factor de residuo 0.0012682
- colocación: mt07aco010g Acero en barras corrugadas, UNE-EN 10080 B 500 S, suministrado en obra en barras sin elaborar, de varios diámetros; factor de residuo 0.0075
- colocación: mt08var050 Alambre galvanizado para atar, de 1,30 mm de diámetro; factor de residuo 0.0038

## Recursos

**mt10hes200a** m³ Hormigón para proyectar, HA-25/F/12/XC2, con una dosificación de cemento de 400 kg/m³, fabricado en central
Datos técnicos: Coste energético 1840.000 MJ; Emisión de CO2 230.000 kg; Código LER 17 01 01; Masa del elemento 2300 kg; Volumen 1.533333 m3

**mt07aco010g** kg Acero en barras corrugadas, UNE-EN 10080 B 500 S, suministrado en obra en barras sin elaborar, de varios diámetros
Datos técnicos: Coste energético 9.830 MJ; Emisión de CO2 0.510 kg; Código LER 17 04 05; Masa del elemento 1 kg; Volumen 0.000476 m3

**mt08var050** kg Alambre galvanizado para atar, de 1,30 mm de diámetro
Datos técnicos: Coste energético 25.100 MJ; Emisión de CO2 2.560 kg; Código LER 17 04 05; Masa del elemento 1 kg; Volumen 0.000476 m3
