# Muro estructural de entramado ligero de madera

- Propiedad del archivo: CYPE Ingenieros S.A.
- Formato: FIEBDC-3/2016
- Programa: Generador de precios de la construcción. CYPE Ingenieros, S.A.
- Fecha: 18/05/2024
- Divisa: EUR
- Costes indirectos: 3 %
- IVA: 21 %

## E Estructuras

### EM Madera

#### EML Entramados ligeros

**EML005** m³ Muro estructural de entramado ligero de madera.
Muro estructural exterior de entramado ligero de madera, formado por montantes, carreras y testeros de madera aserrada de pino silvestre (Pinus sylvestris) procedente del Norte y Nordeste de Europa con certificado PEFC, de varias dimensiones, clase resistente C24 según UNE-EN 338 y UNE-EN 1912, calidad estructural T2 según INSTA 142; para clase de uso 1 según UNE-EN 335, con protección frente a agentes bióticos que se corresponde con la clase de penetración NP1 según UNE-EN 351-1; cortados y numerados en taller, montados en obra con tornillos rosca-madera de acero cincado. Incluso herrajes de acero galvanizado tipo DX51D+Z275N y tornillos rosca-chapa de acero cincado.
Incluye: Replanteo y marcado de ejes. Aplomado y nivelación. Ejecución de las uniones. Fijación definitiva del entramado ligero de madera.
Criterio de medición de proyecto: Volumen medido según documentación gráfica de Proyecto, apoyándose en las mayores dimensiones transversales para aquellas piezas que no tengan escuadrías rectangulares o cuadradas, y la longitud incluyendo las entregas.
Criterio de medición de obra: Se medirá el volumen realmente ejecutado según especificaciones de Proyecto, apoyándose en las mayores dimensiones transversales para aquellas piezas que no tengan escuadrías rectangulares o cuadradas, incluyendo en la longitud las entregas. Se consideran incluidos todos los elementos integrantes de la estructura señalados en los planos y detalles del Proyecto.

| Código | Ud | Descripción | Rendimiento | Precio | Importe |
|---|---|---|---|---|---|
| mt07mee609xzb | m³ | Conjunto de elementos estructurales para muro estructural de entramado ligero de madera, compuesto por montantes, carreras y testeros de madera aserrada de pino silvestre (Pinus sylvestris) procedente del Norte y Nordeste de Europa con certificado PEFC, de varias dimensiones, clase resistente C24 según UNE-EN 338 y UNE-EN 1912, calidad estructural T2 según INSTA 142; para clase de uso 1 según UNE-EN 335, con protección frente a agentes bióticos que se corresponde con la clase de penetración NP1 según UNE-EN 351-1, cortados y numerados en taller, para montaje en obra. (material) | 1 | 1028.16 | 1028.160 |
| mt07emr500a2500 | Ud | Repercusión, por m³ de de entramado ligero de madera, de tornillos rosca-madera de acero cincado, para clases de servicio 1 y 2 según UNE-EN 1995-1-1. (material) | 1 | 25 | 25.000 |
| mt07emr501a8000 | Ud | Repercusión, por m³ de de entramado ligero de madera, de herrajes de acero galvanizado tipo DX51D+Z275N y tornillos rosca-chapa de acero cincado, para clases de servicio 1 y 2 según UNE-EN 1995-1-1. (material) | 1 | 80 | 80.000 |
| mo048 | h | Oficial 1ª montador de estructura de madera. (mano de obra) | 1.49 | 23.03 | 34.315 |
| mo095 | h | Ayudante montador de estructura de madera. (mano de obra) | 1.983 | 21.86 | 43.348 |
| % | % | Costes directos complementarios | 2 % | 1210.823 | 24.216 |
|  |  | Costes directos |  |  | 1235.039 |

Residuos:
- colocación: mt07mee609xzb; factor de residuo 0.0015

## Recursos

**mt07mee609xzb** m³ Conjunto de elementos estructurales para muro estructural de entramado ligero de madera
Datos técnicos: Coste energético 18794.675 MJ; Emisión de CO2 -554.208 kg; Código LER 17 02 01; Masa del elemento 420 kg; Volumen 0.381818 m3
Residuos:
- embalaje: re170203 Plástico. (componente de residuo); rendimiento 0.04 kg; Código LER 17 02 03; Masa del elemento 1 kg; Volumen 0.001667 m3
