# Sistema "ROCKWOOL" de aislamiento termoacústico en cámaras de aire de cerramiento de doble hoja de fábrica, por insuflación, desde el interior, de nódulos de lana mineral

- Propiedad del archivo: CYPE Ingenieros S.A.
- Formato: FIEBDC-3/2016
- Programa: Generador de precios de la construcción. CYPE Ingenieros, S.A.
- Fecha: 18/05/2024
- Divisa: EUR
- Costes indirectos: 3 %
- IVA: 21 %

## Z Rehabilitación energética

### ZF Cerramientos verticales: adición de aislamiento térmico

#### ZFI Sistemas de insuflación de aislamiento en cámara desde el interior

**ZFI030** m² Sistema "ROCKWOOL" de aislamiento termoacústico en cámaras de aire de cerramiento de doble hoja de fábrica, por insuflación, desde el interior, de nódulos de lana mineral.
Rehabilitación energética de fachada de doble hoja de fábrica, rellenando el interior de la cámara de aire de 40 mm de espesor medio, por insuflación, desde el interior, de aislamiento termoacústico de nódulos de lana de roca, Rockin S "ROCKWOOL", densidad 70 kg/m³ y conductividad térmica 0,037 W/(mK); tapado de los taladros ejecutados en el paramento, mediante mortero de cemento con posterior sellado con masilla y lijado; y dos manos de pintura plástica, color blanco, acabado mate, textura lisa, (rendimiento: 0,1 l/m² cada mano); previa aplicación de una mano de imprimación a base de copolímeros acrílicos en suspensión acuosa.
Incluye: Inspección endoscópica de la cámara de aire. Replanteo y realización de los taladros en el paramento. Protección de los elementos del entorno que puedan verse afectados durante los trabajos de insuflación. Insuflación del aislamiento. Golpeo del paramento para facilitar el asentamiento del aislante. Tapado de los taladros. Limpieza de la superficie a pintar. Aplicación de la mano de fondo. Aplicación de dos manos de acabado.
Criterio de medición de proyecto: Superficie medida según documentación gráfica de Proyecto.
Criterio de medición de obra: Se medirá la superficie realmente ejecutada según especificaciones de Proyecto.

| Código | Ud | Descripción | Rendimiento | Precio | Importe |
|---|---|---|---|---|---|
| mt16lrw011i | kg | Nódulos de lana de roca, Rockin S "ROCKWOOL", densidad 70 kg/m³ y conductividad térmica 0,037 W/(mK), Euroclase A1 de reacción al fuego según UNE-EN 13501-1, capacidad de absorción de agua a corto plazo <=1 kg/m², calor específico 840 J/kgK y factor de resistencia a la difusión del vapor de agua 1; para relleno de cámaras por insuflación o por soplado. (material) | 3.22 | 3.99 | 12.848 |
| mt28mop190b | kg | Mortero de cemento, tipo GP CSIII W2, según UNE-EN 998-1, para uso en exteriores, color gris, compuesto por cemento de alta resistencia, áridos seleccionados y otros aditivos, suministrado en sacos. (material) | 0.6 | 0.15 | 0.090 |
| mt27pfj021a | kg | Plaste de interior y exterior, de fraguado rápido, color gris, aplicado con espátula, llana o pistola. (material) | 0.2 | 4.37 | 0.874 |
| mt27pfp010b | l | Imprimación, a base de copolímeros acrílicos en suspensión acuosa, para favorecer la cohesión de soportes poco consistentes y la adherencia de pinturas. (material) | 0.125 | 4.46 | 0.558 |
| mt27pir010a | l | Pintura plástica ecológica para interior, a base de copolímeros acrílicos en dispersión acuosa, dióxido de titanio y pigmentos extendedores seleccionados, color blanco, acabado mate, textura lisa, de gran resistencia al frote húmedo, permeable al vapor de agua, transpirable y resistente a los rayos UV, para aplicar con brocha, rodillo o pistola. (material) | 0.2 | 4.44 | 0.888 |
| mq08mpa010 | h | Maquinaria para insuflación de aislamiento en cámaras de aire. (maquinaria) | 0.096 | 14.56 | 1.398 |
| mo030 | h | Oficial 1ª aplicador de productos aislantes. (mano de obra) | 0.112 | 22.13 | 2.479 |
| mo068 | h | Ayudante aplicador de productos aislantes. (mano de obra) | 0.112 | 21.02 | 2.354 |
| mo038 | h | Oficial 1ª pintor. (mano de obra) | 0.18 | 22.13 | 3.983 |
| mo076 | h | Ayudante pintor. (mano de obra) | 0.026 | 21.02 | 0.547 |
| % | % | Costes directos complementarios | 2 % | 26.019 | 0.520 |
|  |  | Costes directos |  |  | 26.539 |

Residuos:
- colocación: mt16lrw011i; factor de residuo 0.03
- colocación: mt28mop190b; factor de residuo 0.0198
- colocación: mt27pfj021a Plaste de interior y exterior, de fraguado rápido, color gris, aplicado con espátula, llana o pistola; factor de residuo 0.055
- colocación: mt27pfp010b; factor de residuo 0.06
- colocación: mt27pir010a; factor de residuo 0.055

## Recursos

**mt16lrw011i** kg Nódulos de lana de roca
Datos técnicos: Coste energético 16.970 MJ; Emisión de CO2 0.840 kg; Código LER 17 06 04; Masa del elemento 1 kg; Volumen 0.001667 m3

**mt28mop190b** kg Mortero de cemento
Datos técnicos: Coste energético 3.345 MJ; Emisión de CO2 0.258 kg; Código LER 17 01 01; Masa del elemento 1 kg; Volumen 0.000667 m3
Residuos:
- embalaje: re150101 Envases de papel y cartón. (componente de residuo); rendimiento 0.009 kg; Código LER 15 01 01; Masa del elemento 1 kg; Volumen 0.001333 m3

**mt27pfj021a** kg Plaste de interior y exterior, de fraguado rápido, color gris, aplicado con espátula, llana o pistola
Datos técnicos: Coste energético 16.330 MJ; Emisión de CO2 0.824 kg; Código LER 08 01 99; Masa del elemento 1 kg; Volumen 0.001111 m3
Residuos:
- embalaje: re170203 Plástico. (componente de residuo); rendimiento 0.032 kg; Código LER 17 02 03; Masa del elemento 1 kg; Volumen 0.001667 m3

**mt27pfp010b** l Imprimación, a base de copolímeros acrílicos en suspensión acuosa
Datos técnicos: Coste energético 77.907 MJ; Emisión de CO2 2.965 kg; Código LER 17 09 04; Masa del elemento 1.03 kg; Volumen 0.000687 m3
Residuos:
- embalaje: re150104 Envases metálicos. (componente de residuo); rendimiento 0.042 kg; Código LER 15 01 04; Masa del elemento 1 kg; Volumen 0.001667 m3

**mt27pir010a** l Pintura plástica ecológica para interior
Datos técnicos: Coste energético 26.811 MJ; Emisión de CO2 1.369 kg; Código LER 08 01 11; Masa del elemento 1.48 kg; Volumen 0.001644 m3
Residuos:
- embalaje: re170203 Plástico; rendimiento 0.023 kg
