# Revestimiento exterior de fachada ventilada, con piezas alveolares machihembradas de gran formato de cerámica extruida

- Propiedad del archivo: CYPE Ingenieros S.A.
- Formato: FIEBDC-3/2016
- Programa: Generador de precios de la construcción. CYPE Ingenieros, S.A.
- Fecha: 13/06/2024
- Divisa: EUR
- Costes indirectos: 3 %
- IVA: 21 %

## F Fachadas y particiones

### FA Fachadas ventiladas

#### FAG Revestimiento exterior cerámico

**FAG100** m² Revestimiento exterior de fachada ventilada, con piezas alveolares machihembradas de gran formato de cerámica extruida.
Revestimiento exterior de fachada ventilada, con piezas alveolares machihembradas de gran formato de cerámica extruida, acabado natural, de 300x1200x17 mm, capacidad de absorción de agua 3%<=E<6%, grupo BIIa, según UNE-EN 14411; colocación en posición horizontal mediante el sistema de fijación oculta con perfiles, sobre subestructura soporte de aleación de aluminio EN AW-6060, con tratamiento térmico T6. Incluso tirafondos y anclajes mecánicos de expansión de acero inoxidable A2, para la fijación de la subestructura soporte.
Criterio de valoración económica: El precio no incluye el aislamiento térmico.
Incluye: Limpieza y preparación de la superficie soporte. Replanteo de las juntas de dilatación y paños de trabajo. Replanteo del despiece del revestimiento y de los puntos de anclaje de la subestructura soporte. Fijación de la subestructura soporte a la hoja principal y al forjado. Preparación del revestimiento. Aplomado, nivelación y alineación del revestimiento. Fijación definitiva del revestimiento a la subestructura soporte. Realización de todos los trabajos necesarios para la resolución de los huecos. Resolución de puntos singulares. Limpieza final del paramento.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12pcm010ab | m² | Piezas alveolares machihembradas de gran formato de cerámica extruida, con ranuras en el dorso para fijación oculta, acabado natural, de 300x1200x17 mm, capacidad de absorción de agua 3%<=E<6%, grupo BIIa, según UNE-EN 14411; con el precio incrementado el 5% en concepto de piezas especiales para la resolución de puntos singulares. (material) | 1 | 44.6 | 44.600 |
| mt12pcm015c | m² | Subestructura soporte para la sustentación del revestimiento exterior, con piezas alveolares machihembradas de gran formato de cerámica extruida, formada por: perfiles verticales tubulares de sección cuadrada, de aluminio extruido de aleación 6060 con tratamiento térmico T6, escuadras de carga y escuadras de apoyo, y perfiles de cuelgue; con tornillos autotaladrantes de acero inoxidable A2 para la fijación de los perfiles de cuelgue a los perfiles verticales y de los perfiles verticales a las escuadras, adhesivo de poliuretano para la fijación del revestimiento a los perfiles de cuelgue, tirafondos de acero inoxidable A2 y tacos de nylon para la fijación de los perfiles a la hoja principal y anclajes mecánicos de expansión, de acero inoxidable A2 para la fijación de los perfiles al forjado. (material) | 1 | 27.16 | 27.160 |
| mo052 | h | Oficial 1ª montador de sistemas de fachadas prefabricadas. (mano de obra) | 0.95 | 22.74 | 21.603 |
| mo099 | h | Ayudante montador de sistemas de fachadas prefabricadas. (mano de obra) | 0.95 | 21.02 | 19.969 |
| % | % | Costes directos complementarios | 3 % | 113.332 | 3.400 |
|  |  | Costes directos |  |  | 116.732 |

Residuos:
- colocación: mt12pcm010ab; factor de residuo 0.0267436
- colocación: mt12pcm015c; factor de residuo 0.024

## Recursos

**mt12pcm010ab** m² Piezas alveolares machihembradas de gran formato de cerámica extruida
Datos técnicos: Coste energético 330.310 MJ; Emisión de CO2 20.838 kg; Código LER 17 01 03; Masa del elemento 39.1 kg; Volumen 0.03128 m3
Residuos:
- embalaje: re150101 Envases de papel y cartón. (componente de residuo); rendimiento 0.195 kg; Código LER 15 01 01; Masa del elemento 1 kg; Volumen 0.001333 m3
- embalaje: re170201 Madera. (componente de residuo); rendimiento 0.027 kg; Código LER 17 02 01; Masa del elemento 1 kg; Volumen 0.000909 m3

**mt12pcm015c** m² Subestructura soporte para la sustentación del revestimiento exterior
Datos técnicos: Coste energético 337.981 MJ; Emisión de CO2 24.826 kg; Código LER 17 04 02; Masa del elemento 3 kg; Volumen 0.002 m3
Residuos:
- embalaje: re170203 Plástico. (componente de residuo); rendimiento 0.022 kg; Código LER 17 02 03; Masa del elemento 1 kg; Volumen 0.001667 m3
