# Tabique de placas de yeso laminado, de altas prestaciones acústicas. Sistema "KNAUF"

- Propiedad del archivo: CYPE Ingenieros S.A.
- Formato: FIEBDC-3/2016
- Programa: Generador de precios de la construcción. CYPE Ingenieros, S.A.
- Fecha: 16/06/2024
- Divisa: EUR
- Costes indirectos: 3 %
- IVA: 21 %

## F Fachadas y particiones

### FB Tabiquería de entramado autoportante

#### FBY De placas de yeso laminado

**FBY023** m² Tabique de placas de yeso laminado, de altas prestaciones acústicas. Sistema "KNAUF".
Tabique múltiple W112.es Silentboard "KNAUF" (12,5+12,5+50+12,5+12,5)/417 (50) LM - (4 Silentboard (DFR) BV), de altas prestaciones acústicas, de 100 mm de espesor total, con nivel de calidad del acabado Q2, formado por una estructura simple de perfiles de chapa de acero galvanizado de 50 mm de anchura, a base de montantes (elementos verticales) separados 417 mm entre sí, con disposición normal "N" y canales (elementos horizontales), a la que se atornillan cuatro placas en total (dos placas tipo Silentboard (DFR) BV en cada cara, de 12,5 mm de espesor cada placa); aislamiento acústico mediante panel semirrígido de lana mineral, espesor 45 mm, según UNE-EN 13162, en el alma. Incluso banda acústica de dilatación autoadhesiva "KNAUF"; tornillería para la fijación de las placas; cinta de papel con refuerzo metálico "KNAUF" y pasta de juntas Jointfiller 24H "KNAUF", cinta microperforada de papel "KNAUF".
Criterio de valoración económica: El precio incluye la resolución de encuentros y puntos singulares.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pck020b | m | Banda acústica de dilatación, autoadhesiva, de espuma de poliuretano de celdas cerradas "KNAUF", de 3,2 mm de espesor y 50 mm de anchura, resistencia térmica 0,10 m²K/W, conductividad térmica 0,032 W/(mK). (material) | 1.2 | 0.25 | 0.300 |
| mt12pfk020h | m | Canal 50/40 "KNAUF" de acero galvanizado, según UNE-EN 14195. (material) | 0.7 | 2.34 | 1.638 |
| mt12pfk010h | m | Montante 50/50 "KNAUF" de acero galvanizado, según UNE-EN 14195. (material) | 2.75 | 2.68 | 7.370 |
| mt16lra060b | m² | Panel semirrígido de lana mineral, espesor 45 mm, según UNE-EN 13162, Euroclase A1 de reacción al fuego según UNE-EN 13501-1 y factor de resistencia a la difusión del vapor de agua 1. (material) | 1.05 | 5.74 | 6.027 |
| mt12ppk010la | m² | Placa de yeso laminado DFR / UNE-EN 520 - 625 / longitud / 12,5 / con los bordes longitudinales semirredondeados afinados, Silentboard BV "KNAUF"; Euroclase A2-s1, d0 de reacción al fuego, según UNE-EN 13501-1. (material) | 4.2 | 22.79 | 95.718 |
| mt12ptk040a | Ud | Tornillo autoperforante Diamant XTN "KNAUF" 3,9x23. (material) | 17 | 0.02 | 0.340 |
| mt12ptk040c | Ud | Tornillo autoperforante Diamant XTN "KNAUF" 3,9x38. (material) | 38 | 0.03 | 1.140 |
| mt12psg220 | Ud | Fijación compuesta por taco y tornillo 5x27. (material) | 1.6 | 0.06 | 0.096 |
| mt12pik010e | kg | Pasta de juntas Jointfiller 24H "KNAUF", Euroclase A2-s1, d0 de reacción al fuego, según UNE-EN 13501-1, rango de temperatura de trabajo de 5 a 30°C, para aplicación manual con cinta de juntas, según UNE-EN 13963. (material) | 2.02 | 0.93 | 1.879 |
| mt12pck010a | m | Cinta microperforada de papel "KNAUF" de 50 mm de anchura, según UNE-EN 13963. (material) | 3.2 | 0.04 | 0.128 |
| mt12pck010d | m | Cinta de papel con refuerzo metálico "KNAUF" de 52 mm de anchura, según UNE-EN 14353. (material) | 0.3 | 0.42 | 0.126 |
| mo053 | h | Oficial 1ª montador de prefabricados interiores. (mano de obra) | 0.388 | 22.74 | 8.823 |
| mo100 | h | Ayudante montador de prefabricados interiores. (mano de obra) | 0.388 | 21.02 | 8.156 |
| % | % | Costes directos complementarios | 2 % | 131.741 | 2.635 |
|  |  | Costes directos |  |  | 134.376 |

Residuos:
- colocación: mt12pck020b; factor de residuo 0.06
- colocación: mt12pfk020h Canal 50/40 "KNAUF" de acero galvanizado, según UNE-EN 14195; factor de residuo 0.01467
- colocación: mt12pfk010h Montante 50/50 "KNAUF" de acero galvanizado, según UNE-EN 14195; factor de residuo 0.0133206
- colocación: mt16lra060b; factor de residuo 0.048
- colocación: mt12ppk010la; factor de residuo 0.00952394
- colocación: mt12ptk040a Tornillo autoperforante Diamant XTN "KNAUF" 3,9x23; factor de residuo 0.005
- colocación: mt12ptk040c Tornillo autoperforante Diamant XTN "KNAUF" 3,9x38; factor de residuo 0.005
- colocación: mt12pik010e; factor de residuo 0.03
- colocación: mt12pck010a Cinta microperforada de papel "KNAUF" de 50 mm de anchura, según UNE-EN 13963; factor de residuo 0.0440299
- colocación: mt12pck010d Cinta de papel con refuerzo metálico "KNAUF" de 52 mm de anchura, según UNE-EN 14353; factor de residuo 0.044

## Recursos

**mt12pck020b** m Banda acústica de dilatación
Datos técnicos: Coste energético 1.712 MJ; Emisión de CO2 0.083 kg; Código LER 17 06 04; Masa del elemento 0.0112 kg; Volumen 0.000019 m3
Residuos:
- embalaje: re170203 Plástico. (componente de residuo); rendimiento 0.001 kg; Código LER 17 02 03; Masa del elemento 1 kg; Volumen 0.001667 m3

**mt12pfk020h** m Canal 50/40 "KNAUF" de acero galvanizado, según UNE-EN 14195
Datos técnicos: Coste energético 80.121 MJ; Emisión de CO2 2.458 kg; Código LER 17 04 05; Masa del elemento 0.6 kg; Volumen 0.000286 m3
Residuos:
- embalaje: re170203 Plástico; rendimiento 0.006 kg

**mt12pfk010h** m Montante 50/50 "KNAUF" de acero galvanizado, según UNE-EN 14195
Datos técnicos: Coste energético 84.128 MJ; Emisión de CO2 2.581 kg; Código LER 17 04 05; Masa del elemento 0.63 kg; Volumen 0.0003 m3
Residuos:
- embalaje: re170203 Plástico; rendimiento 0.006 kg

**mt16lra060b** m² Panel semirrígido de lana mineral
Datos técnicos: Coste energético 49.135 MJ; Emisión de CO2 1.330 kg; Código LER 17 06 04; Masa del elemento 0.81 kg; Volumen 0.00135 m3
Residuos:
- embalaje: re170203 Plástico; rendimiento 0.024 kg

**mt12ppk010la** m² Placa de yeso laminado DFR / UNE-EN 520 - 625 / longitud / 12,5 / con los bordes longitudinales semirredondeados
Datos técnicos: Coste energético 460.607 MJ; Emisión de CO2 6.877 kg; Código LER 17 08 02; Masa del elemento 17.5 kg; Volumen 0.0175 m3
Residuos:
- embalaje: re170203 Plástico; rendimiento 0.011 kg

**mt12ptk040a** Ud Tornillo autoperforante Diamant XTN "KNAUF" 3,9x23
Datos técnicos: Coste energético 0.014 MJ; Emisión de CO2 0.002 kg; Código LER 17 04 05; Masa del elemento 0.0014 kg
Residuos:
- embalaje: re150101 Envases de papel y cartón. (componente de residuo); rendimiento 0.001 kg; Código LER 15 01 01; Masa del elemento 1 kg; Volumen 0.001333 m3

**mt12ptk040c** Ud Tornillo autoperforante Diamant XTN "KNAUF" 3,9x38
Datos técnicos: Coste energético 0.020 MJ; Emisión de CO2 0.002 kg; Código LER 17 04 05; Masa del elemento 0.002 kg
Residuos:
- embalaje: re150101 Envases de papel y cartón; rendimiento 0.001 kg

**mt12pik010e** kg Pasta de juntas Jointfiller 24H "KNAUF"
Datos técnicos: Coste energético 12.798 MJ; Emisión de CO2 0.436 kg; Código LER 17 08 02; Masa del elemento 1 kg; Volumen 0.001 m3
Residuos:
- embalaje: re170203 Plástico; rendimiento 0.02 kg

**mt12pck010a** m Cinta microperforada de papel "KNAUF" de 50 mm de anchura, según UNE-EN 13963
Datos técnicos: Coste energético 0.004 MJ; Emisión de CO2 0.006 kg; Código LER 20 01 01; Masa del elemento 0.0067 kg; Volumen 0.000009 m3

**mt12pck010d** m Cinta de papel con refuerzo metálico "KNAUF" de 52 mm de anchura, según UNE-EN 14353
Datos técnicos: Coste energético 4.511 MJ; Emisión de CO2 0.348 kg; Código LER 20 01 01; Masa del elemento 0.06 kg; Volumen 0.00008 m3
