# Tabique de placas de yeso laminado, de altas prestaciones acústicas. Sistema "PLACO"

- Propiedad del archivo: CYPE Ingenieros S.A.
- Formato: FIEBDC-3/2016
- Programa: Generador de precios de la construcción. CYPE Ingenieros, S.A.
- Fecha: 24/05/2024
- Divisa: EUR
- Costes indirectos: 3 %
- IVA: 21 %

## F Fachadas y particiones

### FB Tabiquería de entramado autoportante

#### FBY De placas de yeso laminado

**FBY060** m² Tabique de placas de yeso laminado, de altas prestaciones acústicas. Sistema "PLACO".
Tabique múltiple, sistema "PLACO", (12,5 + 12,5 + 48 + 12,5 + 12,5)/600 (48), de altas prestaciones acústicas, de 98 mm de espesor total, con nivel de calidad del acabado estándar (Q2), formado por una estructura simple autoportante de perfiles metálicos de acero galvanizado formada por canales R 48 "PLACO" y montantes M 48 "PLACO", con una separación entre montantes de 600 mm y una disposición normal "N", a la que se atornillan dos placas diferentes de yeso laminado, A / UNE-EN 520 - 1200 / 2000 / 12,5 / con los bordes longitudinales afinados, BA 13 "PLACO" y GF-C1-I-W2 / UNE-EN 15283-2 - 1200 / 2400 / 12,5 / con los bordes longitudinales rebajados, Rigidur H 13 BR "PLACO", dispuestas en una cara, y otras dos placas diferentes de yeso laminado, A / UNE-EN 520 - 1200 / 2000 / 12,5 / con los bordes longitudinales afinados, BA 13 "PLACO" y GF-C1-I-W2 / UNE-EN 15283-2 - 1200 / 2400 / 12,5 / con los bordes longitudinales cuadrados, Rigidur H 13 BC "PLACO", dispuestas en la otra cara. Incluso banda estanca autoadhesiva, Banda 45 "PLACO"; anclajes de canales y montantes metálicos; tornillería para la fijación de las placas; cinta de papel con refuerzo metálico "PLACO" y pasta y cinta para el tratamiento de juntas.
Criterio de valoración económica: El precio incluye la resolución de encuentros y puntos singulares, pero no incluye el aislamiento a colocar entre los montantes.
Incluye: Replanteo y trazado en el forjado inferior y en el superior de los tabiques a realizar. Colocación de banda de estanqueidad y canales inferiores, sobre solado terminado o base de asiento. Colocación de banda de estanqueidad y canales superiores, bajo forjados. Colocación y fijación de los montantes sobre los elementos horizontales. Corte de las placas. Fijación de las placas para el cierre de una de las caras del tabique. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12plj020a | m | Banda estanca autoadhesiva, Banda 45 "PLACO", de espuma de polietileno de celdas cerradas, de 3 mm de espesor y 45 mm de anchura, para la estanqueidad de la base y el aislamiento acústico del perímetro en tabiques y trasdosados de placas. (material) | 0.45 | 0.47 | 0.212 |
| mt12plp070b | m | Canal de perfil de acero galvanizado, R 48 "PLACO", fabricado mediante laminación en frío, de 3000 mm de longitud, 48x30 mm de sección y 0,55 mm de espesor, según UNE-EN 14195. (material) | 0.9 | 1.79 | 1.611 |
| mt12plp060b | m | Montante de perfil de acero galvanizado, M 48 "PLACO", fabricado mediante laminación en frío, de 3000 mm de longitud, 46,5x36 mm de sección y 0,6 mm de espesor, según UNE-EN 14195. (material) | 2.1 | 2.18 | 4.578 |
| mt12plk010aacac | m² | Placa de yeso laminado A / UNE-EN 520 - 1200 / 2000 / 12,5 / con los bordes longitudinales afinados, BA 13 "PLACO", formada por un alma de yeso de origen natural embutida e íntimamente ligada a dos láminas de cartón fuerte. (material) | 2.1 | 4.01 | 8.421 |
| mt12plk015b | m² | Placa de yeso laminado reforzado con fibras GF-C1-I-W2 / UNE-EN 15283-2 - 1200 / 2400 / 12,5 / con los bordes longitudinales rebajados, Rigidur H 13 BR "PLACO". (material) | 1.05 | 24.08 | 25.284 |
| mt12plk015a | m² | Placa de yeso laminado reforzado con fibras GF-C1-I-W2 / UNE-EN 15283-2 - 1200 / 2400 / 12,5 / con los bordes longitudinales cuadrados, Rigidur H 13 BC "PLACO". (material) | 1.05 | 23.3 | 24.465 |
| mt12plt010a | Ud | Tornillo autorroscante TTPC 25 "PLACO", con cabeza de trompeta, de 25 mm de longitud, para instalación de placas de yeso laminado sobre perfiles de espesor inferior a 6 mm. (material) | 6 | 0.01 | 0.060 |
| mt12plt030b | Ud | Tornillo autoperforante rosca-chapa, TRPF 13 "PLACO", de 13 mm de longitud. (material) | 4 | 0.02 | 0.080 |
| mt12plt050d | Ud | Tornillo autorroscante Rigidur 45 "PLACO", con cabeza de trompeta, de 45 mm de longitud. (material) | 22 | 0.02 | 0.440 |
| mt12plj010a | m | Cinta microperforada de papel "PLACO", de 50 mm de anchura, según UNE-EN 13963, para acabado de juntas de placas de yeso laminado. (material) | 2.8 | 0.05 | 0.140 |
| mt12plm010a | kg | Pasta de secado en polvo SN "PLACO"; Euroclase A2-s1, d0 de reacción al fuego, según UNE-EN 13501-1, rango de temperatura de trabajo de 5 a 30°C, para aplicación manual con cinta de juntas, según UNE-EN 13963; para el tratamiento de las juntas de las placas de yeso laminado. (material) | 0.33 | 1.13 | 0.373 |
| mt12plj010b | m | Cinta de papel con refuerzo metálico "PLACO", de 50 mm de anchura, según UNE-EN 14353, para acabado de juntas de placas de yeso laminado. (material) | 0.3 | 0.83 | 0.249 |
| mo053 | h | Oficial 1ª montador de prefabricados interiores. (mano de obra) | 0.316 | 22.74 | 7.186 |
| mo100 | h | Ayudante montador de prefabricados interiores. (mano de obra) | 0.316 | 21.02 | 6.642 |
| % | % | Costes directos complementarios | 2 % | 79.741 | 1.595 |
|  |  | Costes directos |  |  | 81.336 |

Residuos:
- colocación: mt12plj020a; factor de residuo 0.06
- colocación: mt12plp070b; factor de residuo 0.0168553
- colocación: mt12plp060b; factor de residuo 0.0153066
- colocación: mt12plk010aacac; factor de residuo 0.018
- colocación: mt12plk015b; factor de residuo 0.00828
- colocación: mt12plk015a; factor de residuo 0.00903213
- colocación: mt12plt010a; factor de residuo 0.00533333
- colocación: mt12plt030b Tornillo autoperforante rosca-chapa, TRPF 13 "PLACO", de 13 mm de longitud; factor de residuo 0.005
- colocación: mt12plt050d Tornillo autorroscante Rigidur 45 "PLACO", con cabeza de trompeta, de 45 mm de longitud; factor de residuo 0.00521739
- colocación: mt12plj010a; factor de residuo 0.0440299
- colocación: mt12plm010a; factor de residuo 0.03
- colocación: mt12plj010b; factor de residuo 0.044

## Recursos

**mt12plj020a** m Banda estanca autoadhesiva
Datos técnicos: Coste energético 1.399 MJ; Emisión de CO2 0.051 kg; Código LER 17 06 04; Masa del elemento 0.0095 kg; Volumen 0.000016 m3
Residuos:
- embalaje: re170203 Plástico. (componente de residuo); rendimiento 0.001 kg; Código LER 17 02 03; Masa del elemento 1 kg; Volumen 0.001667 m3

**mt12plp070b** m Canal de perfil de acero galvanizado
Datos técnicos: Coste energético 62.839 MJ; Emisión de CO2 1.930 kg; Código LER 17 04 05; Masa del elemento 0.47 kg; Volumen 0.000224 m3
Residuos:
- embalaje: re170203 Plástico; rendimiento 0.005 kg

**mt12plp060b** m Montante de perfil de acero galvanizado
Datos técnicos: Coste energético 81.433 MJ; Emisión de CO2 2.498 kg; Código LER 17 04 05; Masa del elemento 0.61 kg; Volumen 0.00029 m3
Residuos:
- embalaje: re170203 Plástico; rendimiento 0.006 kg

**mt12plk010aacac** m² Placa de yeso laminado A / UNE-EN 520 - 1200 / 2000 / 12,5 / con los bordes longitudinales afinados
Datos técnicos: Coste energético 32.259 MJ; Emisión de CO2 1.687 kg; Código LER 17 08 02; Masa del elemento 8.78 kg; Volumen 0.00878 m3
Residuos:
- embalaje: re170203 Plástico; rendimiento 0.004 kg

**mt12plk015b** m² Placa de yeso laminado reforzado con fibras GF-C1-I-W2 / UNE-EN 15283-2 - 1200 / 2400 / 12,5 / con los bordes
Datos técnicos: Coste energético 395.055 MJ; Emisión de CO2 5.907 kg; Código LER 17 08 02; Masa del elemento 15 kg; Volumen 0.015 m3
Residuos:
- embalaje: re170203 Plástico; rendimiento 0.012 kg

**mt12plk015a** m² Placa de yeso laminado reforzado con fibras GF-C1-I-W2 / UNE-EN 15283-2 - 1200 / 2400 / 12,5 / con los bordes
Datos técnicos: Coste energético 394.995 MJ; Emisión de CO2 5.904 kg; Código LER 17 08 02; Masa del elemento 15 kg; Volumen 0.015 m3
Residuos:
- embalaje: re170203 Plástico; rendimiento 0.011 kg

**mt12plt010a** Ud Tornillo autorroscante TTPC 25 "PLACO"
Datos técnicos: Coste energético 0.015 MJ; Emisión de CO2 0.002 kg; Código LER 17 04 05; Masa del elemento 0.0015 kg
Residuos:
- embalaje: re150101 Envases de papel y cartón. (componente de residuo); rendimiento 0.001 kg; Código LER 15 01 01; Masa del elemento 1 kg; Volumen 0.001333 m3

**mt12plt030b** Ud Tornillo autoperforante rosca-chapa, TRPF 13 "PLACO", de 13 mm de longitud
Datos técnicos: Coste energético 0.010 MJ; Emisión de CO2 0.001 kg; Código LER 17 04 05; Masa del elemento 0.001 kg
Residuos:
- embalaje: re150101 Envases de papel y cartón; rendimiento 0.001 kg

**mt12plt050d** Ud Tornillo autorroscante Rigidur 45 "PLACO", con cabeza de trompeta, de 45 mm de longitud
Datos técnicos: Coste energético 0.023 MJ; Emisión de CO2 0.002 kg; Código LER 17 04 05; Masa del elemento 0.0023 kg; Volumen 0.000001 m3
Residuos:
- embalaje: re150101 Envases de papel y cartón; rendimiento 0.001 kg

**mt12plj010a** m Cinta microperforada de papel "PLACO"
Datos técnicos: Coste energético 0.004 MJ; Emisión de CO2 0.006 kg; Código LER 20 01 01; Masa del elemento 0.0067 kg; Volumen 0.000009 m3

**mt12plm010a** kg Pasta de secado en polvo SN "PLACO"; Euroclase A2-s1
Datos técnicos: Coste energético 9.578 MJ; Emisión de CO2 0.386 kg; Código LER 17 08 02; Masa del elemento 1 kg; Volumen 0.001 m3
Residuos:
- embalaje: re170203 Plástico; rendimiento 0.02 kg

**mt12plj010b** m Cinta de papel con refuerzo metálico "PLACO"
Datos técnicos: Coste energético 4.511 MJ; Emisión de CO2 0.348 kg; Código LER 20 01 01; Masa del elemento 0.06 kg; Volumen 0.00008 m3
