# Hoja exterior, autoportante y pasante, de fachada de dos hojas, de fábrica de ladrillo de hormigón para revestir. Sistema GHAS "GEO-HIDROL"

- Propiedad del archivo: CYPE Ingenieros S.A.
- Formato: FIEBDC-3/2016
- Programa: Generador de precios de la construcción. CYPE Ingenieros, S.A.
- Fecha: 17/05/2024
- Divisa: EUR
- Costes indirectos: 3 %
- IVA: 21 %

## F Fachadas y particiones

### FF Fábrica no estructural

#### FFZ Hoja exterior para revestir en fachada de dos hojas

**FFZ400** m² Hoja exterior, autoportante y pasante, de fachada de dos hojas, de fábrica de ladrillo de hormigón para revestir. Sistema GHAS "GEO-HIDROL".
Hoja exterior, autoportante y pasante, de fachada de dos hojas, sistema GHAS "GEO-HIDROL", de 12 cm de espesor, con DAU nº 12/076 C, de fábrica de ladrillo de hormigón perforado acústico, para revestir, 25x12x9,5 cm, con juntas horizontales y verticales de 10 mm de espesor, junta rehundida, recibida con mortero de cemento industrial, color gris, M-5, suministrado a granel, reforzada con armadura de tendel prefabricada de acero inoxidable Geofor 4075 I SAO "GEO-HIDROL", de 3,7 mm de diámetro y de 75 mm de anchura, con dispositivos de separación, geometría diseñada para permitir el solape y sistema de autocontrol del operario (SAO), colocada en hiladas cada 60 cm aproximadamente y como mínimo en arranque de la fábrica sobre forjado, bajo vierteaguas y sobre cargadero de huecos, con una cuantía de 2,58 m/m² y anclada al forjado o pilar con elementos de anclaje de acero inoxidable AISI 304, Geoanc 1CDM SAO (sistema de autocontrol del operario), (0,67 ud/m²), fijados con tacos de expansión M6. Dintel de fábrica para revestir sobre perfil laminado.
Incluye: Limpieza y preparación de la superficie soporte. Replanteo de los elementos metálicos de soporte de la hoja exterior y anclaje al forjado u hoja interior. Colocación del soporte de la hoja exterior con elementos metálicos de acero inoxidable, anclando a la estructura base los apoyos, especialmente diseñados para la hoja exterior. Replanteo de la fábrica. Colocación y aplomado de miras de referencia. Tendido de hilos entre miras. Colocación de las piezas que constituyen la hoja exterior, asegurando su estabilidad mediante la utilización de llaves o lañas que la anclan a la hoja interior portante o a los elementos de la estructura. Colocación de las armaduras de tendel prefabricadas entre hiladas. Realización de todos los trabajos necesarios para la resolución de los huecos. Encuentros de la fábrica con fachadas, pilares y tabiques. Encuentro de la fábrica con el forjado superior. Repaso de las juntas y limpieza final del paramento.
Criterio de medición de proyecto: Superficie medida según documentación gráfica de Proyecto, sin duplicar esquinas ni encuentros, deduciendo los huecos de superficie mayor de 3 m². En los huecos que no se deduzcan, están incluidos los trabajos de realizar la superficie interior del hueco.
Criterio de medición de obra: Se medirá la superficie realmente ejecutada según especificaciones de Proyecto, sin duplicar esquinas ni encuentros, deduciendo los huecos de superficie mayor de 3 m². En los huecos que no se deduzcan, están incluidos los trabajos de realizar la superficie interior del hueco.

| Código | Ud | Descripción | Rendimiento | Precio | Importe |
|---|---|---|---|---|---|
| mt04lpw020a | Ud | Ladrillo de hormigón perforado acústico, para revestir, 25x12x9,5 cm, con un aislamiento a ruido aéreo de 50 dB(A). (material) | 39 | 0.22 | 8.580 |
| mt08aaa010a | m³ | Agua. (material) | 0.006 | 1.5 | 0.009 |
| mt09mif010cb | t | Mortero industrial para albañilería, de cemento, color gris, categoría M-5 (resistencia a compresión 5 N/mm²), suministrado a granel, según UNE-EN 998-2. (material) | 0.034 | 50.2 | 1.707 |
| mt07aaa010a | Ud | Anclaje de acero inoxidable AISI 304, Geoanc 1CDM SAO "GEO-HIDROL", de 72 mm de longitud, con doble libertad de movimiento y sistema de autocontrol del operario (SAO), para fijación de la fábrica a la estructura. (material) | 0.67 | 6.8 | 4.556 |
| mt07aaa012 | Ud | Taco de expansión M6, FISCHER FNA II 6X30/5". (material) | 0.67 | 0.47 | 0.315 |
| mt07aag010Jbu | m | Armadura de tendel prefabricada de acero inoxidable Geofor 4075 I SAO "GEO-HIDROL", de 3,7 mm de diámetro y 75 mm de anchura, con dispositivos de separación, geometría diseñada para permitir el solape y sistema de autocontrol del operario (SAO). Según UNE-EN 845-3. (material) | 2.58 | 6.23 | 16.073 |
| mt07ala010dea | kg | Acero laminado UNE-EN 10025 S275JR, en perfiles laminados en caliente, piezas simples, para aplicaciones estructurales, acabado con imprimación antioxidante. Trabajado y montado en taller, para colocar en obra. (material) | 2.4 | 1.73 | 4.152 |
| mt07ala011j | kg | Pletina de acero laminado UNE-EN 10025 S275JR, para aplicaciones estructurales. Trabajada y montada en taller, para colocar en obra. (material) | 0.24 | 2.42 | 0.581 |
| mq06mms010 | h | Mezclador continuo con silo, para mortero industrial en seco, suministrado a granel. (maquinaria) | 0.128 | 1.94 | 0.248 |
| mo021 | h | Oficial 1ª construcción en trabajos de albañilería. (mano de obra) | 0.76 | 22.13 | 16.819 |
| mo114 | h | Peón ordinario construcción en trabajos de albañilería. (mano de obra) | 0.478 | 20.78 | 9.933 |
| % | % | Costes directos complementarios | 3 % | 62.973 | 1.889 |
|  |  | Costes directos |  |  | 64.862 |

Residuos:
- colocación: mt04lpw020a Ladrillo de hormigón perforado acústico, para revestir, 25x12x9,5 cm, con un aislamiento a ruido aéreo de 50 dB(A); factor de residuo 0.0324
- colocación: mt09mif010cb; factor de residuo 0.0189
- colocación: mt07aaa010a; factor de residuo 0.0175128
- colocación: mt07aaa012 Taco de expansión M6, FISCHER FNA II 6X30/5"; factor de residuo 0.00364706
- colocación: mt07aag010Jbu; factor de residuo 0.00449892
- colocación: mt07ala010dea; factor de residuo 0.0045
- colocación: mt07ala011j; factor de residuo 0.0045

## Recursos

**mt04lpw020a** Ud Ladrillo de hormigón perforado acústico, para revestir, 25x12x9,5 cm, con un aislamiento a ruido aéreo de 50 dB(A)
Datos técnicos: Coste energético 3.193 MJ; Emisión de CO2 0.286 kg; Código LER 17 01 01; Masa del elemento 3.5 kg; Volumen 0.002333 m3
Residuos:
- embalaje: re170201 Madera. (componente de residuo); rendimiento 0.007 kg; Código LER 17 02 01; Masa del elemento 1 kg; Volumen 0.000909 m3
- embalaje: re170203 Plástico. (componente de residuo); rendimiento 0.004 kg; Código LER 17 02 03; Masa del elemento 1 kg; Volumen 0.001667 m3

**mt08aaa010a** m³ Agua
Datos técnicos: Coste energético 60.000 MJ; Emisión de CO2 30.000 kg

**mt09mif010cb** t Mortero industrial para albañilería
Datos técnicos: Coste energético 1960.000 MJ; Emisión de CO2 170.000 kg; Código LER 17 01 01; Masa del elemento 1000 kg; Volumen 0.666667 m3

**mt07aaa010a** Ud Anclaje de acero inoxidable AISI 304
Datos técnicos: Coste energético 4.279 MJ; Emisión de CO2 0.393 kg; Código LER 17 04 05; Masa del elemento 0.039 kg; Volumen 0.000019 m3
Residuos:
- embalaje: re170203 Plástico; rendimiento 0.025 kg

**mt07aaa012** Ud Taco de expansión M6, FISCHER FNA II 6X30/5"
Datos técnicos: Coste energético 0.455 MJ; Emisión de CO2 0.046 kg; Código LER 17 04 05; Masa del elemento 0.017 kg; Volumen 0.000008 m3
Residuos:
- embalaje: re150101 Envases de papel y cartón. (componente de residuo); rendimiento 0.001 kg; Código LER 15 01 01; Masa del elemento 1 kg; Volumen 0.001333 m3

**mt07aag010Jbu** m Armadura de tendel prefabricada de acero inoxidable Geofor 4075 I SAO "GEO-HIDROL"
Datos técnicos: Coste energético 11.751 MJ; Emisión de CO2 1.652 kg; Código LER 17 04 05; Masa del elemento 0.2305 kg; Volumen 0.00011 m3
Residuos:
- embalaje: re170203 Plástico; rendimiento 0.008 kg

**mt07ala010dea** kg Acero laminado UNE-EN 10025 S275JR
Datos técnicos: Coste energético 9.830 MJ; Emisión de CO2 0.510 kg; Código LER 17 04 05; Masa del elemento 1 kg; Volumen 0.000476 m3

**mt07ala011j** kg Pletina de acero laminado UNE-EN 10025 S275JR
Datos técnicos: Coste energético 9.830 MJ; Emisión de CO2 0.510 kg; Código LER 17 04 05; Masa del elemento 1 kg; Volumen 0.000476 m3
